# DU_N_NB ZA Straelen
Angebotsaufforderung (GAEB 90, DA83)
Währung: EUR
Auftraggeber: Bau- und Liegenschaftsbetrieb NRW

## Zusätzlicher Text
Objekt / Liegenschaft:
Die Liegenschaft des Zollamtes liegt in:
47638 Straelen (Stadtteil Rieth, Verwaltungsbezirk Herongen),
Niederdorfer Straße 86,
Zollamt-Straelen-Autobahn,
Grenzübergang zu den Niederlanden.

Allgemein:
Das Bestandsgebäude des derzeitigen Zollamtes -Straelen- Autobahn
befindet sich in einem nicht mehr zeitgemäßen und sehr schlechten
baulichen Zustand.
Nach einer Variantenuntersuchung 2016, erfolgte die Entscheidung für
einen Neubau des Zollamtes auf dem Grundstück Niederdorfer Straße 86 in
47638 Straelen.
Das Gebäude dient als Funktions- und Verwaltungsgebäude für die
gewerbliche Zollabfertigung sowie der Bearbeitung von KFZ-
Steuerbelange.
Ausgenommen des Beschauraumes von Frachtgut, wird der Neubau des
Zollamts barrierefrei errichtet.
Der Neubau sowie die LKW-Parkplätze mit den entsprechenden
Rangierflächen und Parkflächen für die Bediensteten und Besucher wird
eingezäunt.
Die abgängigen Speditionsgebäude wurden bis April 2023 abgebrochen und
das Gelände wurde mit Mutterboden angefüllt.
Auf dem Gelände ist der Neubau eines Zollamts und einer Doppelgarage
geplant.
Das geplante Zollamt wird als 1-geschossiges Gebäude mit einem
Flachdach errichtet.
Die Doppelgarage wird als Fertiggarage errichtet.

Arbeitszeiten:
Das Bestandsgebäude der Liegenschaft verbleibt während der
Gesamtmaßnahme weiterhin in Nutzung und kann daher nicht nach Belieben
angefahren werden.
Abstimmungen können möglich werden.
Arbeiten an Samstagen sind möglich, diese sind jedoch im Vorfeld über
die Objektüberwachung bei der Betriebsführung anzumelden.

Sicherung von Verkehrsflächen / unbefestigte Flächen:
Wege-, Rasen- und Verkehrsflächen sind besonders gegen Beschädigungen
durch Tätigkeiten auf der Baustelle oder Abstellen von Fahrzeugen,
Geräten und Material zu schützen.

Abfall:
Für die Lagerung des eigenen Abfalls sind durch den AN geeignete
Behälter aufzustellen und der Abfall ist arbeitstäglich in die Behälter
zu bringen.  Die Kosten hierfür sind in die Einheitspreise einzurechnen
und werden nicht gesondert vergütet.

## Zusätzlicher Text
Bei der ausgeschriebenen TGA-Leistung handelt es sich um den Neubau des
Zollamtes auf dem Grundstück Niederdorfer Straße 86 in 47638 Straelen.

Das Gebäude ist nicht unterkellert, somit ist das Erdgeschoss ebenerdig
begehbar.
Es wird als 1-geschossiges Gebäude mit einem Flachdach errichtet.
Das Dachgeschoß, auf dem technische Baugruppen zu installieren sind,
ist über eine außenliegende Treppenanlage zu erreichen.

Der Neubau für gewerbliche Zollabfertigung ist in unterschiedliche
Nutzerbereiche aufgeteilt, die unterschiedliche Anforderungen erfüllen
müssen. Das sind u.a. Naßbereiche, Technikräume, Funktionsbereiche,
Verwaltungsräume und ein Beschauraum für Frachtgut.

Für die TGA-Gewerke wird es getrennt Technikräume geben, die von
außerhalb des Gebäudes ebenerdig begehbar sind. Medienzuleitungen
werden über Mehrspartenhauseinführungen ins Gebäude geführt. Die
Gewerke-Leistunggrenzen sind im LV klar definiert.

## Zusätzlicher Text
Allgemeine Hinweise

Die nachfolgenden Vorbemerkungen, technischen Bedingungen und
Ausführungsbestimmungen gelten für sämtliche im Leistungsverzeichnis
beschriebenen Leistungen. Sie sind Bestandteil des Vertrages und bilden
die Grundlage für Angebot, Ausführung, Abrechnung und Abnahme.

Abweichungen, Ergänzungen oder Änderungen gegenüber diesen Festlegungen
sind nur nach schriftlicher Zustimmung des Auftraggebers bzw. der
Bauleitung zulässig. Mündliche Nebenabsprachen haben keine Gültigkeit.

Der Auftragnehmer ist verpflichtet, sich vor Beginn der Arbeiten mit
den örtlichen Gegebenheiten, den vorhandenen Installationen und dem
Baufortschritt anderer Gewerke vertraut zu machen und seine Leistungen
entsprechend abzustimmen. Erschwerte Bedingungen oder Behinderungen,
die hieraus entstehen, können nachträglich nicht als Mehrkosten geltend
gemacht werden.

Baustelle:
Bei dem Bauvorhaben handelt es sich um den Neubau eines Zollamts in der
Niederdorfer Straße 86, 47638 Straelen, in unmittelbarer Nähe zur A40
an der deutsch-niederländischen Grenze zwischen Venlo und Herongen. Das
eingeschossige Gebäude verfügt über zwei Hauptzugänge sowie zwei
Nebeneingänge und ist funktional für den täglichen Dienstbetrieb des
Zollamts ausgelegt. Ein Beschauraum mit angeschlossener Laderampe
ermöglicht den Warenumschlag sowie die Kontrolle und Abfertigung von
Transportgütern.

Die Technikräume (u. a. Elektrohauptverteilung und Heizungszentrale)
sind von außen über separate, abschließbare Zugänge erreichbar. Im
Inneren verbindet ein zentraler Hauptflur die einzelnen
Funktionsbereiche des Gebäudes. Von diesem Hauptflur aus führen zwei
Nebenflure in den Ost- und Westflügel, über die die Büroräume,
Sozialbereiche und Funktionsräume erschlossen werden.

Medienversorgung:
Die erforderlichen Medien, insbesondere Wasser und Strom, werden
bauseits zur Verfügung gestellt. Der Auftragnehmer ist verpflichtet,
sparsam und sachgerecht mit diesen Ressourcen umzugehen.

Zutrittsregelung:
Die Regelung zur Zutrittsgewährung und Schlüsselübergabe erfolgt vor
Baubeginn in Abstimmung mit dem BLB. Der Auftragnehmer hat
sicherzustellen, dass nur autorisierte Mitarbeiter Zugang zur Baustelle
erhalten.

Arbeitszeiten:
Die Arbeiten dürfen montags bis freitags in der Zeit von 07:00 Uhr bis
16:00 Uhr ausgeführt werden. Abweichungen hiervon sind vorab mit dem
Nutzer über den BLB abzustimmen und zu genehmigen.

Baubesprechungen:
In regelmäßigen Abständen finden auf der Baustelle Baubesprechungen
statt. Der Auftragnehmer ist zur Teilnahme verpflichtet.
Bei Verhinderung des Projektleiters ist ein bevollmächtigter, mit allen
Gegebenheiten der Baustelle vertrauter Vertreter zu entsenden.
Die Besprechungsergebnisse werden protokolliert, an alle Beteiligten
verteilt und sind verbindlich.

Bauschuttentsorgung:
Die ordnungsgemäße Entsorgung des bei den Arbeiten anfallenden
Bauschutts erfolgt durch den Auftragnehmer auf eigene Kosten unter
Beachtung der einschlägigen Vorschriften zur Abfalltrennung und
Entsorgung. Eine gesonderte Vergütung hierfür erfolgt nicht.
Die Aufstellung eigener Schuttmulden ist vorab mit der Bauleitung
abzustimmen. Kommt der Auftragnehmer der Verpflichtung zur Entsorgung
trotz schriftlicher Aufforderung des Auftraggebers nicht nach, ist der
Auftraggeber berechtigt, die Entsorgung auf Kosten des Auftragnehmers
durchführen zu lassen.

Vertragsgrundlagen:
Vertragsgrundlage für die Ausführung der Leistungen ist die VOB/B in
der jeweils gültigen Fassung sowie die entsprechenden Technischen
Allgemeinen Vertragsbedingungen nach VOB/C.

Normen und technische Spezifikationen:
Es gelten die einschlägigen DIN-, VDE- und TAB-Vorschriften sowie alle
einschlägigen europäischen oder internationalen Normen.
Diese gelten auch ohne den Zusatz "oder gleichwertig" stets als
gleichwertige technische Spezifikationen.

Fabrikate und Produktangaben:
In der Leistungsbeschreibung genannte Fabrikate und Typenbezeichnungen
dienen ausschließlich der Beschreibung der technischen Eigenschaften.
Gleichwertige Produkte sind zulässig, sofern sie in Qualität, Funktion
und technischer Ausführung den ausgeschriebenen entsprechen.

Sprach- und Kommunikationsanforderung:
Während der gesamten Bauzeit muss mindestens ein fließend
deutschsprechender Mitarbeiter des Auftragnehmers auf der Baustelle
anwesend sein, der Anweisungen der Bauleitung versteht und umsetzen
kann.

Vorhaltung von Unterlagen:
Der Auftragnehmer hat auf der Baustelle alle erforderlichen Unterlagen
(Ausführungspläne, Leistungsverzeichnis, Planunterlagen etc.)
bereitzuhalten. Alle Planunterlagen werden digital zur Verfügung
gestellt; ein Anspruch auf Papierform besteht nicht.

Abnahmebedingungen:
Die Abnahme erfolgt erst nach vollständiger, dokumentierter
Inbetriebnahme und erfolgreichem Nachweis aller Mess- und
Prüfergebnisse.
Erforderliche Abnahmen durch Prüforganisationen (z. B. TÜV) müssen
abgeschlossen und Prüfzeugnisse vorgelegt sein. Vollständige
Revisionsunterlagen (Betriebsbeschreibungen, Bedienungs- und
Wartungsanweisungen, Revisionszeichnungen, Fotodokumentationen) sind
zur Abnahme digital zu übergeben. Verdeckte Installationen sind mittels
Fotodokumentation zu dokumentieren.

Beschilderung und Einweisung:
Alle Anlagen sind ordnungsgemäß beschriftet und dauerhaft
gekennzeichnet. Das Betriebspersonal ist vollständig in die Bedienung
und Wartung einzuweisen; ein schriftlicher Nachweis ist zu übergeben.

Technische Grundlagen:
Die Ausführung erfolgt auf Grundlage der einschlägigen DIN- und VDE-
Vorschriften, der Technischen Anschlussbedingungen (TAB), der
technischen Vorbemerkungen dieses Leistungsverzeichnisses, der
Ausführungs- und Baupläne sowie der Anweisungen der Bauleitung. Dem
Auftraggeber bleibt vorbehalten, Muster von Leuchten oder sonstigen
Komponenten zur Prüfung kostenlos anzufordern.

Material:
Verwendete Materialien müssen den gültigen Normen entsprechen, VDE-
zugelassen, fabrikneu und für den vorgesehenen Einsatzzweck geeignet
sein.
Soweit gefordert oder planerisch vorgesehen, sind halogenfreie
Materialien zu verwenden.

Ausführung:
Der Auftragnehmer prüft die Ausführungsunterlagen nach
Auftragserteilung auf Vollständigkeit und stimmt Unklarheiten mit der
Bauleitung ab. Schlitze sind grundsätzlich zu fräsen, nicht zu stemmen.
Das Anstemmen von Stützen und Unterzügen ist untersagt. Alle
erforderlichen Befestigungs-, Schlitz- und Durchbrucharbeiten sind in
die Einheitspreise einzukalkulieren. Leitungswege sind nach
wirtschaftlichen Gesichtspunkten und gemäß Planung auszuführen.
Verteilungen dürfen nur nach Freigabe der Bauleitung gefertigt oder
montiert werden. Die Revisionszeichnungen sind nach Fertigstellung
digital (PDF/DWG) zu übergeben.

Zuschläge / Insgemeinkosten:
Sämtliche Zuschläge für Transport, Werkzeugvorhaltung, Geräte, Gerüste,
Anfertigung von Unterlagen, Bauaufsicht, Inbetriebnahme und Einweisung
des Personals sind in die Einheitspreise einzurechnen.
Eine gesonderte Vergütung erfolgt nicht.

Abkürzungen in den Leistungsbeschreibungen:
m = Meter
m² = Quadratmeter
m³ = Kubikmeter
kg = Kilogramm
t = Tonne
cm, mm = Untereinheiten Längenmaß
h = Stunden
St = Stück
psch = Pauschal

Wichtiger Hinweis zum beiliegenden Wartungsvertrag:
Zu dieser Maßnahme soll mit dem Eintümer ein Wartungsvertrag
abgeschlossen werden.  Das Vertragsformular ist bereits zur
Angebotsabgabe mit Preisen zu versehen und zwingend mit einzureichen!!!
Siehe hierzu auch Punkt 3 und 4 im Formblatt 242 Instandhaltung!

## Starkstromanlagen
Datum: 08.01.26

### 01 Elektroinstallation

#### 01.01 Außervertragliche Arbeiten

*Hinweis*
Außervertragliche Arbeiten, die nicht im
ausgeschriebenen Leistungsumfang enthalten sind, dürfen
nur nach vorheriger Anordnung durch die Bauleitung
ausgeführt werden. Diese zusätzlichen Leistungen sind
vor Ausführung schriftlich anzumelden und durch einen
von der Bauleitung unterzeichneten Stundenzettel zu
bestätigen.

Die Abrechnung erfolgt ausschließlich auf Grundlage der
genehmigten Stundenzettel. Nicht abgestimmte oder nicht
bestätigte Leistungen werden nicht vergütet.

Lohnstunden sind nach den jeweils geltenden
Einheitspreisen für

Monteurstunden,

Helferstunden,

Auszubildendenstunden

abzurechnen.

In den angegebenen Stundenverrechnungssätzen sind
sämtliche Gemeinkosten, Werkzeuge, Kleinmaterialien,
Fahrtzeiten, An- und Abfahrtskosten sowie sämtliche
Nebenkosten enthalten.

**01.01.0010 Monteur-in sämtliche Kosten/Zuschläge**
StL-Nr. STLB-Bau 04/2025
Stundenlohnarbeiten durch Monteur/-in
der Verrechnungssatz für die jeweilige Arbeitskraft
umfasst sämtliche Aufwendungen wie Lohn- und
Gehaltskosten, Lohn- und Gehaltsnebenkosten, Zuschläge,
lohngebundene und lohnabhängige Kosten, sonstige
Sozialkosten, Gemeinkosten, Wagnis und Gewinn.
Menge: 20,000 h
Zuordnung: 399000000

**01.01.0020 Helfer-in sämtliche Kosten/Zuschläge**
StL-Nr. STLB-Bau 04/2025
Stundenlohnarbeiten durch Helfer/-in
der Verrechnungssatz für die jeweilige Arbeitskraft
umfasst sämtliche Aufwendungen wie Lohn- und
Gehaltskosten, Lohn- und Gehaltsnebenkosten, Zuschläge,
lohngebundene und lohnabhängige Kosten, sonstige
Sozialkosten, Gemeinkosten, Wagnis und Gewinn.
Menge: 20,000 h
Zuordnung: 399000000

**01.01.0030 Auszubildende/r sämtliche Kosten/Zuschläge**
StL-Nr. STLB-Bau 04/2025
Stundenlohnarbeiten durch Auszubildende/r (Mittellohn)
der Verrechnungssatz für die jeweilige Arbeitskraft
umfasst sämtliche Aufwendungen wie Lohn- und
Gehaltskosten, Lohn- und Gehaltsnebenkosten, Zuschläge,
lohngebundene und lohnabhängige Kosten, sonstige
Sozialkosten, Gemeinkosten, Wagnis und Gewinn.
Menge: 20,000 h
Zuordnung: 399000000

#### 01.02 Beleuchtungskörper

*Hinweis*
Die Beleuchtungsanlage ist gemäß den planerischen
Vorgaben vollständig zu liefern, zu montieren und
betriebsfertig zu installieren. Sämtliche
Beleuchtungskörper sind in Ausführung, Lichtfarbe,
Lichtverteilung und Leistungsaufnahme entsprechend den
Ausführungsunterlagen anzubieten. Die Abstimmung mit
der Architektur, der Innenraumgestaltung sowie den
technischen Erfordernissen der Anlage ist
sicherzustellen.

Alle erforderlichen Montage- und Anschlussarbeiten,
einschließlich der Lieferung von Befestigungsmaterial,
Anschlussleitungen, Zubehör sowie gegebenenfalls
notwendiger Adapter oder Betriebsgeräte, sind im
Leistungsumfang enthalten.

Alle Beleuchtungskörper sind komplett mit zugehörigem
Leuchtmittel, systemgebundenem Zubehör und
Befestigungsmaterial anzubieten.
Die ausgeschriebenen Beleuchtungskörper sind erst nach
Bemusterung und nach Rücksprache mit der Bauleitung zu
bestellen.
Der angebotene Preis versteht sich komplett zu liefern
und betriebsfertig zu montieren.

**01.02.0010 FR-Wannenleuchte, Anbauleuchte**
FR-Wannenleuchte, Anbauleuchte
Ort: Beschauraum, Serverraum, PuMi, Lager

Maße ca. 1700 mm × 65 mm x 90 mm,
mit LED-Leuchtmittel,
Farbwiedergabeeigenschaften Ra = 90 nach DIN EN 12665,
Farbtemperatur 4000 K,
Leuchtenlichtstrom mind. 5000 lm,
Lebensdauer mind. 50.000 h,
Schutzart IP66 nach DIN EN 60529 (VDE 0470-1),
Stoßfestigkeit IK08 nach DIN EN 62262 (VDE 0470-100),
Gehäuse aus Kunststoff (z. B. GFK), Abdeckwanne aus
Kunststoff,
für Deckenanbau, als Einzelleuchte, Schutzklasse II,
Klemmen in der Leuchte durchgängig ausgeführt zur
Weiterverdrahtung,
Farbe grau.

Liefern und betriebsfertig montieren.
Menge: 26,000 St
Zuordnung: 445000000

**01.02.0020 FR-Wannenleuchte, Anbauleuchte (Master)**
FR-Wannenleuchte, Anbauleuchte (Master)
Ort: Technik

Maße ca. 1700 mm × 65 mm x 90 mm,
mit LED-Leuchtmittel,
Farbwiedergabeeigenschaften Ra = 90 nach DIN EN 12665,
Farbtemperatur 4000 K,
Leuchtenlichtstrom mind. 5000 lm,
Lebensdauer mind. 50.000 h,
Schutzart IP66 nach DIN EN 60529 (VDE 0470-1),
Stoßfestigkeit IK08 nach DIN EN 62262 (VDE 0470-100),
Gehäuse aus Kunststoff (z. B. GFK), Abdeckwanne aus
Kunststoff,
für Deckenanbau, als Einzelleuchte, Schutzklasse II,
mit integriertem Bewegungsmelder zur Steuerung,
Ausgang zur Ansteuerung einer Slave-Leuchte,
Klemmen in der Leuchte durchgängig ausgeführt zur
Weiterverdrahtung,
Farbe grau.

Liefern und betriebsfertig montieren.
Menge: 3,000 St
Zuordnung: 445000000

**01.02.0030 FR-Wannenleuchte, Anbauleuchte (Slave)**
FR-Wannenleuchte, Anbauleuchte (Slave)
Ort: Technik

Maße ca. 1700 mm × 65 mm x 90 mm,
mit LED-Leuchtmittel,
Farbwiedergabeeigenschaften Ra = 90 nach DIN EN 12665,
Farbtemperatur 4000 K,
Leuchtenlichtstrom mind. 5000 lm,
Lebensdauer mind. 50.000 h,
Schutzart IP66 nach DIN EN 60529 (VDE 0470-1),
Stoßfestigkeit IK08 nach DIN EN 62262 (VDE 0470-100),
Gehäuse aus Kunststoff (z. B. GFK), Abdeckwanne aus
Kunststoff,
für Deckenanbau, als Einzelleuchte, Schutzklasse II,
zur Ansteuerung durch Master-Leuchte,
Klemmen in der Leuchte durchgängig ausgeführt zur
Weiterverdrahtung,
Farbe grau.

Liefern und betriebsfertig montieren.
Menge: 3,000 St
Zuordnung: 445000000

**01.02.0040 FR-Wannenleuchte, Anbauleuchte, (ex-geschützt)**
FR-Wannenleuchte, Anbauleuchte, ex-geschützt
Ort: Asservatenkammer, Gaswarnmessgerät,
Rückstellproben

Maße ca. 1700 mm × 65 mm × 80 mm,
mit LED-Leuchtmittel,
Farbwiedergabeeigenschaften Ra = 90 nach DIN EN 12665,
Farbtemperatur 4000 K,
Leuchtenlichtstrom mind. 5000 lm,
Lebensdauer mind. 50.000 h,
Schutzart IP66 nach DIN EN 60529 (VDE 0470-1),
Stoßfestigkeit IK10 nach DIN EN 62262 (VDE 0470-100),
Gehäuse aus Kunststoff (z. B. GFK), Abdeckwanne aus
Kunststoff,
für Deckenanbau, als Einzelleuchte, Schutzklasse II,
Ex-geschützte Ausführung gemäß Richtlinie 2014/34/EU
(ATEX),
Kennzeichnung mind. Ex II 2G Ex eb mb IIC T4 Gb / Ex tb
IIIC T80 °C Db,
Klemmen in der Leuchte durchgängig ausgeführt zur
Weiterverdrahtung.

Liefern und betriebsfertig montieren.
Menge: 4,000 St
Zuordnung: 445000000

**01.02.0050 LED-Einbau-Downlight, DALI dimmbar**
LED-Einbau-Downlight, DALI dimmbar
Ort: Besprechungsraum

Superflaches LED-Einbau-Downlight, Gehäuse aus
Aluminium-Druckguss,
Lichtleiter und Diffusor aus vergilbungsfreiem PMMA,
opal matt.
Deckenbefestigung über Federsystem, Einbautiefe
abhängig von Deckenstärke.
Betriebsgerät extern, über Steckverbindung mit
Verbindungsleitung ca. 250 mm.
Geeignet für Deckenstärken 1-20 mm.
Maße: Durchmesser ca. 255 mm, Einbaudurchmesser ca. 234
mm, Einbauhöhe 30-56 mm.
Leuchtenlichtstrom ca. 1.800 lm, Bemessungsleistung ca.
17 W,
Systemeffizienz ca. 100 lm/W, Ausstrahlwinkel ca. 110°,
symmetrische Lichtverteilung,
Lichtaustritt direkt, Blendungsbewertungsindex UGR =
27.
Farbtemperatur 4000 K, Farbwiedergabeindex Ra = 80,
Farbtoleranz = 4 SDCM.
Lebensdauer L80/B10 = 50.000 h.
Elektronisches Betriebsgerät integriert, DALI dimmbar,
Nennspannung 220-240 V, 50/60 Hz, Leistungsfaktor =
0,9.
Schutzklasse II, Schutzart IP54, Stoßfestigkeit IK06,
Glühdrahtprüfung 650 °C, Umgebungstemperatur -20 bis +
35 °C.
Kennzeichnung: CE-konform.
Farbe: weiß.

Liefern und betriebsfertig montieren.
Menge: 6,000 St
Zuordnung: 445000000

**01.02.0060 LED-Pendelleuchte, DALI dimmbar**
LED-Pendelleuchte, DALI dimmbar
Ort: Besprechungsraum

LED-Pendelleuchte mit flachem, rahmenlosem Design,
Leuchtenkörper aus Aluminium-Strangpressprofil,
pulverbeschichtet,
transparenter Lichtleiter aus UV-stabilem Acrylglas
(PMMA) mit Prismatik zur Blendbegrenzung,
gleichmäßige Lichtverteilung mit direktem und
indirektem Lichtanteil,
Lichtaustritt ca. 55 % direkt / 45 % indirekt,
Lichtfarbe 4000 K, Farbwiedergabeindex Ra = 80,
Farbtoleranz = 3 SDCM,
Leuchtenlichtstrom ca. 8.100 lm,
Systemeffizienz = 130 lm/W,
Lebensdauer L80/B50 = 60.000 h,
UGR = 19,
Ausstrahlwinkel ca. 90-100°, symmetrische
Lichtverteilung,
Betriebsgerät im Baldachin integriert, DALI dimmbar,
Stromführung über Seilpendel,
4-Punkt Stahlseilabhängung, stufenlos höhenverstellbar,
Pendellänge ca. 500-1200 mm,
Maße ca. 1500 × 350 × 20 mm, Gewicht ca. 7,5 kg,
Spannung 220-240 V, 50-60 Hz, Leistungsfaktor = 0,95,
Schutzklasse I, Schutzart IP20, Stoßfestigkeit IK03,
Umgebungstemperatur -20 °C bis +45 °C,
Konformität CE.

Liefern inkl. Abpendelmaterial und Endkappen,
betriebsfertig montieren.
Menge: 1,000 St
Zuordnung: 445000000

**01.02.0070 LED-Deckenleuchte, Einlegeleuchte**
LED-Deckenleuchte, Einlegeleuchte
Ort: Flur, WCs, Duschen, Archiv

LED-Deckenleuchte für Einlegemontage in Deckensysteme
mit umlaufend sichtbaren Tragschienen und eingelegten
Deckenplatten, ohne zusätzliches Befestigungszubehör.
Leuchtenkörper aus Aluminium, pulverbeschichtet, Farbe
verkehrsweiß ähnlich RAL 9016,
Maße ca. 620 × 620 × 32 mm, Systemmaß 625 × 625 mm.
Abdeckung mikroprismatisch zur blendarmen Lichtlenkung,
Lichtverteilung symmetrisch, Lichtaustritt direkt, UGR
= 19, büroraumtauglich nach EN 12464-1.
Mit eingebauten LED-Modulen, Austausch durch Fachkraft
möglich.
Lichtstrom der Leuchte ca. 4200 lm, stufenlos
einstellbar,
Lichtfarbe 4000 K, Farbwiedergabeindex Ra = 80,
Farbtoleranz = 4 SDCM,
Leuchteneffizienz = 120 lm/W, Lebensdauer L80/B50 =
60.000 h.
Elektronisches Betriebsgerät integriert,
Nennspannung 220-240 V, 50-60 Hz, Leistungsaufnahme ca.
35 W,
Schutzklasse II, Schutzart IP40 nach DIN EN 60529,
Stoßfestigkeit IK03 nach DIN EN 62262,
Glühdrahtprüfung 650 °C, Photobiologische Sicherheit
RG1,
geeignet für Durchgangsverdrahtung, Anschluss über
Steckklemmen 5-polig, Leiterquerschnitt 1,5-2,5 mm².
Umgebungstemperatur -20 bis +25 °C.

Liefern und betriebsfertig montieren.
Menge: 71,000 St
Zuordnung: 445000000

**01.02.0080 LED-Deckenleuchte, Einlegeleuchte DALI-2 Push-to-Dim**
LED-Deckenleuchte, Einlegeleuchte
Ort: Büro, Pausenraum

LED-Deckenleuchte für Einlegemontage in Deckensysteme
mit umlaufend sichtbaren Tragschienen und eingelegten
Deckenplatten, ohne zusätzliches Befestigungszubehör.
Leuchtenkörper aus Aluminium, pulverbeschichtet, Farbe
verkehrsweiß ähnlich RAL 9016,
Maße ca. 620 × 620 × 32 mm, Systemmaß 625 × 625 mm.
Abdeckung mikroprismatisch zur blendarmen Lichtlenkung,
Lichtverteilung symmetrisch, Lichtaustritt direkt, UGR
= 19, büroraumtauglich nach EN 12464-1.
Mit eingebauten LED-Modulen, Austausch durch Fachkraft
möglich.
Lichtstrom der Leuchte ca. 4200 lm, stufenlos
einstellbar,
Lichtfarbe 4000 K, Farbwiedergabeindex Ra = 80,
Farbtoleranz = 4 SDCM,
Leuchteneffizienz = 120 lm/W, Lebensdauer L80/B50 =
60.000 h.
Elektronisches Betriebsgerät integriert, DALI-2 dimmbar
und Push-to-Dim-fähig,
Nennspannung 220-240 V, 50-60 Hz, Leistungsaufnahme ca.
35 W,
Schutzklasse II, Schutzart IP40 nach DIN EN 60529,
Stoßfestigkeit IK03 nach DIN EN 62262,
Glühdrahtprüfung 650 °C, Photobiologische Sicherheit
RG1,
geeignet für Durchgangsverdrahtung, Anschluss über
Steckklemmen 5-polig, Leiterquerschnitt 1,5-2,5 mm².
Umgebungstemperatur -20 bis +25 °C.

Liefern und betriebsfertig montieren.
Menge: 44,000 St
Zuordnung: 445000000

**01.02.0090 Einbaurahmen für LED-Deckenleuchte, Einlegeleuchte**
Einbaurahmen für LED-Deckenleuchte, Einlegeleuchte
Ort: Flur, Pausenraum, Büro

Einbaurahmen für LED-Einlegeleuchte, geeignet für die
Montage in geschlossenen Decken.
Passend für Leuchtenmaß ca. 620 × 620 mm (Systemmaß 625
× 625 mm).
Rahmen aus Stahlblech oder Aluminium,
korrosionsgeschützt, pulverbeschichtet,
zur sicheren und flächenbündigen Aufnahme der Leuchte
im hergestellten Decken-Ausschnitt,
inkl. notwendigem Befestigungsmaterial für die Montage.
Farbe: verkehrsweiß ähnlich RAL 9016.

Liefern und betriebsfertig montieren.
Menge: 71,000 St
Zuordnung: 445000000

**01.02.0100 LED-Einbau-Downlight**
LED-Einbau-Downlight
Ort: Warteraum

Superflaches LED-Einbau-Downlight, Gehäuse aus
Aluminium-Druckguss,
Lichtleiter und Diffusor aus vergilbungsfreiem PMMA,
opal matt.
Deckenbefestigung über Federsystem, Einbautiefe
abhängig von Deckenstärke.
Betriebsgerät extern, über Steckverbindung mit
Verbindungsleitung ca. 250 mm.
Geeignet für Deckenstärken 1-20 mm.
Maße: Durchmesser ca. 255 mm, Einbaudurchmesser ca. 234
mm, Einbauhöhe 30-56 mm.
Leuchtenlichtstrom ca. 1.800 lm, Bemessungsleistung ca.
17 W,
Systemeffizienz = 100 lm/W, Ausstrahlwinkel ca. 110°,
symmetrische Lichtverteilung,
Lichtaustritt direkt, Blendungsbewertungsindex UGR =
27.
Farbtemperatur 4000 K, Farbwiedergabeindex Ra = 80,
Farbtoleranz = 4 SDCM.
Lebensdauer L80/B10 = 50.000 h.
Betriebsgerät für Konstantstromversorgung, Spannung
220-240 V, 50/60 Hz, Leistungsfaktor = 0,9.
Schutzklasse II, Schutzart IP54, Stoßfestigkeit IK06,
Glühdrahtprüfung 650 °C, Umgebungstemperatur -20 bis +
35 °C.
Kennzeichnung: CE-konform.
Farbe: weiß.

Liefern und betriebsfertig montieren.
Menge: 9,000 St
Zuordnung: 445000000

**01.02.0110 LED-Wandleuchte**
LED-Wandleuchte
Ort: Außenfassade

Wandleuchte mit abgeblendetem Lichtaustritt, Maße ca.
300 × 120 × 55 mm,
Gehäuse aus Aluminiumguss, Aluminium und Edelstahl,
Oberfläche graphit oder vergleichbar, Sicherheitsglas
weiß.
LED-Lichtquelle, austauschbares LED-Modul mit
Übertemperaturschutz, Farbtemperatur 3000 K
Leuchten-Anschlussleistung ca. 6,7 W,
Leuchtenlichtstrom ca. 412 lm 3000 K
Farbwiedergabeindex CRI = 80, Lebensdauer = 50.000 h,
20 Jahre Nachliefergarantie auf LED-Modul und
Verschleißteile.
Schutzart IP65 nach DIN EN 60529, Schutzklasse II,
integriertes LED-Netzteil 220-240 V, 50-60 Hz.
Zwei Leitungseinführungen bis Ø 10,5 mm, geeignet zur
Durchgangsverdrahtung.

Liefern und betriebsfertig montieren.
Menge: 21,000 St
Zuordnung: 445000000

**01.02.0120 LED-Stripes für Außen-Transparente "ZOLL"**
LED-Stripes für Außen-Transparente "ZOLL"
Ort: Außenfassade

LED-Stripes in transparenter, wetter- und UV-
beständiger Ausführung, Schutzart IP65.
Zur homogenen, blendfreien Ausleuchtung der vorhandenen
Transparente mit Schriftzug Z - O - L - L.
Farbtemperatur nach Planung (z. B. 3000 K / 4000 K oder
RGB), Farbwiedergabeindex Ra = 80.
Lebensdauer = 50.000 h (L80/B50).
Betrieb an 24 V DC oder 230 V AC mit passendem
Vorschaltgerät/Netzteil.
Elektrische Anschlüsse in spritzwassergeschützten
Anschlussdosen, Leitungsführung UV- und
witterungsbeständig.

Liefern, in die Transparente einbauen und
betriebsfertig montieren.
Menge: 4,000 St
Zuordnung: 445000000

**01.02.0130 LED-Snap-Puck, Einbauleuchte Handlauf**
LED-Snap-Puck, Einbauleuchte Handlauf
Ort: Außentreppe

Liefern und fachgerecht einbauen von LED-Puckleuchten
zur Integration in runde Handläufe aus Metall (ab Ø 35
mm, Wandstärke = 1,5 mm).

Technische Anforderungen:
Gehäuse: Edelstahl V4A (1.4401 oder gleichwertig)
Schutzscheibe: Polycarbonat, schlagfest
Abmessungen: Ø ca. 16 mm, Höhe ca. 15 mm
Schutzart: IP65
Stoßfestigkeit: IK10 nach EN 62262
Lichtverteilung: vertikal-asymmetrisch
Leistungsaufnahme: ca. 1,4 W je Leuchte
Betriebsstrom: 500 mA, Nennspannung ca. 2,8 V
Farbwiedergabe: Ra = 80
Farbortstabilität: = 3 SDCM
Lebensdauer: = 50.000 h (L80/B10)
Anschluss und Montage:
Betrieb an externem LED-Konstantstromtreiber (SELV),
separat auszuschreiben
max. 20 Leuchten pro Treiber anschließbar
Lieferung inkl. Befestigungs- und Anschlusszubehör
Einbau und Anschluss in Handlaufkonstruktion
Verwendung einer speziellen Bohrlehre für die
fachgerechte Erstellung der Bohrungen (im Lieferumfang
enthalten)
betriebsfertige Montage inkl. Funktionstest

Liefern, in den Handlauf der Außentreppe einbauen und
betriebsfertig montieren.
Menge: 5,000 St
Zuordnung: 445000000

**01.02.0140 DALI-LED-Treiber für Puckleuchten**
DALI-LED-Treiber für Puckleuchten
Ort: Beschauraum

Liefern und montieren von LED-Konstantstromtreibern mit
DALI-Schnittstelle zur Versorgung von bis zu 5
Puckleuchten. Ausgang: 500 mA (SELV), Eingang: 230 V
AC, Schutzart mind. IP20. Mit Überlast-, Kurzschluss-
und Übertemperaturschutz.

Liefern und betriebsfertig montieren.
Menge: 1,000 St
Zuordnung: 445000000

**01.02.0150 LED-Mastaufsatzleuchte micro**
LED-Mastaufsatzleuchte
Ort: Außenbereich

Mastaufsatzleuchte mit asymmetrisch breitstrahlende
Lichtverteilung zur Ausleuchtung von Parkflächen und
Wegen.
Leuchte für Mastaufsatzmontage Ø 60 mm (optional Ø 76
mm mit Adapter).
Gehäuse aus Aluminium-Druckguss, pulverbeschichtet,
Farbe grau oder anthrazit.
Abdeckung aus schlagzähem, UV-beständigem Polycarbonat
oder ESG-Sicherheitsglas.
Integrierter Überspannungsschutz = 10 kV (common /
differential mode).
Integrierter LED-Treiber mit DALI-Schnittstelle zur
Einbindung in Lichtsteuerungssysteme.
Werkzeuglos einstellbare Leuchtenneigung (0°, 5°, 10°,
15°)

Technische Daten:
Systemleistung: ca. 40W
Systemlichtstrom: ca. 5000lm
Lichtausbeute: ca. 140 lm/W
Lichtfarbe: 3000 K (warmweiß)
Farbwiedergabeindex: CRI = 70
Lebensdauer: ca. 100 000 h (L80/B10)
Betriebsspannung: 220-240 V AC, 50/60 Hz
Leistungsfaktor: 0,95
Schutzart: IP66 nach DIN EN 60529
Stoßfestigkeit: IK10
Schutzklasse II
Umgebungstemperatur: -25 °C bis +35 °C
Wartungsfreie Bauweise, werkzeuglos zu öffnen.
DIN EN 60598, EN 62471, EN 55015, CE-konform

Liefern, montieren, anschließen und betriebsfertig in
Betrieb nehmen. Inklusive sämtlicher Klein-,
Befestigungs- und Anschlussmaterialien.
Menge: 10,000 St
Zuordnung: 445000000

**01.02.0160 LED-Mastaufsatzleuchte mini**
LED-Mastaufsatzleuchte
Ort: Außenbereich

Mastaufsatzleuchte mit asymmetrisch breitstrahlende
Lichtverteilung zur Ausleuchtung von Parkflächen und
Wegen.
Leuchte für Mastaufsatzmontage Ø 60 mm (optional Ø 76
mm mit Adapter).
Gehäuse aus Aluminium-Druckguss, pulverbeschichtet,
Farbe grau oder anthrazit.
Abdeckung aus schlagzähem, UV-beständigem Polycarbonat
oder ESG-Sicherheitsglas.
Integrierter Überspannungsschutz = 10 kV (common /
differential mode).
Integrierter LED-Treiber mit DALI-Schnittstelle zur
Einbindung in Lichtsteuerungssysteme.
Werkzeuglos einstellbare Leuchtenneigung (0°, 5°, 10°,
15°)

Technische Daten:
Systemleistung: ca. 80W
Systemlichtstrom: ca. 9000lm
Lichtausbeute: ca. 130 lm/W
Lichtfarbe: 3000 K (warmweiß)
Farbwiedergabeindex: CRI = 70
Lebensdauer: ca. 100 000 h (L80/B10)
Betriebsspannung: 220-240 V AC, 50/60 Hz
Leistungsfaktor: 0,95
Schutzart: IP66 nach DIN EN 60529
Stoßfestigkeit: IK10
Schutzklasse II
Umgebungstemperatur: -25 °C bis +35 °C
Wartungsfreie Bauweise, werkzeuglos zu öffnen.
DIN EN 60598, EN 62471, EN 55015, CE-konform

Liefern, montieren, anschließen und betriebsfertig in
Betrieb nehmen. Inklusive sämtlicher Klein-,
Befestigungs- und Anschlussmaterialien.
Menge: 3,000 St
Zuordnung: 445000000

**01.02.0170 LED-Mastaufsatzleuchte midi**
LED-Mastaufsatzleuchte
Ort: Außenbereich

Mastaufsatzleuchte mit asymmetrisch breitstrahlende
Lichtverteilung zur Ausleuchtung von Parkflächen und
Wegen.
Leuchte für Mastaufsatzmontage Ø 60 mm (optional Ø 76
mm mit Adapter).
Gehäuse aus Aluminium-Druckguss, pulverbeschichtet,
Farbe grau oder anthrazit.
Abdeckung aus schlagzähem, UV-beständigem Polycarbonat
oder ESG-Sicherheitsglas.
Integrierter Überspannungsschutz = 10 kV (common /
differential mode).
Integrierter LED-Treiber mit DALI-Schnittstelle zur
Einbindung in Lichtsteuerungssysteme.
Werkzeuglos einstellbare Leuchtenneigung (0°, 5°, 10°,
15°)

Technische Daten:
Systemleistung: ca. 150W
Systemlichtstrom: ca. 19000lm
Lichtausbeute: ca. 130 lm/W
Lichtfarbe: 3000 K (warmweiß)
Farbwiedergabeindex: CRI = 70
Lebensdauer: ca. 100 000 h (L80/B10)
Betriebsspannung: 220-240 V AC, 50/60 Hz
Leistungsfaktor: 0,95
Schutzart: IP66 nach DIN EN 60529
Stoßfestigkeit: IK10
Schutzklasse II
Umgebungstemperatur: -25 °C bis +35 °C
Wartungsfreie Bauweise, werkzeuglos zu öffnen.
DIN EN 60598, EN 62471, EN 55015, CE-konform

Liefern, montieren, anschließen und betriebsfertig in
Betrieb nehmen. Inklusive sämtlicher Klein-,
Befestigungs- und Anschlussmaterialien.
Menge: 6,000 St
Zuordnung: 445000000

**01.02.0180 Lichtmast 6m**
Lichtmast 6m
Ort: Außenbereich

Zylindrisch-konischer Lichtmast zur Aufnahme einer LED-
Mastaufsatzleuchte für großflächige Außen- und
Verkehrsflächenbeleuchtung.
Ausführung für Mastaufsatz Ø 60 mm, geeignet für
Außenleuchten gemäß zugehöriger LV-Position.
Mast aus nahtlos gezogenem Stahlrohr S235JR nach DIN EN
10219, feuerverzinkt nach DIN EN ISO 1461 und
zusätzlich mit hochwertiger Pulverbeschichtung in grau
oder anthrazit.
Mit Masttür und integriertem Anschlussraum zur Aufnahme
von Sicherungselementen oder Klemmblock.
Zur Direktmontage auf bauseits erstelltem Fundament mit
vorbereiteter Kabeldurchführung.

Technische Daten:
Gesamtlänge: ca. 7000 mm
Überflurhöhe: 6000 mm
Erdstücklänge: ca. 1000 mm
Wandstärke: ca. 3 mm
Fußdurchmesser: ca. 150 mm
Kopfdurchmesser: Ø 60 mm
Kabelöffnung im Mastfuß mit Zugentlastung
Schutzart Anschlussraum: IP33 oder höher
Windlastzone: gemäß DIN EN 40-3-1 / DIN EN 40-5
Korrosivitätsklasse: C4-C5
Farbe: grau oder anthrazit

Leistungsumfang:
Liefern, aufstellen und ausrichten des Lichtmastes in
Zusammenarbeit mit dem Landschaftsbauer, einschließlich
aller Befestigungs- und Anschlussmaterialien.
Anschlussraum mit vormontierten Klemmen oder
Sicherungselementen.
Menge: 12,000 St
Zuordnung: 445000000

**01.02.0190 Lichtmast 8m**
Lichtmast 8m
Ort: Außenbereich

Zylindrisch-konischer Lichtmast zur Aufnahme einer LED-
Mastaufsatzleuchte für großflächige Außen- und
Verkehrsflächenbeleuchtung.
Ausführung für Mastaufsatz Ø 60 mm, geeignet für
Außenleuchten gemäß zugehöriger LV-Position.
Mast aus nahtlos gezogenem Stahlrohr S235JR nach DIN EN
10219, feuerverzinkt nach DIN EN ISO 1461 und
zusätzlich mit hochwertiger Pulverbeschichtung in grau
oder anthrazit.
Mit Masttür und integriertem Anschlussraum zur Aufnahme
von Sicherungselementen oder Klemmblock.
Zur Direktmontage auf bauseits erstelltem Fundament mit
vorbereiteter Kabeldurchführung.

Technische Daten:
Gesamtlänge: ca. 9000 mm
Überflurhöhe: 8000 mm
Erdstücklänge: ca. 1000 mm
Wandstärke: ca. 3 mm
Fußdurchmesser: ca. 150 mm
Kopfdurchmesser: Ø 60 mm
Kabelöffnung im Mastfuß mit Zugentlastung
Schutzart Anschlussraum: IP33 oder höher
Windlastzone: gemäß DIN EN 40-3-1 / DIN EN 40-5
Korrosivitätsklasse: C4-C5
Farbe: grau oder anthrazit

Leistungsumfang:
Liefern, aufstellen und ausrichten des Lichtmastes in
Zusammenarbeit mit dem Landschaftsbauer, einschließlich
aller Befestigungs- und Anschlussmaterialien.
Anschlussraum mit vormontierten Klemmen oder
Sicherungselementen.
Menge: 7,000 St
Zuordnung: 445000000

#### 01.03 Sicherheitsbeleuchtung

*Hinweis*
Die Sicherheitsbeleuchtung ist gemäß den geltenden
Vorschriften und Normen vollständig zu liefern, zu
montieren und betriebsfertig zu installieren. Die
Ausführung hat den Anforderungen der DIN EN 60598-1,
DIN EN 60598-2-22, DIN EN 7010 sowie DIN EN 1838 zu
entsprechen.

Sämtliche Sicherheits- und Rettungszeichenleuchten sind
systemgerecht mit integrierter Einzelbatterie,
automatischer Selbstüberwachung und den erforderlichen
Linsen bzw. Piktogrammen anzubieten. Alle Leuchten sind
in Bauform, Lichtverteilung und Beschriftung auf die
jeweilige Montagesituation vor Ort abzustimmen.

Montage- und Anschlussarbeiten einschließlich Lieferung
sämtlicher Befestigungsmaterialien, Zubehörteile und
Anschlussleitungen sind im Leistungsumfang enthalten.
Die Geräte sind erst nach Bemusterung und Freigabe
durch die Bauleitung zu bestellen.

Der angebotene Preis versteht sich für die komplette
Lieferung, Montage, Anschluss, Parametrierung und
betriebsfertige Inbetriebnahme der
Sicherheitsbeleuchtung einschließlich Funktionsprüfung.

**01.03.0010 Sicherheitsleuchte mit Einzelbatterie**
Sicherheitsleuchte mit Einzelbatterie
Ort: Flur

Ausführung nach DIN EN 60598-1, DIN EN 60598-2-22, DIN
EN 7010 und DIN EN 1838.
Mit integrierter Selbstüberwachung. Vier verschiedene
Linsen für unterschiedliche Lichtverteilungen
ermöglichen eine Anpassung an die jeweilige
Montagesituation.

Technische Daten
Gehäusematerial: Kunststoff
Farbe: Weiß, RAL 9003
Betriebsart: DS/BS
Lichtstrom: 240 lm
Nennspannung: 230 V AC 50 Hz
Zulässige Umgebungstemperatur: -5 °C bis +30 °C
Schutzart: Aufbau: IP40 / Einbau: IP20
Schutzklasse: II
Mit Selbstüberwachung
Geeignet für Deckeneinbaumontage

Liefern und betriebsfertig montieren.
Menge: 6,000 St
Zuordnung: 445000000

**01.03.0020 Rettungszeichenleuchte mit Einzelbatterie**
Rettungszeichenleuchte mit Einzelbatterie
Ort: Flur

Ausführung nach DIN EN 60598-1, DIN EN 60598-2-22, DIN
EN 7010 und DIN EN 1838.
Universelle Montageausführung zur Wand- und
Deckenmontage. Variabler Einsatz der Piktogramme vor
Ort ohne Werkzeug.
Ein Piktogrammset (links, rechts, unten) ist im
Lieferumfang enthalten.

Technische Daten
Gehäusematerial: Kunststoff
Farbe: Weiß, RAL 9003
Scheibe: Siebdruckfolie
Erkennungsweite: 24 m
Nennspannung: 230 V AC 50 Hz
Zulässige Umgebungstemperatur: -5 °C bis +40 °C
Schutzart: IP40
Schutzklasse: II
Betriebsdauer bei Notstrom: 3 h
Mit Selbstüberwachung
Geeignet für Deckeneinbaumontage

Liefern und betriebsfertig montieren.
Menge: 6,000 St
Zuordnung: 445000000

#### 01.04 Installationsmaterial

*Hinweis*
Das gesamte Installationsmaterial ist vollständig und
einschließlich aller für eine fachgerechte Ausführung
erforderlichen Nebenleistungen anzubieten. Sämtliche
ausgeschriebenen Positionen sind so zu kalkulieren,
dass eine betriebsfertige und normgerechte Installation
gewährleistet ist.

Hierzu zählen insbesondere:
Lieferung und Montage sämtlicher Gerätedosen in
Unterputz- oder Aufputzausführung entsprechend der
Leitungsführung, Ausführung sämtlicher Stemmarbeiten,
Schlitzarbeiten, Bohrungen und Befestigungen,
Herstellen der erforderlichen Durchführungen und
Öffnungen in Wänden, Decken und Bauteilen,
fachgerechtes Verschließen der Schlitze, Durchbrüche
und Öffnungen mit geeignetem, baustellenüblichem
Material, Lieferung und Montage aller erforderlichen
Befestigungs- und Verbindungsmittel.

Schalter- und Steckdosenprogramm:
Das Schalter- und Steckdosenprogramm ist aus Gründen
der Barrierefreiheit in der Farbe Anthrazit
auszuführen. EDV-Steckdosen sind mit einem dauerhaften
Systemaufdruck "EDV" zu kennzeichnen.

Potentialausgleich:
Alle metallischen Rohrleitungssysteme (z. B. Gas,
Wasser, Heizung, Lüftung), Gebäudekonstruktionen sowie
Erdungs-, Blitzschutz- und Antennenanlagen sind über
eine Potentialausgleichsleitung leitend mit dem
Schutzleiter zu verbinden.
Die Zielbezeichnungen sind auf der
Potentialausgleichsschiene und an den Leiterenden
dauerhaft zu beschriften.

Elektrischer Anschluss bauseitiger Geräte:
Bauseits montierte Geräte sind vorschriftsmäßig
netzseitig anzuschließen. Das hierfür erforderliche
Kabelmaterial ist im Titel "Leitungen und Zubehör"
enthalten. Die Anschlüsse erfolgen in Abstimmung mit
dem HLS-Installateur, um eine fach- und
gewerkeübergreifende Ausführung sicherzustellen.

Alle Arbeiten sind nach den anerkannten Regeln der
Technik, den geltenden DIN-/VDE-Bestimmungen, den
Anforderungen der MLAR sowie den Herstellervorgaben
auszuführen.

**01.04.0010 Präsenzmelder 230V Master Infrarotsensor IP44 360Grad Reichweite 12m i**
StL-Nr. STLB-Bau 04/2025
Präsenzmelder für 230 V AC, als Master, mit
Infrarotsensor, Schutzart IP 44 DIN EN 60529 (VDE 0470-
1), Erfassungsbereich 360 Grad, Reichweite 12 m, mit
integriertem Dämmerungsschalter, Einstellbereich 5 bis
300 lx,

Ausschaltverzögerung mind. '60'
s, für Deckenmontage, in abgehängte Decke, Montagehöhe
bis 3 m.
Menge: 13,000 St
Zuordnung: 444000000

**01.04.0020 Präsenzmelder 230V Slave Infrarotsensor IP44 360Grad Reichweite 12m 5-**
StL-Nr. STLB-Bau 04/2025
Präsenzmelder für 230 V AC, als Slave, mit
Meldefunktion zum Master, mit Infrarotsensor, Schutzart
IP 44 DIN EN 60529 (VDE 0470-1), Erfassungsbereich 360
Grad, Reichweite 12 m, Einstellbereich 5 bis 300 lx,

Ausschaltverzögerung mind. '60'
s, für Deckenmontage, in abgehängte Decke, Montagehöhe
bis 3 m.
Menge: 12,000 St
Zuordnung: 444000000

**01.04.0030 Wipptaster einpolig Aus/Wechsel 10A 250V Mauerwerk**
StL-Nr. STLB-Bau 04/2025
Wipptaster DIN EN 60669-1 (VDE 0632-1) einpolig,
Aus/Wechsel, 10 A, 250 V AC, in Mauerwerk, einschl.
Bedienelement.
Menge: 28,000 St
Zuordnung: 444000000

**01.04.0040 Wipptaster einpolig Aus/Wechsel 10A 250V Geräteeinbaukanal**
StL-Nr. STLB-Bau 04/2025
Wipptaster DIN EN 60669-1 (VDE 0632-1) einpolig,
Aus/Wechsel, 10 A, 250 V AC, in Geräteeinbaukanal,
einschl. Bedienelement, Einsatz mit Schrauben
befestigen.
Menge: 4,000 St
Zuordnung: 444000000

**01.04.0050 Tastschalter einpolig Aus/Wechsel 10A 250V Mauerwerk**
StL-Nr. STLB-Bau 04/2025
Tastschalter DIN EN 60669-1 (VDE 0632-1) einpolig,
Aus/Wechsel, 10 A, 250 V AC, in Mauerwerk, einschl.
Bedienelement.
Menge: 5,000 St
Zuordnung: 444000000

**01.04.0060 Dimmer Drehen DALI-Schnittstelle Mauerwerk**
StL-Nr. STLB-Bau 04/2025
Dimmer mit Drehbetätigung zur DALI-
Schnittstellenansteuerung mit Broadcast und
Spannungsversorgung 230 V AC/DALI-Spannung, in
Mauerwerk, einschl. Bedienelement, Einsatz mit
Schrauben befestigen.
Menge: 2,000 St
Zuordnung: 444000000

**01.04.0070 Tastschalter einpolig Aus/Wechsel 10A 250V Mauerwerk Kontrolllampe**
StL-Nr. STLB-Bau 04/2025
Tastschalter DIN EN 60669-1 (VDE 0632-1) einpolig,
Aus/Wechsel, 10 A, 250 V AC, in Mauerwerk, einschl.
Bedienelement, mit Kontrolllampe.
Menge: 2,000 St
Zuordnung: 444000000

**01.04.0080 Jalousieschalter 250V 10A Wipptaster Mauerwerk**
StL-Nr. STLB-Bau 04/2025
Jalousieschalter 250 V AC, 10 A, als Wipptaster, in
Mauerwerk, einschl. Bedienelement.
Menge: 14,000 St
Zuordnung: 444000000

**01.04.0090 Trennrelais für Jalousieanschlüsse**
Trennrelais für Jalousieanschlüsse
Liefern und betriebsfertig montieren, geeignet für den
Anschluss von zwei Antrieben.
Einbau in Abzweigdose in abgehängter Decke oder
alternativ in Gerätedose.
Anschluss und Verdrahtung gemäß Herstellerangaben,
einschließlich aller erforderlichen Nebenarbeiten.
Menge: 7,000 St
Zuordnung: 444000000

**01.04.0100 Schlüsselschalter einpolig Aus/Wechsel 10A 250V Mauerwerk**
StL-Nr. STLB-Bau 04/2025
Schlüsselschalter DIN EN 60669-1 (VDE 0632-1) mit
Profilhalbzylinder einpolig, Aus/Wechsel, 10 A, 250 V
AC, in Mauerwerk, einschl. Bedienelement, Einsatz mit
Schrauben befestigen.
Menge: 1,000 St
Zuordnung: 444000000

**01.04.0110 Schalterdose u.P. für Raumthermostat, Sprechanlage**
Schalterdose u.P. in Mauerwerk setzen für
Raumthermostat oder Sprechanalge

Liefern und fachgerecht einsetzen.
Menge: 40,000 St
Zuordnung: 444000000

**01.04.0120 Schutzkontaktsteckdose 250V 16A Hohlwand**
StL-Nr. STLB-Bau 04/2025
Schutzkontaktsteckdose DIN VDE 0620-1 (VDE 0620-1), 250
V AC, 16 A, in Hohlwand, Einsatz mit Schrauben
befestigen.
Menge: 8,000 St
Zuordnung: 444000000

**01.04.0130 Schutzkontaktsteckdose 250V 16A Mauerwerk**
StL-Nr. STLB-Bau 04/2025
Schutzkontaktsteckdose DIN VDE 0620-1 (VDE 0620-1), 250
V AC, 16 A, in Mauerwerk, Einsatz mit Schrauben
befestigen.
Menge: 42,000 St
Zuordnung: 444000000

**01.04.0140 Schutzkontaktsteckdose 250V 16A 2fach Mauerwerk**
StL-Nr. STLB-Bau 04/2025
Schutzkontaktsteckdose DIN VDE 0620-1 (VDE 0620-1), 250
V AC, 16 A, 2-fach, in Mauerwerk, Einsatz mit Schrauben
befestigen.
Menge: 26,000 St
Zuordnung: 444000000

**01.04.0150 Schutzkontaktsteckdose 250V 16A 2fach Geräteeinbaukanal**
StL-Nr. STLB-Bau 04/2025
Schutzkontaktsteckdose DIN VDE 0620-1 (VDE 0620-1), 250
V AC, 16 A, 2-fach, in Geräteeinbaukanal, Einsatz mit
Schrauben befestigen.
Menge: 12,000 St
Zuordnung: 444000000

**01.04.0160 Schutzkontaktsteckdose 250V 16A 2fach AP**
StL-Nr. STLB-Bau 04/2025
Schutzkontaktsteckdose DIN VDE 0620-1 (VDE 0620-1), 250
V AC, 16 A, 2-fach, in Aufputzausführung, Einsatz mit
Schrauben befestigen.
Menge: 4,000 St
Zuordnung: 444000000

**01.04.0170 Schutzkontaktsteckdose 250V 16A 2fach Geräteeinbaukanal Symbolaufdruck**
StL-Nr. STLB-Bau 04/2025
Schutzkontaktsteckdose DIN VDE 0620-1 (VDE 0620-1), 250
V AC, 16 A, 2-fach, in Geräteeinbaukanal, mit
Symbolaufdruck, Einsatz mit Schrauben befestigen.
Menge: 8,000 St
Zuordnung: 444000000

**01.04.0180 Schutzkontaktsteckdose 250V 16A 2fach Fußbodenversorgungseinheit**
StL-Nr. STLB-Bau 04/2025
Schutzkontaktsteckdose DIN VDE 0620-1 (VDE 0620-1), 250
V AC, 16 A, 2-fach, in Fußbodenversorgungseinheit,
Einsatz mit Schrauben befestigen.
Menge: 22,000 St
Zuordnung: 444000000

**01.04.0190 Schutzkontaktsteckdose 250V 16A 2fach Fußbodenversorgungseinheit Symbo**
StL-Nr. STLB-Bau 04/2025
Schutzkontaktsteckdose DIN VDE 0620-1 (VDE 0620-1), 250
V AC, 16 A, 2-fach, in Fußbodenversorgungseinheit, mit
Symbolaufdruck, Einsatz mit Schrauben befestigen.
Menge: 7,000 St
Zuordnung: 444000000

**01.04.0200 Schutzkontaktsteckdose 250V 16A 3fach Mauerwerk Symbolaufdruck**
StL-Nr. STLB-Bau 04/2025
Schutzkontaktsteckdose DIN VDE 0620-1 (VDE 0620-1), 250
V AC, 16 A, 3-fach, in Mauerwerk, mit Symbolaufdruck,
Einsatz mit Schrauben befestigen.
Menge: 3,000 St
Zuordnung: 444000000

**01.04.0210 Schutzkontaktsteckdose 250V 16A 3fach Fußbodenversorgungseinheit Symbo**
StL-Nr. STLB-Bau 04/2025
Schutzkontaktsteckdose DIN VDE 0620-1 (VDE 0620-1), 250
V AC, 16 A, 3-fach, in Fußbodenversorgungseinheit, mit
Symbolaufdruck, Einsatz mit Schrauben befestigen.
Menge: 18,000 St
Zuordnung: 444000000

**01.04.0220 Geräteanschlussdose UP bis 5x2,5mm2**
StL-Nr. STLB-Bau 04/2025
Geräteanschlussdose DIN EN IEC 60670-1 (VDE 0606-1) in
Unterputzausführung, mit Verbindungsklemmen bis 2,5
mm2, 5-polig 400 V AC, mit Schrauben befestigen.
Menge: 20,000 St
Zuordnung: 444000000

**01.04.0230 Überspannungsschutz-Modul für Steckdosen-Kombinationen**
Überspannungsschutzmodul für Steckdosen
Liefern und Einbauen eines kompakten
Überspannungsschutzgeräts (Typ 2/3)

Geeignet für 230 V AC, 50 Hz.
Bemessungsableitstoßstrom = 20 kA (8/20 µs).
Max. Dauerbetriebsspannung 275 V AC.
Mit vorkonfektionierten Anschlussleitungen für die
Installation in Abzweigdosen oder Bodentanks.
Mit optischer Funktionsanzeige.
Ausführung gemäß DIN EN 61643-11 sowie DIN VDE 0100-
443/-534.

Liefern und montieren.
Menge: 20,000 St
Zuordnung: 444000000

**01.04.0240 FR-Abzweigdose 100x100mm AP**
FR-Abzweigdose 100x100 mm AP
Liefern und montieren einer FR-Abzweigdose, 100x100 mm,
innerhalb Abhangdecke, Befestigung an Massivdecke,
Massivwand oder Kabelbühne, inkl. Befestigungsmaterial
und fachgerechter Abdichtung der Kabeleinführungen.
Menge: 80,000 St
Zuordnung: 444000000

**01.04.0250 FR-Abzweigdose 100x200mm AP mit Verschraubungen**
FR-Abzweigdose 100x200 mm AP
Liefern und montieren einer FR-Abzweigdose, 100x200 mm,
Ausführung Aufputz (AP), mit Verschraubungen, innerhalb
Abhangdecke, Befestigung an Massivdecke, Massivwand
oder Kabelbühne, inkl. Befestigungsmaterial und
fachgerechter Abdichtung der Kabeleinführungen.
Menge: 10,000 St
Zuordnung: 444000000

**01.04.0260 Dämmerungsschalter IP54 Schalt-P 2000 W 3-2000lx**
StL-Nr. STLB-Bau 04/2025
Dämmerungsschalter 230 V AC, mit Gehäuse für
Wandmontage, Schutzart IP 54 DIN EN 60529 (VDE 0470-1),

Schaltleistung '2000'
W, Einstellbereich 3 bis 2000 lx,

Einschaltverzögerung mind. '60'
s,

Ausschaltverzögerung mind. '60'
s.
Menge: 1,000 St
Zuordnung: 444000000

**01.04.0270 Gießharz-Verbindungsmuffe**
Liefern und fachgerechtes Installieren einer Erdmuffe
zur Verbindung von bis zu 4 Energieversorgungsleitungen
(z. B. NYY-J 5×4 mm²).
Muffe gas- und wasserdicht (IP68), geeignet für
Erdverlegung, mit Gießharz- oder Gelabdichtung und
mechanischer Zugentlastung.
Montage inkl. Kabelvorbereitung, Verbindung, Abdichtung
und Bettung gemäß DIN VDE 0278 / EN 50393.
Menge: 20,000 St
Zuordnung: 444000000

**01.04.0280 Dichteinsatz, geteilt, für Mehrfachdurchführung von 3 Kabeln oder Medi**
Liefern und fachgerecht einbauen eines geteilten
Dichteinsatzes für Mehrfachdurchführungen von
Medienleitungen oder Kabeln,
zur Abdichtung gegen drückendes Wasser bis mind. 2,5
bar, gas- und geruchsdicht gemäß TA-Luft.

Der Dichteinsatz muss für den nachträglichen Einbau
geeignet sein und eine stufenlose Anpassung an
verschiedene Leitungsdurchmesser ermöglichen (z. B.
durch Scheibentechnik).
Dichtung aus hochwertigem, witterungsbeständigem
Elastomer, mit Dichtscheiben und Edelstahlspannsystem
(V2A oder gleichwertig),
inkl. Drehmomentkontrollmöglichkeit zur sicheren
Montage.

Geprüft und zugelassen gemäß FHRK-Prüfgrundlage GE 101,
radondicht und IAF-geprüft.
Geeignet für Kernbohrung oder Futterrohr Ø 150 mm.
Für 3 Medienleitungen Ø 6 - 52 mm oder blind
verschließbar.
Menge: 1,000 St
Zuordnung: 444000000

**01.04.0290 Dichteinsatz, geteilt, für Mehrfachdurchführung von 10 Kabeln oder Med**
Liefern und fachgerecht einbauen eines geteilten
Dichteinsatzes für Mehrfachdurchführungen von
Medienleitungen oder Kabeln,
geeignet für nachträglichen Einbau in Futterrohre oder
Kernbohrungen.
Der Dichteinsatz muss gegen drückendes Wasser bis mind.
2,5 bar abdichten und gas- sowie geruchsdicht gemäß TA-
Luft ausgeführt sein.

Ausführung mit stufenloser Scheibentechnik zur
individuellen Anpassung an unterschiedliche
Leitungsdurchmesser.
Dichtung aus hochwertigem, alterungs- und
witterungsbeständigem Elastomer,
Spannsystem aus rostfreiem Edelstahl (V2A oder
gleichwertig) mit Drehmomentkontrollmöglichkeit.

Geprüft gemäß FHRK-Prüfgrundlage GE 101,
radondicht, IAF-geprüft, für Kernbohrung oder
Futterrohr Ø 150 mm.
Geeignet für folgende Belegungen:

4 Leitungen Ø 6 - 18 mm oder blind

6 Leitungen Ø 6 - 33 mm oder blind
Menge: 9,000 St
Zuordnung: 444000000

*Hinweis*
Potentialausgleich
Alle metallenen Rohrleitungssysteme wie Gas, Wasser,
Heizung, Lüftung usw., Gebäudekonstronstruktionen,
Erdungs-, Blitzschutz- und Antennenanlage sind über
eine Potentialausgleichsleitung mit dem Schutzleiter
elektrisch leitend zu verbinden. Die Zielbezeichnungen
sind auf der Potentialausgleichschiene und auf den
Leiterenden dauerhaft zu beschriften.

**01.04.0300 Erdungsbandrohrschelle Messing 1x2,5mm2-2x16mm2 Durchm. bis 40mm**
StL-Nr. STLB-Bau 04/2025
Erdungsbandrohrschelle aus Messing gal/Zn, mit
Anschlussmöglichkeit für einen Leiter 2,5 mm2 bis 2
Leiter 16 mm2, für Rohrdurchmesser bis 40 mm.
Menge: 6,000 St
Zuordnung: 444000000

**01.04.0310 Potentialausgleichsschiene Stahl verz 7x2,5-25mm2 Abdeck. 30x3,5mm**
StL-Nr. STLB-Bau 04/2025
Potentialausgleichsschiene DIN VDE 0618-1 (VDE 0618-1),
aus verzinktem Stahl, mit Kunststoffabdeckung, mit
Anschluss für 7 x 2,5 bis 25 mm2, ein Flachband bis 30
mm x 3,5 mm, und Massivrundleiter, Durchmesser 8 bis 10
mm.
Menge: 6,000 St
Zuordnung: 444000000

**01.04.0320 Potentialausgleichsschiene Stahl niro 7x2,5-25mm2 Abdeck. 30x3,5mm**
StL-Nr. STLB-Bau 04/2025
Potentialausgleichsschiene DIN VDE 0618-1 (VDE 0618-1),
aus nichtrostendem Stahl, mit Kunststoffabdeckung, mit
Anschluss für 7 x 2,5 bis 25 mm2, ein Flachband bis 30
mm x 3,5 mm, und Massivrundleiter, Durchmesser 8 bis 10
mm.
Menge: 1,000 St
Zuordnung: 444000000

*Hinweis*
Elektrischer Anschluß von bauseitigen Geräten
Die bauseits montierten Geräte sind vorschriftsmäßig
netzseitig anzuschließen. Das erforderliche
Kabelmaterial ist in Titel 5 enthalten.

Die Anschlüsse erfolgen in Abstimmung mit dem HLS-
Installateur.

**01.04.0330 Anschluss Jalousiemotoren 230V**
Bauseitig gelieferte Jalousiemotoren anschliessen 230V
Menge: 22,000 St
Zuordnung: 444000000

**01.04.0340 Anschluss Hygienespülung 230V**
Menge: 6,000 St
Zuordnung: 444000000

**01.04.0350 Anschluss Nachspeiseinrichtung 230V**
Menge: 1,000 St
Zuordnung: 444000000

**01.04.0360 Anschluss Heizstab Pufferspeicher 400V 6kW**
Menge: 1,000 St
Zuordnung: 444000000

**01.04.0370 Anschluss Verdichter Wärmepumpe 400V**
Menge: 1,000 St
Zuordnung: 444000000

**01.04.0380 Anschluss Steuerung Wärmepumpe 230V**
Menge: 1,000 St
Zuordnung: 444000000

**01.04.0390 Anschluss EVU-Kontakt Wärmepumpe**
Menge: 1,000 St
Zuordnung: 444000000

**01.04.0400 Anschluss Lüftungszentrale 400V 3kW**
Menge: 3,000 St
Zuordnung: 444000000

**01.04.0410 Anschluss Außenfühler**
Anschluss Außenfühler Wärmepumpe
Menge: 2,000 St
Zuordnung: 444000000

**01.04.0420 Anschluss Durchlauferhitzer bis 3,5kW**
Menge: 12,000 St
Zuordnung: 444000000

**01.04.0430 Anschluss Durchlauferhitzer bis 27kW**
Menge: 3,000 St
Zuordnung: 444000000

**01.04.0440 Anschluss Tor einfahrt, Tor Ausfahrt**
Menge: 2,000 St
Zuordnung: 444000000

**01.04.0450 Anschluss Tür Motorsteuereinheit**
Menge: 4,000 St
Zuordnung: 444000000

**01.04.0460 Anschluss Ampelsteuerung Tor einfahrt, Tor Ausfahrt**
Menge: 2,000 St
Zuordnung: 444000000

**01.04.0470 Anschluss Türen Freilauf Schließanlagen**
Menge: 5,000 St
Zuordnung: 444000000

**01.04.0480 Verschiedene Geräteanschlüsse mit max. 5x2,5mm²**
Verschiedene Geräteanschlüsse mit max. 5x2,5 mm²
herstellen.
Menge: 5,000 St
Zuordnung: 444000000

**01.04.0490 Verschiedene Geräteanschlüsse mit max. 5x6 mm²**
Verschiedene Geräteanschlüsse mit max. 5x6 mm²
herstellen.
Menge: 5,000 St
Zuordnung: 444000000

#### 01.05 Leitungen und Zubehör

*Hinweis*
Die im Leistungsverzeichnis aufgeführten Leitungen sind
vollständig einschließlich sämtlicher Nebenleistungen,
Verbindungsmaterialien und Hilfsmittel für eine
fachgerechte und ordnungsgemäße Verlegung anzubieten.

Die Verlegung der Leitungen erfolgt - entsprechend den
baulichen Gegebenheiten und der Ausführungsplanung - im
Schlitz, auf Kabeltragsystemen, in Kabelkanälen, in
Leerrohren oder vergleichbaren Installationswegen.
Sämtliche für die Montage erforderlichen
Befestigungsmaterialien, Halterungen, Durchführungen,
Abdichtungen, Dichtstopfen sowie sonstiges
systemgebundenes Zubehör sind im Angebotspreis
enthalten.

Für Kabeltragsysteme (z. B. Kabelrinnen, Gitterrinnen,
Steigetrassen, Befestigungsschienen usw.) sind
sämtliche Verbindungselemente, Schrauben, Muttern,
Dübel, Konsolen, Abhänger, Schellen und
Befestigungsteile vollständig einzukalkulieren. Die
Montage ist gemäß den einschlägigen DIN-VDE-
Bestimmungen, den Herstellervorgaben, der Muster-
Leitungsanlagen-Richtlinie (MLAR) sowie den anerkannten
Regeln der Technik auszuführen.

Leitungsanlagen in Rettungswegen, Fluren und
Treppenräumen sind nach den Vorgaben der MLAR
brandschutzgerecht zu installieren.
Durchführungselemente durch Brandabschnitte oder
raumabschließende Bauteile sind entsprechend
abzudichten und zu kennzeichnen.

Alle Systeme sind fachgerecht zu montieren, sauber
ausgerichtet und mit geeignetem Korrosionsschutz zu
versehen. Übergänge zwischen unterschiedlichen
Verlegearten sind funktionsgerecht, spannungsfrei und
sauber herzustellen.

Es sind grundsätzlich halogenfreie Leitungen und Kabel
zu verwenden, sofern nicht ausdrücklich anders in den
Ausführungsunterlagen angegeben. Dies gilt insbesondere
für Bereiche mit Personenaufenthalt, Rettungswegen und
technischen Betriebsräumen.

Erdleitungen sind gemäß den Planungsangaben im
Kabelgraben oder in geeigneten Schutzrohren zu
verlegen, einschließlich Sandbettung, Warnband und
Kennzeichnung nach den einschlägigen DIN-Vorschriften.

**01.05.0010 C-Profilschiene B 35mm H 18mm gelocht Stahl bandverz Wandbefestigung**
StL-Nr. STLB-Bau 04/2025
C-Profilschiene, Breite 35 mm, Höhe 18 mm, gelocht, aus
bandverzinktem Stahl DIN EN 10346, an der Wand aus
Mauerwerk, befestigen mit bauaufsichtlich zugelassenen
Dübeln.
Menge: 10,000 m
Zuordnung: 444000000

**01.05.0020 Kabelleiter Stahl bandverz H 60mm B 300mm**
StL-Nr. STLB-Bau 04/2025
Kabelleiter für Kabelträgersystem DIN EN 61537 (VDE
0639), Sprossenabstand 300 mm, mit einem Trennsteg, aus
bandverzinktem Stahl DIN EN 10346, Seitenhöhe mind. 60
mm, Breite mind. 300 mm.
Menge: 12,000 m
Zuordnung: 444000000

**01.05.0030 Bügelschellen**
Bügelschelle, zur Befestigung von zwei parallel
verlaufenden Kabeln auf Montageschienen nach DIN EN
50035 bzw. DIN EN 60715,
aus Stahl, feuerverzinkt gemäß DIN EN ISO 1461,
mit Kunststoffdruckwanne und Gegenwanne zur sicheren
und schonenden Fixierung der Kabel.

Schlitzweite ca. 16-17 mm, geeignet für
Kabeldurchmesser Ø 26-30 mm,
mit Hammerfuß zur schnellen Montage auf
Montageschienen,
einschließlich sämtlicher erforderlicher
Befestigungsmittel (Schrauben, Muttern,
Unterlegscheiben).

Ausführung für mittlere mechanische Belastung.
Lieferung und fachgerechte Montage der Bügelschellen
einschließlich aller Zubehörteile und
Befestigungsmaterialien.
Menge: 140,000 St
Zuordnung: 444000000

**01.05.0040 Gehwegplatten 30×30 cm als Auflager für Kabeltragsystem auf Gründach**
Liefern und verlegen von Gehwegplatten 30 × 30 × 5 cm
aus Beton, zur Verwendung als Auflager und Beschwerung
für Kabeltragsysteme auf extensivem Gründach.

Die Platten sind lose auf der Dachfläche aufzulegen.
Ausrichten und Ebenheit gemäß Trassenverlauf
herstellen. Bauweise entsprechend den Vorgaben der
Flachdachrichtlinie, ohne Durchdringung der Dachhaut.
Menge: 150,000 St
Zuordnung: 444000000

**01.05.0050 Kabelrinne gelocht Stahl verz H 60mm B 200mm**
StL-Nr. STLB-Bau 04/2025
Kabelrinne für Kabelträgersystem DIN EN 61537 (VDE
0639), gelocht, einschl. Abdeckung, aus feuerverzinktem
Stahl DIN EN ISO 1461, Seitenhöhe mind. 60 mm, Breite
mind. 200 mm.
Menge: 75,000 m
Zuordnung: 444000000

**01.05.0060 Kabelrinne gelocht Stahl bandverz H 60mm B 200mm**
StL-Nr. STLB-Bau 04/2025
Kabelrinne für Kabelträgersystem DIN EN 61537 (VDE
0639), gelocht, mit 2 Trennstegen, aus bandverzinktem
Stahl DIN EN 10346, Seitenhöhe mind. 60 mm, Breite
mind. 200 mm.
Menge: 40,000 m
Zuordnung: 444000000

**01.05.0070 Kabelrinne gelocht Stahl bandverz H 100mm B 400mm**
StL-Nr. STLB-Bau 04/2025
Kabelrinne für Kabelträgersystem DIN EN 61537 (VDE
0639), gelocht, mit 2 Trennstegen, aus bandverzinktem
Stahl DIN EN 10346, Seitenhöhe mind. 100 mm, Breite
mind. 400 mm.
Menge: 20,000 m
Zuordnung: 444000000

**01.05.0080 Ausleger Kabelrinne Stahl bandverz bis 2,5kN L 200mm an Stielen**
StL-Nr. STLB-Bau 04/2025
Ausleger für Kabelrinne, aus bandverzinktem Stahl DIN
EN 10346, Tragfähigkeit bis 2,5 kN, Länge 200 mm, an
Stielen, einseitig, Stiele werden gesondert vergütet.
Menge: 14,500 St
Zuordnung: 444000000

**01.05.0090 Ausleger Kabelrinne Stahl bandverz bis 2,5kN L 400mm an Stielen**
StL-Nr. STLB-Bau 04/2025
Ausleger für Kabelrinne, aus bandverzinktem Stahl DIN
EN 10346, Tragfähigkeit bis 2,5 kN, Länge 400 mm, an
Stielen, einseitig, Stiele werden gesondert vergütet.
Menge: 18,500 St
Zuordnung: 444000000

**01.05.0100 Stiel Ausleger Kabelrinne Stahl bandverz bis 3kN Deckenbefestigung L b**
StL-Nr. STLB-Bau 04/2025
Stiel für Ausleger für Kabelrinne, aus bandverzinktem
Stahl DIN EN 10346, Tragfähigkeit bis 3 kN, an Decke
befestigen mit bauaufsichtlich zugelassenen Dübeln, mit
angeschweißter Kopfplatte, Stiellänge bis 200 mm.
Menge: 16,500 St
Zuordnung: 444000000

**01.05.0110 Stiel Ausleger Kabelrinne Stahl bandverz bis 3kN Deckenbefestigung L b**
StL-Nr. STLB-Bau 04/2025
Stiel für Ausleger für Kabelrinne, aus bandverzinktem
Stahl DIN EN 10346, Tragfähigkeit bis 3 kN, an Decke
befestigen mit bauaufsichtlich zugelassenen Dübeln, mit
angeschweißter Kopfplatte, Stiellänge bis 400 mm.
Menge: 20,000 St
Zuordnung: 444000000

**01.05.0120 Knotenkette**
Knotenkette, aus Stahl, unterkupfert und vernickelt
nach DIN 5686,
zur universellen Befestigung und Aufhängung von
Installationskomponenten,
geeignet für den Innen- und Außenbereich.

Maximale Zugkraft 800 N.
Korrosionsgeschützt durch galvanische Vernickelung.

Lieferung und fachgerechte Montage, einschließlich
erforderlicher Verbindungselemente (z. B. Haken,
Schäkel, Karabiner oder Schraubglieder)
Menge: 10,000 m
Zuordnung: 444000000

**01.05.0130 Elektroinstallationskanal Leitungsführung H/B 60/110mm halogenfr.Kunst**
StL-Nr. STLB-Bau 04/2025
Elektroinstallationskanal DIN EN 50085-2-1 (VDE 0604-2-
1) als Leitungsführungskanal, Außenmaße H/B mind.
60/110 mm, aus Kunststoff, halogenfrei, mit einem
Trennsteg, aus Kunststoff, einschl. aller
systembedingten Form- und Verbindungsstücke, auf
Mauerwerk.
Menge: 12,000 m
Zuordnung: 444000000

**01.05.0140 Endstück Leitungsführung H/B 60/110mm halogenfr.Kunststoff Mauerwerk**
StL-Nr. STLB-Bau 04/2025
Endstück für Leitungsführungskanal, Außenmaße H/B mind.
60/110 mm, aus Kunststoff, halogenfrei, mit einem
Trennsteg, aus Kunststoff, auf Mauerwerk.
Menge: 6,000 St
Zuordnung: 444000000

**01.05.0150 Elektroinstallationskanal Geräteeinbau H/B 70/130mm halogenfr.Kunststo**
StL-Nr. STLB-Bau 04/2025
Elektroinstallationskanal DIN EN 50085-2-1 (VDE 0604-2-
1) als Geräteeinbaukanal, mit übergreifendem Oberteil,
Außenmaße H/B mind. 70/130 mm, aus Kunststoff,
halogenfrei, Oberteil aus Kunststoff, halogenfrei, mit
einem Trennsteg, aus Kunststoff, einschl. aller
systembedingten Form- und Verbindungsstücke, auf
Mauerwerk.
Menge: 45,000 m
Zuordnung: 444000000

**01.05.0160 Endstück Geräteeinbau H/B 70/130mm halogenfr.Kunststoff Mauerwerk**
StL-Nr. STLB-Bau 04/2025
Endstück für Geräteeinbaukanal, mit übergreifendem
Oberteil, Außenmaße H/B mind. 70/130 mm, aus
Kunststoff, halogenfrei, Oberteil aus Kunststoff,
halogenfrei, mit einem Trennsteg, aus Kunststoff, auf
Mauerwerk.
Menge: 12,000 St
Zuordnung: 444000000

**01.05.0170 Geräteeinbau-Kanal Gerätedose**
Geräteeinbau-Kanal Gerätedose
Liefern und fachgerecht montieren einer Gerätedose für
den Einbau von Unterputzeinheiten in Geräteeinbaukanal,
nach DIN EN IEC 60670-1 (VDE 0606-1) und DIN 49073.

Material: halogenfreier Kunststoff

Ausführung: zur Aufnahme von UP-Geräten nach DIN 49073

Einbautiefe: ca. 45 mm, passend zum Geräteeinbaukanal
gemäß vorhergehender Position

Mit Befestigungsmöglichkeiten für Geräteeinsätze, inkl.
Zubehörteile (z. B. Halterungen, Schrauben)

Besonderheiten:
Zur Aufnahme der in vorstehenden Positionen
ausgeschriebenen UP-Geräte (z. B. Steckdosen nach DIN
VDE 0620-1, Schalter oder Datendosen).
Menge: 65,000 St
Zuordnung: 444000000

**01.05.0180 Unterflur-Elektroinstallationskanal estrichüberdeckt Stahl bandverz H/**
StL-Nr. STLB-Bau 04/2025
Unterflur-Elektroinstallationskanal DIN EN 50085-2-2
(VDE 0604-2-2) Rechteckprofil mit systembedingten
Verbindungs- und Befestigungsmitteln, estrichüberdeckt,
geschlossen, aus bandverzinktem Stahl DIN EN 10346,
einschl. elektrisch dauerhaft leitfähiger Verbindung,
3-zügig, Außenmaße H/B mind. 48/250 mm, verlegen auf
verlegefertig vorbereiteter Betonrohdecke.
Menge: 100,000 m
Zuordnung: 444000000

**01.05.0190 Unterflurdose 9Installationsgeräte Stahl bandverz H/B 48/250mm**
StL-Nr. STLB-Bau 04/2025
Unterflurdose, kontinuierlich nivellierbar, für 9
Installationsgeräte, aus bandverzinktem Stahl DIN EN
10346, einschl. elektrisch dauerhaft leitfähiger
Verbindung, mit Deckel, geeignet zum Aufbau einer
fußbodenebenen Einbaueinheit, für harte Bodenbeläge mit
Anlegerahmen, passend zum estrichüberdeckten Unterflur-
Elektroinstallationskanal, Außenmaße H/B mind. 48/250
mm,

Bodenaufbau '
5mm Bodenbelag, 150mm Fußbodenaufbau'
.
Menge: 18,000 St
Zuordnung: 444000000

**01.05.0200 Unterflurdose 9Installationsgeräte Stahl bandverz H/B 48/250mm**
StL-Nr. STLB-Bau 04/2025
Unterflurdose, kontinuierlich nivellierbar, für 9
Installationsgeräte, aus bandverzinktem Stahl DIN EN
10346, einschl. elektrisch dauerhaft leitfähiger
Verbindung, mit Blinddeckel, für harte Bodenbeläge mit
Anlegerahmen, passend zum estrichüberdeckten Unterflur-
Elektroinstallationskanal, Außenmaße H/B mind. 48/250
mm,

Bodenaufbau '
5mm Bodenbelag, 150mm Fußbodenaufbau'
.
Menge: 2,000 St
Zuordnung: 444000000

**01.05.0210 Schlitz herstellen fräsen Mauerwerk KS B 3 cm T 3 cm nicht schadstoffb**
StL-Nr. STLB-Bau 04/2025
Schlitz herstellen, durch Fräsen, Untergrundfläche
senkrecht, aus Mauerwerk aus Kalksandstein, ohne
Bekleidungen und Beschichtungen,

Schlitzbreite '3'
cm,

Schlitztiefe '3'
cm, nicht schadstoffbelastet,
Abfall ist nicht gefährlich, ohne Festlegung eines
Zuordnungskriteriums LAGA/DepVO/EBV/RuVA, Wichte des
Abbruchstoffes DIN EN 1991-1-1 20 kN/m3, Abbruch von
Hand/mit handgeführten Kleingeräten, Ausführung
innerhalb des Bauwerks, Ausführung staubarm TRGS 559,
aufgenommene Stoffe sammeln, ohne Zerkleinerung, auf
LKW des AN laden, transportieren, entsorgen, zur
Verwertungsanlage, Transportweg bis 35 km,
Abfallschlüssel nach AVV (Abfallverzeichnis-Verordnung)
170102 Ziegel,
Vergütung der Entsorgung übernimmt AN.
Menge: 440,000 m
Zuordnung: 394000000

**01.05.0220 Elektroinstallationsrohr halogenfr.Kunststoff AD 25mm UP**
StL-Nr. STLB-Bau 04/2025
Elektroinstallationsrohr DIN EN 61386 (VDE 0605), Maße
DIN EN 60423, nicht flammenausbreitend, aus Kunststoff,
halogenfrei, einwandig, gewellt, flexibel,
Außendurchmesser 25 mm, Druckfestigkeit Klasse 3 -
mittel (750 N) DIN EN 61386-1 (VDE 0605-1), Klasse
Schlagbeanspruchung 3 - mittel DIN EN 61386-1 (VDE
0605-1), Verlegung unter Putz.
Menge: 250,000 m
Zuordnung: 444000000

**01.05.0230 Elektroinstallationsrohr halogenfr.Kunststoff AD 25mm AP**
StL-Nr. STLB-Bau 04/2025
Elektroinstallationsrohr DIN EN 61386 (VDE 0605), Maße
DIN EN 60423, nicht flammenausbreitend, aus Kunststoff,
halogenfrei, einwandig, gewellt, flexibel,
Außendurchmesser 25 mm, Druckfestigkeit Klasse 3 -
mittel (750 N) DIN EN 61386-1 (VDE 0605-1), Klasse
Schlagbeanspruchung 3 - mittel DIN EN 61386-1 (VDE
0605-1), Verlegung offen, auf Putz.
Menge: 150,000 m
Zuordnung: 444000000

**01.05.0240 Elektroinstallationsrohr halogenfr.Kunststoff AD 20mm AP**
StL-Nr. STLB-Bau 04/2025
Elektroinstallationsrohr DIN EN 61386 (VDE 0605), Maße
DIN EN 60423, nicht flammenausbreitend, aus Kunststoff,
halogenfrei, einwandig, glatt, starr, Außendurchmesser
20 mm, Druckfestigkeit Klasse 3 - mittel (750 N) DIN EN
61386-1 (VDE 0605-1), Klasse Schlagbeanspruchung 3 -
mittel DIN EN 61386-1 (VDE 0605-1), Verlegung offen,
auf Putz.
Menge: 75,000 m
Zuordnung: 444000000

**01.05.0250 Elektroinstallationsrohr halogenfr.Kunststoff AD 25mm AP**
StL-Nr. STLB-Bau 04/2025
Elektroinstallationsrohr DIN EN 61386 (VDE 0605), Maße
DIN EN 60423, nicht flammenausbreitend, aus Kunststoff,
halogenfrei, einwandig, glatt, starr, Außendurchmesser
25 mm, Druckfestigkeit Klasse 3 - mittel (750 N) DIN EN
61386-1 (VDE 0605-1), Klasse Schlagbeanspruchung 3 -
mittel DIN EN 61386-1 (VDE 0605-1), Verlegung offen,
auf Putz.
Menge: 50,000 m
Zuordnung: 444000000

**01.05.0260 Elektroinstallationsrohr halogenfr.Kunststoff AD 32mm AP**
StL-Nr. STLB-Bau 04/2025
Elektroinstallationsrohr DIN EN 61386 (VDE 0605), Maße
DIN EN 60423, nicht flammenausbreitend, aus Kunststoff,
halogenfrei, einwandig, glatt, starr, Außendurchmesser
32 mm, Druckfestigkeit Klasse 3 - mittel (750 N) DIN EN
61386-1 (VDE 0605-1), Klasse Schlagbeanspruchung 3 -
mittel DIN EN 61386-1 (VDE 0605-1), Verlegung offen,
auf Putz.
Menge: 20,000 m
Zuordnung: 444000000

**01.05.0270 Sammelhalter halogenfrei SH15**
Sammelhalter aus halogenfreiem, schwer entflammbarem
Kunststoff, zur Befestigung von ca. 15 parallel
verlaufenden Leitungen an der Decke, einschließlich
aller erforderlichen Befestigungsmittel.
Der Halter ist für den Einsatz in Elektroinstallationen
gemäß DIN VDE 0100 geeignet und gewährleistet eine
sichere, korrosionsfreie und halogenfreie
Leitungsführung.
Lieferung und fachgerechte Montage.
Menge: 300,000 St
Zuordnung: 444000000

**01.05.0280 Sammelhalter halogenfrei SH30**
Sammelhalter aus halogenfreiem, schwer entflammbarem
Kunststoff, zur Befestigung von ca. 30 parallel
verlaufenden Leitungen an der Decke, einschließlich
aller erforderlichen Befestigungsmittel.
Der Halter ist für den Einsatz in Elektroinstallationen
gemäß DIN VDE 0100 geeignet und gewährleistet eine
sichere, korrosionsfreie und halogenfreie
Leitungsführung.
Lieferung und fachgerechte Montage.
Menge: 500,000 St
Zuordnung: 444000000

**01.05.0290 Sammelhalter Metall SH30**
Sammelhalter aus Metall, zur Befestigung von ca. 30
parallel verlaufenden Leitungen an der Decke,
einschließlich aller erforderlichen Befestigungsmittel.
Der Halter besteht aus korrosionsgeschütztem Stahl,
feuerverzinkt nach DIN EN ISO 1461 oder gleichwertigem
Material, und ist für den Einsatz in
Elektroinstallationen gemäß DIN VDE 0100 geeignet.
Er gewährleistet eine mechanisch stabile, sichere und
dauerhafte Befestigung der Leitungen bei mittlerer bis
hoher Belastung.
Lieferung und fachgerechte Montage.
Menge: 100,000 St
Zuordnung: 444000000

**01.05.0300 Kabelbügel halogenfrei KDB8**
Kabelbügel aus halogenfreiem Kunststoff, zur
Befestigung von mehreren parallel verlaufenden
Leitungen an Wand oder Decke,
geeignet für die Aufnahme von bis zu 8 Leitungen (je
nach Kabeldurchmesser),
einschließlich aller erforderlichen Befestigungsmittel.

Der Kabelbügel ist für den Einsatz in
Elektroinstallationen gemäß DIN VDE 0100 geeignet
und gewährleistet eine sichere, korrosionsfreie und
halogenfreie Leitungsbefestigung im Innenbereich.

Lieferung und fachgerechte Montage.
Menge: 300,000 St
Zuordnung: 444000000

**01.05.0310 Kabelbügel Metall KDB8**
Kabelbügel aus Metall, zur Befestigung von mehreren
parallel verlaufenden Leitungen an Wand oder Decke,
geeignet für die Aufnahme von bis zu 8 Leitungen (je
nach Kabeldurchmesser),
einschließlich aller erforderlichen Befestigungsmittel.

Der Kabelbügel besteht aus korrosionsgeschütztem Stahl,
feuerverzinkt nach DIN EN ISO 1461 oder gleichwertigem
Material,
ist für den Einsatz in Elektroinstallationen gemäß DIN
VDE 0100 geeignet
und gewährleistet eine mechanisch stabile und
dauerhafte Leitungsbefestigung im Innenbereich.

Lieferung und fachgerechte Montage.
Menge: 100,000 St
Zuordnung: 444000000

**01.05.0320 Installationsltg halogenfrei NHXMH-J 1x6RE**
StL-Nr. STLB-Bau 04/2025
Halogenfreie Installationsleitung DIN VDE 0250-214 (VDE
0250-214) NHXMH-J 1 x 6 RE, Cu-Zahl 58, Brandklasse
B2ca DIN EN 13501-6.
Menge: 50,000 m
Zuordnung: 444000000

**01.05.0330 Installationsltg halogenfrei NHXMH-J 1x16RM**
StL-Nr. STLB-Bau 04/2025
Halogenfreie Installationsleitung DIN VDE 0250-214 (VDE
0250-214) NHXMH-J 1 x 16 RM, Cu-Zahl 154, Brandklasse
B2ca DIN EN 13501-6.
Menge: 150,000 m
Zuordnung: 444000000

**01.05.0340 Installationsltg halogenfrei NHXMH-J 3x1,5RE**
StL-Nr. STLB-Bau 04/2025
Halogenfreie Installationsleitung DIN VDE 0250-214 (VDE
0250-214) NHXMH-J 3 x 1,5 RE, Cu-Zahl 43, Brandklasse
B2ca DIN EN 13501-6.
Menge: 1000,000 m
Zuordnung: 444000000

**01.05.0350 Installationsltg halogenfrei NHXMH-J 3x2,5RE**
StL-Nr. STLB-Bau 04/2025
Halogenfreie Installationsleitung DIN VDE 0250-214 (VDE
0250-214) NHXMH-J 3 x 2,5 RE, Cu-Zahl 72, Brandklasse
B2ca DIN EN 13501-6.
Menge: 3200,000 m
Zuordnung: 444000000

**01.05.0360 Installationsltg halogenfrei NHXMH-J 3x4RE**
StL-Nr. STLB-Bau 04/2025
Halogenfreie Installationsleitung DIN VDE 0250-214 (VDE
0250-214) NHXMH-J 3 x 4 RE, Cu-Zahl 115, Brandklasse
B2ca DIN EN 13501-6.
Menge: 600,000 m
Zuordnung: 444000000

**01.05.0370 Installationsltg halogenfrei NHXMH-J 5x1,5RE**
StL-Nr. STLB-Bau 04/2025
Halogenfreie Installationsleitung DIN VDE 0250-214 (VDE
0250-214) NHXMH-J 5 x 1,5 RE, Cu-Zahl 72, Brandklasse
B2ca DIN EN 13501-6.
Menge: 1200,000 m
Zuordnung: 444000000

**01.05.0380 Installationsltg halogenfrei NHXMH-J 5x2,5RE**
StL-Nr. STLB-Bau 04/2025
Halogenfreie Installationsleitung DIN VDE 0250-214 (VDE
0250-214) NHXMH-J 5 x 2,5 RE, Cu-Zahl 120, Brandklasse
B2ca DIN EN 13501-6.
Menge: 600,000 m
Zuordnung: 444000000

**01.05.0390 Installationsltg halogenfrei NHXMH-J 5x4RE**
StL-Nr. STLB-Bau 04/2025
Halogenfreie Installationsleitung DIN VDE 0250-214 (VDE
0250-214) NHXMH-J 5 x 4 RE, Cu-Zahl 192, Brandklasse
B2ca DIN EN 13501-6.
Menge: 200,000 m
Zuordnung: 444000000

**01.05.0400 Installationsltg halogenfrei NHXMH-J 5x6RE**
StL-Nr. STLB-Bau 04/2025
Halogenfreie Installationsleitung DIN VDE 0250-214 (VDE
0250-214) NHXMH-J 5 x 6 RE, Cu-Zahl 288, Brandklasse
B2ca DIN EN 13501-6.
Menge: 120,000 m
Zuordnung: 444000000

**01.05.0410 Installationsltg halogenfrei NHXMH-J 5x10RE**
StL-Nr. STLB-Bau 04/2025
Halogenfreie Installationsleitung DIN VDE 0250-214 (VDE
0250-214) NHXMH-J 5 x 10 RE, Cu-Zahl 480, Brandklasse
B2ca DIN EN 13501-6.
Menge: 60,000 m
Zuordnung: 444000000

**01.05.0420 Installationsltg halogenfrei NHXMH-J 5x10RE**
StL-Nr. STLB-Bau 04/2025
Halogenfreie Installationsleitung DIN VDE 0250-214 (VDE
0250-214) NHXMH-J 5 x 10 RE, Cu-Zahl 480, Brandklasse
B2ca DIN EN 13501-6.
Menge: 80,000 m
Zuordnung: 444000000

**01.05.0430 Kabel NYCWY 4x95SM/50**
StL-Nr. STLB-Bau 04/2025
Kabel DIN VDE 0276-603 (VDE 0276-603) NYCWY 4 x 95
SM/50, Cu-Zahl 4208, Brandklasse B2ca DIN EN 13501-6.
Menge: 10,000 m
Zuordnung: 444000000

**01.05.0440 Installationskabel symmetrisch BMK J-H(St)H 2x2x0,8 Bd**
StL-Nr. STLB-Bau 04/2025
Installationskabel, symmetrisch, mit rotem Außenmantel
und Aufdruck -Brandmeldekabel-, J-H(St)H, 2 x 2 x 0,8
Bd, Brandklasse B2ca DIN EN 13501-6.
Menge: 500,000 m
Zuordnung: 457000000

**01.05.0450 Installationskabel symmetrisch J-H(St)H 4x2x0,8 Bd**
StL-Nr. STLB-Bau 04/2025
Installationskabel, symmetrisch, DIN VDE 0815 (VDE
0815), J-H(St)H, 4 x 2 x 0,8 Bd, Brandklasse B2ca DIN
EN 13501-6.
Menge: 1400,000 m
Zuordnung: 457000000

**01.05.0460 Installationskabel symmetrisch J-H(St)H 10x2x0,8 Bd**
StL-Nr. STLB-Bau 04/2025
Installationskabel, symmetrisch, DIN VDE 0815 (VDE
0815), J-H(St)H, 10 x 2 x 0,8 Bd, Brandklasse B2ca DIN
EN 13501-6.
Menge: 100,000 m
Zuordnung: 457000000

**01.05.0470 Installationskabel symmetrisch J-H(St)H 30x2x0,8 Bd**
StL-Nr. STLB-Bau 04/2025
Installationskabel, symmetrisch, DIN VDE 0815 (VDE
0815), J-H(St)H, 30 x 2 x 0,8 Bd, Brandklasse B2ca DIN
EN 13501-6.
Menge: 50,000 m
Zuordnung: 457000000

**01.05.0480 Außenkabel symmetrisch A-2Y(L)2Y 10x2x0,8 STIII BD**
StL-Nr. STLB-Bau 04/2025
Außenkabel, symmetrisch, DIN VDE 0816-1 (VDE 0816-1),
A-2Y(L)2Y, 10 x 2 x 0,8 STIII BD.
Menge: 500,000 m
Zuordnung: 457000000

**01.05.0490 Datenkabel Horizontal-Steigbereich Kat.7A geschirmt 2x(4x2xAWG22) halo**
StL-Nr. STLB-Bau 04/2025
Datenkabel für den Horizontal- und Steigbereich DIN EN
50288-9-1 (VDE 0819-9-1), Kategorie 7 Index A
tiefgestellt DIN EN 50173-1 (VDE 0800-173-1),
geschirmt, Trennklasse d DIN EN 50174-2 (VDE 0800-174-
2), für PoE, Typ 1, Leitungswiderstand 0,065 Ohm/m und
Kabeldurchmesser 0,007 m DIN EN 50174-2 (VDE 0800-174-
2), Link-Klasse F, DIN EN 50173-1 (VDE 0800-173-1), 2 x
(4 x 2 x AWG 22), halogenfrei, flammwidrig.
Menge: 3500,000 m
Zuordnung: 457000000

**01.05.0500 Datenkabel außen Kat.7A geschirmt 4x2xAWG22 halogenfrei flammwidrig**
StL-Nr. STLB-Bau 04/2025
Datenkabel für Außenanwendung DIN EN 50288-9-1 (VDE
0819-9-1), Kategorie 7 Index A tiefgestellt DIN EN
50173-1 (VDE 0800-173-1), geschirmt, Trennklasse d DIN
EN 50174-2 (VDE 0800-174-2), für PoE, Typ 1,
Leitungswiderstand 0,065 Ohm/m und Kabeldurchmesser
0,007 m DIN EN 50174-2 (VDE 0800-174-2), Link-Klasse F,
DIN EN 50173-1 (VDE 0800-173-1), 4 x 2 x AWG 22,
halogenfrei, flammwidrig.
Menge: 1200,000 m
Zuordnung: 457000000

**01.05.0510 LWL-Außenkabel Einmodenfaser A-DF(ZN)B2Y 2x2E9/125**
StL-Nr. STLB-Bau 04/2025
LWL-Außenkabel DIN VDE 0888-3 (VDE 0888-3), als
Einmodenfaser, OS 2, DIN EN 50173-1 (VDE 0800-173-1),
metallfrei, bewehrt, A-DF(ZN)B2Y, 2 x 2 E 9/125,
Wellenlänge 1550 nm.
Menge: 500,000 m
Zuordnung: 457000000

**01.05.0520 LWL-Innenkabel Einmodenfaser J-DH 2x2E9/125**
StL-Nr. STLB-Bau 04/2025
LWL-Innenkabel DIN VDE V 0888-100-1-1 (VDE V 0888-100-
1-1), als Einmodenfaser OS 2, DIN EN 50173-1 (VDE 0800-
173-1), J-DH, 2 x 2 E 9/125, Wellenlänge 1310 nm.
Menge: 60,000 m
Zuordnung: 457000000

**01.05.0530 LWL-Innenkabel Mehrmodenfaser J-DH 12G50/125**
StL-Nr. STLB-Bau 04/2025
LWL-Innenkabel DIN VDE V 0888-100-1-1 (VDE V 0888-100-
1-1), als Mehrmodenfaser OM 4, typisch 10 Gbps bis 550
m, J-DH, 12 G 50/125, Wellenlänge 850 nm.
Menge: 50,000 m
Zuordnung: 457000000

**01.05.0540 Kabel NYY-J 5x2,5RE**
StL-Nr. STLB-Bau 04/2025
Kabel DIN VDE 0276-603 (VDE 0276-603) NYY-J 5 x 2,5 RE,
Cu-Zahl 120.
Menge: 200,000 m
Zuordnung: 444000000

**01.05.0550 Kabel NYY-J 5x4RE**
StL-Nr. STLB-Bau 04/2025
Kabel DIN VDE 0276-603 (VDE 0276-603) NYY-J 5 x 4 RE,
Cu-Zahl 192.
Menge: 1250,000 m
Zuordnung: 444000000

**01.05.0560 Kabel NYY-J 5x6RE**
StL-Nr. STLB-Bau 04/2025
Kabel DIN VDE 0276-603 (VDE 0276-603) NYY-J 5 x 6 RE,
Cu-Zahl 288.
Menge: 650,000 m
Zuordnung: 444000000

**01.05.0570 Gummischlauchleitung H1Z2Z2-K 1x6**
StL-Nr. STLB-Bau 04/2025
Gummischlauchleitung DIN EN 50618 (VDE 0283-618)
H1Z2Z2-K 1 x 6, Cu-Zahl 58, Brandklasse B2ca DIN EN
13501-6.
Menge: 1300,000 m
Zuordnung: 444000000

#### 01.06 Verteilungen

*Hinweis*
Zuständiger Versorgungsnetzbetreiber:
NGN Netzgesellschaft Niederrhein mbH, St. Töniser Str.
126, 47804 Krefeld, Telefon +49 2151 983-000,
Entstörungsdienst 24/7 kostenfrei 0800 2425400, E-Mail
info@ngn-mbh.de

Die Herstellung, Lieferung, Montage und betriebsfertige
Installation der Stromkreis- und Hauptverteilungen
erfolgt gemäß den geltenden DIN-, VDE- und
Unfallverhütungsvorschriften (u. a. VDE 0660, DIN EN
60439, VBG4, VDE 0106). Alle erforderlichen Materialien
wie Sammelschienen, Verdrahtung (inkl.
Aderendhülsen/Quetschkabelschuhe),
Befestigungsmaterial, Reihenklemmen,
Kabelabfangschienen, Beschriftungssysteme sowie
Nebenarbeiten sind in den jeweiligen Positionen
einzukalkulieren.

Die Verteiler sind fabrikfertig in Schrankbauform mit
abschließbaren Türen zu liefern und gemäß technischer
Planung in funktionale Räume (Klemmenraum,
Geräte-/Steuerungsraum, LS-Raum,
Hauptschalter/Vorsicherungsraum sowie
Kabeleinführungsbereich) zu unterteilen. Es sind
Hauptschalter, Vorsicherungen, Leitungsschutz- und
Fehlerstromschutzschalter sowie ggf. Schütze,
Steuergeräte und weitere Betriebsmittel vollständig zu
integrieren. Alle Betriebsmittel, Klemmen, Kabel und
Leitungen sind dauerhaft, maschinell und eindeutig zu
kennzeichnen.

Die Innenverdrahtung erfolgt in Kupfer und in
normgerechten Kennfarben; Aderkreuzungen sind zu
vermeiden, die Kabelmantelung bis kurz vor die Klemmen
zu führen. Kabel sind mit Schellen auf
Kabelabfangschienen zu befestigen. Ein ungehinderter
Zugang zu allen Geräten ist zu gewährleisten. Die
Gerätefabrikate sind möglichst einheitlich zu wählen.

Für jede Verteilung sind vollständige technische
Unterlagen bereitzustellen (Stromlaufpläne,
Gerätelisten, Klemmen- und Übersichtspläne,
Stromkreislisten). Diese sind in einer festen
Plantasche im Verteilerschrank zu hinterlegen. Eine
Funktionsprüfung sowie die Einweisung des
Bedienpersonals sind enthalten.

Der NA-Schutz der PV-Anlage ist gemäß den Anforderungen
des Netzbetreibers zentral in der NSHV zu installieren
und vollständig zu integrieren.

Es ist eine Platzreserve von 25 % für Einbauten und
Anschlussklemmen vorzusehen. Die Lieferung erfolgt frei
Baustelle, die Montage einschließlich betriebsfertiger
Anschlüsse ist im Leistungsumfang enthalten.

*Hinweis*
Verteilergehäuse:
==============

**01.06.0010 NSHV - Einspeisekasten**
Liefern und montieren eines Anschlusskastens /
Einspeisekastens zur Aufnahme der Hauptzuleitung und
zur mechanischen und elektrischen Verbindung mit der
NSHV. Der Anschlusskasten dient der sauberen und
zugentlasteten Einspeisung der Hauptleitung sowie der
direkten Einspeisung auf die Sammelschienen der NSHV.

Ausführung gemäß DIN EN 61439-1/-2 und TAB des
Netzbetreibers. Gehäuse aus verzinktem,
pulverbeschichtetem Stahlblech, Schutzart mind. IP44,
Schutzklasse II.

Technische Anforderungen:
Anschlusskasten mit integriertem Sammelschienen-
Verbinder passend zum Sammelschienensystem der NSHV
Geeignet zur Aufnahme der Hauptzuleitung bis 120 mm²
Cu/Al
Zugelassen für Bemessungsstrom der NSHV
Zugriffsschutz / Berührungsschutz nach DIN/VDE
Kabelzugentlastung integriert
Kabelverschraubungen / Flanschplatten zur Einführung
oben/unten
Potentialausgleich vorgesehen
Montagematerial und Verbinder zur direkten Verbindung
mit der Schaltschrank-Sammelschiene
Verdrahtung und Endmontage im Werk bzw. vor Ort gemäß
Herstellervorgabe
Prüf- und Konformitätsnachweis

Umbau- und Montageumfang:
Montage an/bei der NSHV
Sammelschienen-Kupplung / Einspeisekupplung zwischen
Anschlusskasten und NSHV
Fachgerechtes Auflegen der Hauptzuleitung bis 120 mm²
Cu/Al
Zugentlastung, Kennzeichnung und Beschriftung
Prüfung der Verbindung und Dokumentation

Liefer- und Leistungsumfang:
Anschlusskasten inkl. Sammelschienenadapter
Befestigungsmaterial, Kabeldurchführungen,
Zugentlastung
Alle notwendigen Verbinder, Schrauben, Klemmen,
Abdeckungen
Lieferung, Montage, Anschluss und Prüfung
Dokumentation und Kennzeichnung
Menge: 1,000 St
Zuordnung: 443000000

**01.06.0020 NSHV - Bereich Wandlermessung mit RFZ- und APZ-Feld (gemäß NGN-TAB)**
Liefern, Aufstellen und Anschließen einer
Niederspannungs-Hauptverteilung (NSHV),
Radiell/stellvertretend im Bereich der Messeinrichtung
mit RFZ- (Rundsteuerfeld) und APZ-Feld
(Automations-/Prozessfeld), mit Sammelschienen für
Wandlermessung, Steuer-/Klemmleisten für VNB-
Wandlerzähler sowie Platz für Hauptsicherung,
Überspannungsschutz, APZ/RFZ-Sicherungen und
Hauptleistungsschalter. Die Anlage ist auszuführen
unter Berücksichtigung der aktuellen Technischen
Anschlussbedingungen (TAB) Niederspannung der
Netzgesellschaft Niederrhein mbH.

Technische Ausführung:
Bauartgeprüftes Schrankgehäuse nach IEC/EN 61439-1/-2
Schutzklasse II, Schutzart IP44
Bemessungsstrom bis 1000 A, Bemessungsspannung AC bis
690 V, Frequenz 40-60 Hz
Gehäuse aus Stahlblech, elektrolytisch verzinkt,
pulverbeschichtet RAL 9010 (weiß)
Innenlayout nach TAB-Vorgabe: insbesondere
Wandlermessung immer mit Abstimmung des Netzbetreibers.
Abmessungen (ca.):
Höhe: 1950 mm
Breite: 800 mm
Tiefe: 400 mm

Innenausbau:
Rastermaß Einbausätze: 150 × 250 mm
Reihenabstand je Hutschiene: 150 mm
Sammelschienen-Aufbau geeignet für Wandlermessung nach
TAB Vorgaben
Steuer- und Messklemmenleisten für VNB-Wandlerzähler-
Anschlüsse (gemäß NGN TAB Zählerplätze)
Separate Klemmenräume für Netzbetreiber (N/PE,
Messleitungen)

Geräteteile / Bestückung:
RFZ-Feld und APZ-Feld integriert
Platz für Hauptsicherung (NH-Lasttrenner)
Platz für Hauptleistungsschalter (MCCB)
Platz für Überspannungsschutz Typ 1+2
Sicherungen für APZ/RFZ/ Zählerplatz
Potentialausgleichs- und Erdungsschienen ausgeführt
gemäß TAB
Verdrahtung nach Vorgaben des Netzbetreibers (Klemmen,
Farb-/Bezeichnungssystem)

Leistungsumfang:
Lieferung, Aufstellung, Anschluss und Inbetriebsetzung
Vollbestückung mit Einbausätzen, Sammelschienen,
Klemmen, Beschriftungssystemen
Installation sämtlicher Leitungen - Hauptzuführung,
Mess-/Steuerleitungen, Zählerleitungen
Funktionsprüfung, Dokumentation, Prüfprotokolle für
Netzanschluss gemäß NGN TAB
Inbetriebsetzungsmeldung an NGN durch Installateur,
inkl. Bestätigung, dass Anlage den TAB-Vorgaben
entspricht.
ngn-mbh.de

Hinweise:
Alle Vorgaben der NGN TAB Niederspannung gelten,
insbesondere Mess- und Steuereinrichtungen (§7 der TAB)
müssen eingehalten werden.
ngn-mbh.de
Wandlermessung ist mit dem Netzbetreiber abzustimmen.
Zählerplatz sowie Messanordnung sind gemäß NGN TAB zu
konfigurieren.
Plätze und Klemmenräume so dimensionieren, dass ggf.
Erweiterungen möglich sind.
Menge: 1,000 St
Zuordnung: 443000000

**01.06.0030 NSHV - Bereich zentrale Energieverteilung des Gebäudes**
Liefern, Aufstellen und Anschließen einer zweiteiligen
Niederspannungs-Hauptverteilung (NSHV) gemäß DIN EN
61439-1/-2, zur zentralen Energieverteilung des
Gebäudes. Ausführung als zwei gekoppelte Schrankfelder
inkl. Sammelschienen-Verbinder/Kupplungsmodul. Anlage
vollständig montage- und anschlussfertig.
Schrankausführung aus pulverbeschichtetem,
eingebranntem Stahlblech (RAL 9010, glatt).
Schutzklasse II, Schutzart IP44.
Komplett bestückt, betriebsbereit, mit sämtlichen
benötigten Sammelschienen, Geräte- und
Kabelabstützungen sowie Kabelrangiermöglichkeiten.

Technische Daten:
System nach DIN EN 61439-1/-2
Schutzklasse: II
Schutzart: IP44
Bemessungsstrom: bis 1000 A
Bemessungsspannung: AC 690 V / 50 Hz
Bauart: Standschränke, 2-teilig, gekoppelt
RAL-Farbe: 9010 weiß
Gehäusematerial: pulverbeschichtetes Stahlblech
Tür: Doppeltüren, links/rechts möglich, abschließbar
Berührungsschutz integriert
Abmessungen (je Schrank):
Höhe: ca. 1950 mm
Breite: ca. 1050 mm
Tiefe: ca. 400 mm
Gesamtbreite der Anlage: 2 × 1050 mm = ca. 2100 mm

Innenaufbau / Ausstattung:
Sammelschienensystem = benötigte Anlagenleistung
Sammelschienen-Kupplungsmodul zur phasengerechten
Verbindung beider Schrankteile
Rastermaß Innenausbau 150 × 250 mm
Hutschienenabstand = 150 mm
Profilschienen und Geräteplatten
Kabel-/Leiterführungssysteme und Tragschienen
Potentialausgleichsschienen
Abdeckungen und Berührungsschutz
Beschriftung aller Felder, Schienen, Klemmleisten und
Sicherungen

Funktionsbereiche / Geräteplätze:
Einspeise- und Hauptverteilabschnitt
Platz für:
Hauptleistungsschalter / Hauptschalteranlage (HLA/MCCB)
NH-Sicherungslasttrenner
Überspannungsschutz Typ 1+2
Abgangssicherungen (LS/Neozed/NH je Planung)
Steuer- und Systemkomponenten
Zuleitungs- und Abgangsklemmenfelder
Kabelzuführung oben/unten über ausbruchbare
Flanschplatten
Sämtliche Leitungen sind auf Klemmen anzuschließen
Abgangsklemmen für alle Einbaugeräte vorzusehen und
montiert zu liefern

Platzreserve:
= 25 % freie Geräte- und Montagefläche für spätere
Erweiterungen
= 25 % Reserve in Klemmleisten- und
Sammelschienenkapazität

Leistungsumfang:
Lieferung, Aufstellen, Montieren, Einrichten
Mechanische und elektrische Kopplung beider
Schrankfelder
Vollständige Verdrahtung und Anschluss aller benötigten
internen und externen Leitungen
Mess-, Prüf- und Dokumentationsunterlagen
Typenschilder und Betriebsmittelkennzeichnung
Funktions-, Schutz- und Isolationsprüfung nach VDE
Fertigmontage, betriebsbereit
Menge: 1,000 St
Zuordnung: 443000000

**01.06.0040 Unterverteilung (Server-UV), 2-feldrig, 6-reihig**
Liefern, Aufstellen und Anschließen einer Feld-
Unterverteilung gemäß DIN EN 61439-1/-3, Maßnorm nach
DIN 43870. Luft- und Kriechstrecken gemäß DIN EN 60664-
1. Gehäuse aus pulverbeschichtetem, eingebranntem
Stahlblech, einteilig, 2-feldrig, mit 1 Tür,
Türanschlag rechts/links werkzeuglos wechselbar,
innenliegende Scharniere. Türverschluss: Dreipunkt-
Stangenverschluss, plombierbarer Klappgriff,
austauschbares Schließsystem inkl. Schloss.

Aufbau / Bestückung:
2-feldrige Verteilung
6 Reihen gesamt
2 Reihen oben für Reihenklemmen
4 Reihen unten für REG-Einbaugeräte
Profilierte Tragschienen und 7,5 mm DIN-Hutschienen,
Raster 125 mm
Berührungsschutzabdeckungen
Leitungseinführungen oben/unten über flexible,
herausnehmbare Kunststoff-Flanschplatten

Technische Daten:
Bemessungsstrom: bis 125 A
Höhe: ca. 1100 mm
Breite: ca. 550 mm
Tiefe: ca. 160 mm
Schutzklasse: II
Schutzart: IP44
Farbe: RAL 9010 weiß
Reihen: 6
Felder: 2
Platzreserve Gerätebereich: = 25 %
Platzreserve Klemmbereich: = 25 %

Liefer- und Leistungsumfang:
Komplettschrank inkl. Montagesatz
Reihenklemmen, Klemmenmarkierung, Abdeckungen und
Zubehör
Montage, Verdrahtung und vollständiger Anschluss aller
zugehörigen Leitungen
Funktionsprüfung, Beschriftung und Dokumentation
Menge: 1,000 St
Zuordnung: 443000000

**01.06.0050 Unterverteilung (Wärmepumpe-UV), 1-feldrig, 6-reihig**
Liefern, Aufstellen und Anschließen einer Feld-
Unterverteilung gemäß DIN EN 61439-1/-3, Maßnorm nach
DIN 43870. Luft- und Kriechstrecken gemäß DIN EN 60664-
1. Gehäuse aus pulverbeschichtetem, eingebranntem
Stahlblech, einteilig, 1-feldrig, mit 1 Tür,
Türanschlag rechts/links werkzeuglos wechselbar,
innenliegende Scharniere. Türverschluss: Dreipunkt-
Stangenverschluss, plombierbarer Klappgriff,
austauschbares Schließsystem inkl. Schloss.

Aufbau / Bestückung:
1-feldrige Verteilung
6 Reihen gesamt
2 Reihen oben für Reihenklemmen
4 Reihen unten für REG-Einbaugeräte
Profilierte Tragschienen und 7,5 mm DIN-Hutschienen,
Raster 125 mm
Berührungsschutzabdeckungen
Leitungseinführungen oben/unten über flexible,
herausnehmbare Kunststoff-Flanschplatten

Technische Daten:
Bemessungsstrom: bis 125 A
Höhe: ca. 1100 mm
Breite: ca. 300 mm
Tiefe: ca. 160 mm
Schutzklasse: II
Schutzart: IP44
Farbe: RAL 9010 weiß
Reihen: 6
Felder: 1
Platzreserve Gerätebereich: = 25 %
Platzreserve Klemmbereich: = 25 %

Liefer- und Leistungsumfang:
Komplettschrank inkl. Montagesatz
Reihenklemmen, Klemmenmarkierung, Abdeckungen und
Zubehör
Montage, Verdrahtung und vollständiger Anschluss aller
zugehörigen Leitungen
Funktionsprüfung, Beschriftung und Dokumentation
Menge: 1,000 St
Zuordnung: 443000000

**01.06.0060 Unterverteilung (Sprechanlage-UV), 1-feldrig, 5-reihig**
Liefern, Aufstellen und Anschließen eines
Installationskleinverteiler Aufputz, 5x12
Platzeinheiten, IP Standard 30, aus Kunststoff, 1-
feldrig, mit 1 Tür, entspricht DIN VDE 60670-24 und DIN
43871. Geeignet für Wohngebäude gemäß DIN 18015, für
Geräte bis 63 Ampere und 70 mm Tiefe.
Bemessungsspannung 400 Volt/50 Hertz, Schutzklasse II.
Ausstattung: Kunststoffbodenplatte mit Leitungsabfang,
verzinkter Stahlblech-Geräteträger, DIN-Hutschiene,
Kunststoffabdeckung, fingersichere
Erdung+Neutralleiter-Klemme mit Stecktechnik.

Aufbau / Bestückung:
1-feldrige Verteilung
5 Reihen gesamt
1 Reihen oben für Reihenklemmen
4 Reihen unten für REG-Einbaugeräte
Profilierte Tragschienen und 7,5 mm DIN-Hutschienen,
Raster 125 mm
Berührungsschutzabdeckungen
Leitungseinführungen oben/unten über flexible,
herausnehmbare Kunststoff-Flanschplatten

Technische Daten:
Bemessungsstrom: bis 63 A
Höhe: ca. 800 mm
Breite: ca. 300 mm
Tiefe: ca. 100 mm
Schutzklasse: II
Schutzart: IP30
Farbe: RAL 9010 weiß
Reihen: 5
Felder: 1
Platzreserve Gerätebereich: = 25 %
Platzreserve Klemmbereich: = 25 %

Liefer- und Leistungsumfang:
Komplettschrank inkl. Montagesatz
Reihenklemmen, Klemmenmarkierung, Abdeckungen und
Zubehör
Montage, Verdrahtung und vollständiger Anschluss aller
zugehörigen Leitungen
Funktionsprüfung, Beschriftung und Dokumentation
Menge: 1,000 St
Zuordnung: 443000000

*Hinweis*
Überspannungsschutz:
=================

**01.06.0070 Überspannungsschutzgerät Typ2 Reiheneinbau 230/400VAC Schutzpegel 1,5k**
StL-Nr. STLB-Bau 04/2025
Überspannungsschutzgerät DIN EN 61643-11 (VDE 0675-6-
11), Typ 2, Einbauort am oder in der Nähe des
Speisepunktes der elektrischen Anlage,
Komplettbauweise, als Reiheneinbaugerät, Maße DIN
43880, mit Funktionsanzeige, Bemessungsbetriebsspannung
230/400 V AC, 3+1-Schaltung (L1-N und L2-N und L3-N und
N-PE), Schutzpegel max. 1,5 kV.
Menge: 3,000 St
Zuordnung: 446000000

**01.06.0080 Überspannungsschutzgerät Typ1/2 Reiheneinbau 230/400VAC 7,5kA/Pol 100k**
StL-Nr. STLB-Bau 04/2025
Überspannungsschutzgerät DIN EN 61643-11 (VDE 0675-6-
11), Typ 1 und 2, Einbauort am oder in der Nähe des
Speisepunktes der elektrischen Anlage,
Komplettbauweise, als Reiheneinbaugerät, Maße DIN
43880, mit Funktionsanzeige, Bemessungsbetriebsspannung
230/400 V AC, 3+1-Schaltung (L1-N und L2-N und L3-N und
N-PE), Blitzstoßstrom (10/350) mind. 7,5 kA je Pol,
Blitzstoßstrom (10/350) zwischen N und PE mind. 100 kA,
Folgestromlöschfähigkeit mind. 3 kA effektiv,
Schutzpegel max. 1,5 kV.
Menge: 1,000 St
Zuordnung: 446000000

*Hinweis*
Hauptschaltere:
============

**01.06.0090 Leistungsschalter MCCB Hauptschalter 4polig 160A 400/415VAC Kat.A**
StL-Nr. STLB-Bau 04/2025
Leistungsschalter für Wechselstrom DIN EN 60947-2 (VDE
0660-101), Kompaktbauweise (MCCB), als Hauptschalter,
4-polig, Bemessungsbetriebsstrom 160 A,
Bemessungsbetriebsspannung 400/415 V AC bei 50/60 Hz,
Bemessungsgrenzkurzschlussausschaltvermögen Icu mind.
100 kA, Bemessungsbetriebskurzschlussausschaltvermögen
Ics mind. 18 kA,
Bemessungsgrenzkurzschlusseinschaltvermögen Icm mind.
100 kA, in Festeinbautechnik, Gebrauchskategorie A,
fingersicher DIN EN 50274 (VDE 0660-514), mit
Kipphebelantrieb, elektrische Schaltspielzahl 500.
Menge: 1,000 St
Zuordnung: 443000000

**01.06.0100 Leistungsschalter MCCB Hauptschalter 4polig 160A 400/415VAC Kat.A**
StL-Nr. STLB-Bau 04/2025
Leistungsschalter für Wechselstrom DIN EN 60947-2 (VDE
0660-101), Kompaktbauweise (MCCB), als Hauptschalter,
4-polig, Bemessungsbetriebsstrom 160 A,
Bemessungsbetriebsspannung 400/415 V AC bei 50/60 Hz,
Bemessungsgrenzkurzschlussausschaltvermögen Icu mind.
100 kA, Bemessungsbetriebskurzschlussausschaltvermögen
Ics mind. 18 kA,
Bemessungsgrenzkurzschlusseinschaltvermögen Icm mind.
100 kA, in Festeinbautechnik, Gebrauchskategorie A,
fingersicher DIN EN 50274 (VDE 0660-514), mit
Kipphebelantrieb, elektrische Schaltspielzahl 500, mit
Unterspannungsauslöser, unverzögert,
Bemessungssteuerspeisespannung 24 V DC.
Menge: 1,000 St
Zuordnung: 443000000

**01.06.0110 Lasttrennschalter Hauptschalter 3polig 690VAC 63A**
StL-Nr. STLB-Bau 04/2025
Lasttrennschalter DIN EN IEC 60947-3 (VDE 0660-107),
als Hauptschalter, gekapselt, 3-polig,
Bemessungsbetriebsspannung 690 V AC, in
Festeinbautechnik, mit Handantrieb, zur Montage auf
Tragschiene DIN EN 60715 (VDE 0660-520), abschließbar,
fingersicher DIN EN 50274 (VDE 0660-514),
Bemessungsbetriebsstrom 63 A, Gehäuse aus Aluminium.
Menge: 2,000 St
Zuordnung: 443000000

*Hinweis*
Vorsicherungen:
============

**01.06.0120 Sicherungslasttrennschalter Gr.D02 400VAC AC-22 3polig Sicherungseinsa**
StL-Nr. STLB-Bau 04/2025
Sicherungslasttrennschalter DIN EN IEC 60947-3 (VDE
0660-107), als Reiheneinbaugerät, Maße DIN 43880,
einschl. Passeinsatz, bedingter
Bemessungskurzschlussstrom 50 kA, fingersicher DIN EN
50274 (VDE 0660-514), zur Montage auf Sammelschiene,
Baugröße D 02, Bemessungsbetriebsspannung 400 V AC,
Gebrauchskategorie AC-22, 3-polig, mit
Sicherungseinsatz, Bemessungsstrom 63 A.
Menge: 32,000 St
Zuordnung: 443000000

**01.06.0130 Sicherungslasttrennschalter Gr.D02 400VAC AC-22 3polig Sicherungseinsa**
StL-Nr. STLB-Bau 04/2025
Sicherungslasttrennschalter DIN EN IEC 60947-3 (VDE
0660-107), als Reiheneinbaugerät, Maße DIN 43880,
einschl. Passeinsatz, bedingter
Bemessungskurzschlussstrom 50 kA, fingersicher DIN EN
50274 (VDE 0660-514), zur Montage auf Tragschiene DIN
EN 60715 (VDE 0660-520), Baugröße D 02,
Bemessungsbetriebsspannung 400 V AC, Gebrauchskategorie
AC-22, 3-polig, mit Sicherungseinsatz, Bemessungsstrom
63 A.
Menge: 5,000 St
Zuordnung: 443000000

*Hinweis*
Leitungsschutzschalter:
==================

**01.06.0140 Leitungsschutzschalter 230/400VAC Ausschaltvermögen 10kA einpolig Char**
StL-Nr. STLB-Bau 04/2025
Leitungsschutzschalter DIN EN 60898-1 (VDE 0641-11),
als Reiheneinbaugerät, Maße DIN 43880, fingersicher DIN
EN 50274 (VDE 0660-514),
Bemessungsbetriebsspannung 230/400 V AC,
Bemessungsausschaltvermögen 10 kA, mit beidseitiger
Klemmenabdeckung, einpolig, Auslösecharakteristik B,
Bemessungsstrom 6 A.
Menge: 1,000 St
Zuordnung: 443000000

**01.06.0150 Leitungsschutzschalter 230/400VAC Ausschaltvermögen 10kA einpolig Char**
StL-Nr. STLB-Bau 04/2025
Leitungsschutzschalter DIN EN 60898-1 (VDE 0641-11),
als Reiheneinbaugerät, Maße DIN 43880, fingersicher DIN
EN 50274 (VDE 0660-514),
Bemessungsbetriebsspannung 230/400 V AC,
Bemessungsausschaltvermögen 10 kA, mit beidseitiger
Klemmenabdeckung, einpolig, Auslösecharakteristik B,
Bemessungsstrom 10 A.
Menge: 1,000 St
Zuordnung: 443000000

**01.06.0160 Leitungsschutzschalter 230/400VAC Ausschaltvermögen 10kA einpolig Char**
StL-Nr. STLB-Bau 04/2025
Leitungsschutzschalter DIN EN 60898-1 (VDE 0641-11),
als Reiheneinbaugerät, Maße DIN 43880, fingersicher DIN
EN 50274 (VDE 0660-514),
Bemessungsbetriebsspannung 230/400 V AC,
Bemessungsausschaltvermögen 10 kA, mit beidseitiger
Klemmenabdeckung, einpolig, Auslösecharakteristik B,
Bemessungsstrom 16 A.
Menge: 6,000 St
Zuordnung: 443000000

**01.06.0170 Leitungsschutzschalter 230/400VAC Ausschaltvermögen 10kA einpolig Char**
StL-Nr. STLB-Bau 04/2025
Leitungsschutzschalter DIN EN 60898-1 (VDE 0641-11),
als Reiheneinbaugerät, Maße DIN 43880, fingersicher DIN
EN 50274 (VDE 0660-514),
Bemessungsbetriebsspannung 230/400 V AC,
Bemessungsausschaltvermögen 10 kA, mit beidseitiger
Klemmenabdeckung, einpolig, Auslösecharakteristik C,
Bemessungsstrom 10 A.
Menge: 2,000 St
Zuordnung: 443000000

**01.06.0180 Leitungsschutzschalter 230/400VAC Ausschaltvermögen 10kA einpolig Char**
StL-Nr. STLB-Bau 04/2025
Leitungsschutzschalter DIN EN 60898-1 (VDE 0641-11),
als Reiheneinbaugerät, Maße DIN 43880, fingersicher DIN
EN 50274 (VDE 0660-514),
Bemessungsbetriebsspannung 230/400 V AC,
Bemessungsausschaltvermögen 10 kA, mit beidseitiger
Klemmenabdeckung, einpolig, Auslösecharakteristik C,
Bemessungsstrom 16 A.
Menge: 2,000 St
Zuordnung: 443000000

**01.06.0190 Leitungsschutzschalter 230/400VAC Ausschaltvermögen 10kA 3polig Charak**
StL-Nr. STLB-Bau 04/2025
Leitungsschutzschalter DIN EN 60898-1 (VDE 0641-11),
als Reiheneinbaugerät, Maße DIN 43880, fingersicher DIN
EN 50274 (VDE 0660-514),
Bemessungsbetriebsspannung 230/400 V AC,
Bemessungsausschaltvermögen 10 kA, mit beidseitiger
Klemmenabdeckung, 3-polig, Auslösecharakteristik B,
Bemessungsstrom 16 A.
Menge: 2,000 St
Zuordnung: 443000000

**01.06.0200 Leitungsschutzschalter 230/400VAC Ausschaltvermögen 10kA 3polig Charak**
StL-Nr. STLB-Bau 04/2025
Leitungsschutzschalter DIN EN 60898-1 (VDE 0641-11),
als Reiheneinbaugerät, Maße DIN 43880, fingersicher DIN
EN 50274 (VDE 0660-514),
Bemessungsbetriebsspannung 230/400 V AC,
Bemessungsausschaltvermögen 10 kA, mit beidseitiger
Klemmenabdeckung, 3-polig, Auslösecharakteristik C,
Bemessungsstrom 16 A.
Menge: 2,000 St
Zuordnung: 443000000

**01.06.0210 Leitungsschutzschalter 230/400VAC Ausschaltvermögen 10kA 3polig Charak**
StL-Nr. STLB-Bau 04/2025
Leitungsschutzschalter DIN EN 60898-1 (VDE 0641-11),
als Reiheneinbaugerät, Maße DIN 43880, fingersicher DIN
EN 50274 (VDE 0660-514),
Bemessungsbetriebsspannung 230/400 V AC,
Bemessungsausschaltvermögen 10 kA, mit beidseitiger
Klemmenabdeckung, 3-polig, Auslösecharakteristik C,
Bemessungsstrom 32 A.
Menge: 2,000 St
Zuordnung: 443000000

**01.06.0220 Leitungsschutzschalter 230/400VAC Ausschaltvermögen 10kA 3polig Charak**
StL-Nr. STLB-Bau 04/2025
Leitungsschutzschalter DIN EN 60898-1 (VDE 0641-11),
als Reiheneinbaugerät, Maße DIN 43880, fingersicher DIN
EN 50274 (VDE 0660-514),
Bemessungsbetriebsspannung 230/400 V AC,
Bemessungsausschaltvermögen 10 kA, mit beidseitiger
Klemmenabdeckung, 3-polig, Auslösecharakteristik C,
Bemessungsstrom 40 A.
Menge: 8,000 St
Zuordnung: 443000000

*Hinweis*
Fehlerstrom-/Leitungsschutzschalter:
============================

**01.06.0230 Fehlerstromschutzschalter RCBO TypA unverzögert Charakter.C 10A Fehler**
StL-Nr. STLB-Bau 04/2025
Fehlerstromschutzschalter mit Überstromschutz (RCBO)
DIN EN 61009-1 (VDE 0664-20), als Reiheneinbaugerät,
Maße DIN 43880, fingersicher DIN EN 50274 (VDE 0660-
514), Typ A pulsstromsensitiv, Auslösung unverzögert,
Auslösecharakteristik C, DIN EN 60898-1 (VDE 0641-11),
Bemessungsstrom 10 A, Bemessungsfehlerstrom 30 mA,
einpolig + N, 230 V AC, Kurzschlussfestigkeit 10 kA,
stoßstromfest bis 250 A, mit Handbetätigung.
Menge: 12,000 St
Zuordnung: 443000000

**01.06.0240 Fehlerstromschutzschalter RCBO TypA unverzögert Charakter.C 16A Fehler**
StL-Nr. STLB-Bau 04/2025
Fehlerstromschutzschalter mit Überstromschutz (RCBO)
DIN EN 61009-1 (VDE 0664-20), als Reiheneinbaugerät,
Maße DIN 43880, fingersicher DIN EN 50274 (VDE 0660-
514), Typ A pulsstromsensitiv, Auslösung unverzögert,
Auslösecharakteristik C, DIN EN 60898-1 (VDE 0641-11),
Bemessungsstrom 16 A, Bemessungsfehlerstrom 30 mA,
einpolig + N, 230 V AC, Kurzschlussfestigkeit 10 kA,
stoßstromfest bis 250 A, mit Handbetätigung.
Menge: 12,000 St
Zuordnung: 443000000

**01.06.0250 Fehlerstromschutzschalter RCBO TypA unverzögert Charakter.B 10A Fehler**
StL-Nr. STLB-Bau 04/2025
Fehlerstromschutzschalter mit Überstromschutz (RCBO)
DIN EN 61009-1 (VDE 0664-20), als Reiheneinbaugerät,
Maße DIN 43880, fingersicher DIN EN 50274 (VDE 0660-
514), Typ A pulsstromsensitiv, Auslösung unverzögert,
Auslösecharakteristik B, DIN EN 60898-1 (VDE 0641-11),
Bemessungsstrom 10 A, Bemessungsfehlerstrom 30 mA,
einpolig + N, 230 V AC, Kurzschlussfestigkeit 10 kA,
stoßstromfest bis 250 A, mit Handbetätigung.
Menge: 32,000 St
Zuordnung: 443000000

**01.06.0260 Fehlerstromschutzschalter RCBO TypA unverzögert Charakter.B 16A Fehler**
StL-Nr. STLB-Bau 04/2025
Fehlerstromschutzschalter mit Überstromschutz (RCBO)
DIN EN 61009-1 (VDE 0664-20), als Reiheneinbaugerät,
Maße DIN 43880, fingersicher DIN EN 50274 (VDE 0660-
514), Typ A pulsstromsensitiv, Auslösung unverzögert,
Auslösecharakteristik B, DIN EN 60898-1 (VDE 0641-11),
Bemessungsstrom 16 A, Bemessungsfehlerstrom 30 mA,
einpolig + N, 230 V AC, Kurzschlussfestigkeit 10 kA,
stoßstromfest bis 250 A, mit Handbetätigung.
Menge: 120,000 St
Zuordnung: 443000000

**01.06.0270 Fehlerstromschutzschalter RCBO TypA unverzögert Charakter.C 25A Fehler**
StL-Nr. STLB-Bau 10/2025
Fehlerstromschutzschalter mit Überstromschutz (RCBO)
DIN EN 61009-1 (VDE 0664-20), als Reiheneinbaugerät,
Maße DIN 43880, fingersicher DIN EN 50274 (VDE 0660-
514), Typ A pulsstromsensitiv, Auslösung unverzögert,
Auslösecharakteristik C, DIN EN 60898-1 (VDE 0641-11),
Bemessungsstrom 25 A, Bemessungsfehlerstrom 30 mA,
einpolig + N, 230 V AC, Kurzschlussfestigkeit 10 kA,
stoßstromfest bis 250 A, mit Handbetätigung.
Menge: 2,000 St
Zuordnung: 443000000

**01.06.0280 Fehlerstromschutzschalter RCBO TypA unverzögert Charakter.C 16A Fehler**
StL-Nr. STLB-Bau 04/2025
Fehlerstromschutzschalter mit Überstromschutz (RCBO)
DIN EN 61009-1 (VDE 0664-20), als Reiheneinbaugerät,
Maße DIN 43880, fingersicher DIN EN 50274 (VDE 0660-
514), Typ A pulsstromsensitiv, Auslösung unverzögert,
Auslösecharakteristik C, DIN EN 60898-1 (VDE 0641-11),
Bemessungsstrom 16 A, Bemessungsfehlerstrom 30 mA, 3-
polig + N, 400 V AC, Kurzschlussfestigkeit 10 kA,
stoßstromfest bis 250 A, mit Handbetätigung.
Menge: 14,000 St
Zuordnung: 443000000

**01.06.0290 Fehlerstromschutzschalter RCBO TypA unverzögert Charakter.B 20A Fehler**
StL-Nr. STLB-Bau 04/2025
Fehlerstromschutzschalter mit Überstromschutz (RCBO)
DIN EN 61009-1 (VDE 0664-20), als Reiheneinbaugerät,
Maße DIN 43880, fingersicher DIN EN 50274 (VDE 0660-
514), Typ A pulsstromsensitiv, Auslösung unverzögert,
Auslösecharakteristik B, DIN EN 60898-1 (VDE 0641-11),
Bemessungsstrom 20 A, Bemessungsfehlerstrom 30 mA, 3-
polig + N, 400 V AC, Kurzschlussfestigkeit 10 kA,
stoßstromfest bis 250 A, mit Handbetätigung.
Menge: 2,000 St
Zuordnung: 443000000

*Hinweis*
Fehlerstromschutzschalter:
=====================

**01.06.0300 Fehlerstromschutzschalter RCCB TypA unverzögert 40A Fehlerstrom 30mA 3**
StL-Nr. STLB-Bau 04/2025
Fehlerstromschutzschalter (RCCB) DIN EN 61008-1 (VDE
0664-10), als Reiheneinbaugerät, Maße DIN 43880,
fingersicher DIN EN 50274 (VDE 0660-514), Typ A
pulsstromsensitiv, Auslösung unverzögert,
Bemessungsstrom 40 A, Bemessungsfehlerstrom 30 mA, 3-
polig + N, 400 V AC, Kurzschlussfestigkeit 10 kA,
stoßstromfest bis 250 A, mit Handbetätigung, mit
Aufnahmevorrichtung für Beschriftungsschild.
Menge: 2,000 St
Zuordnung: 443000000

**01.06.0310 Fehlerstromschutzschalter RCCB TypA unverzögert 63A Fehlerstrom 30mA 3**
StL-Nr. STLB-Bau 04/2025
Fehlerstromschutzschalter (RCCB) DIN EN 61008-1 (VDE
0664-10), als Reiheneinbaugerät, Maße DIN 43880,
fingersicher DIN EN 50274 (VDE 0660-514), Typ A
pulsstromsensitiv, Auslösung unverzögert,
Bemessungsstrom 63 A, Bemessungsfehlerstrom 30 mA, 3-
polig + N, 400 V AC, Kurzschlussfestigkeit 10 kA,
stoßstromfest bis 250 A, mit Handbetätigung, mit
Aufnahmevorrichtung für Beschriftungsschild.
Menge: 2,000 St
Zuordnung: 443000000

**01.06.0320 Fehlerstromschutzschalter RCCB TypB unverzögert 63A Fehlerstrom 30mA 3**
StL-Nr. STLB-Bau 04/2025
Fehlerstromschutzschalter (RCCB) DIN EN 61008-1 (VDE
0664-10), als Reiheneinbaugerät, Maße DIN 43880,
fingersicher DIN EN 50274 (VDE 0660-514), Typ B
allstromsensitiv, Auslösung unverzögert,
Bemessungsstrom 63 A, Bemessungsfehlerstrom 30 mA, 3-
polig + N, 400 V AC, Kurzschlussfestigkeit 10 kA,
stoßstromfest bis 250 A, mit Handbetätigung, mit
Aufnahmevorrichtung für Beschriftungsschild.
Menge: 1,000 St
Zuordnung: 443000000

*Hinweis*
Diversers:
========

**01.06.0330 Spannungsrelais 3-Leiter**
StL-Nr. STLB-Bau 04/2025
Spannungsrelais DIN EN 60255-1 (VDE 0435-300),
Messwerterfassung für 3-Leitersystem, mit
Neutralleiteranschluss,

Nennwert Messspannung AC '400'
V, Messwert einstellbar,

min. Wert Messwertbereich '0.12'
,

max. Wert Messwertbereich '1.2'
, mit Überwachungsfunktion Unterspannung, mit
Überwachungsfunktion Überspannung, mit
Überwachungsfunktion Frequenz, mit Überwachungsfunktion
Phasenausfall, als Reiheneinbaugerät, Maße DIN 43880,
zur Montage auf Tragschiene DIN EN 60715 (VDE 0660-
520), fingersicher DIN EN 50274 (VDE 0660-514), mit
separater Bemessungssteuerspeisespannung,

Bemessungssteuerspeisespannung AC '230'
V, Ruhestromprinzip, Ausführung gemäß
Einzelbeschreibung,

Einzelbeschreibungs-Nr '
NA Schutz nach VDE AR-N 4105'
.
Menge: 1,000 St
Zuordnung: 443000000

**01.06.0340 24-V-DC-USV-Modul mit integrierter Netzversorgung**
24-V-DC-Unterbrechungsfreie Stromversorgung (USV) für
Steuer- und Schutzgeräte. Eingangsspannung 230 V AC,
Ausgang 24 V DC / mind. 2 A. Mit integrierter Lade- und
Überwachungselektronik, Meldung bei Netzausfall und
Batteriestörung. Hutschienenmontage, industrielle
Ausführung. Anschlüsse steck- bzw. schraubbar,
geeignete Schutzbeschaltungen gemäß EMV- und
Anlagennormen.

Leistungsumfang: Lieferung, Montage, Anschluss und
Funktionstest.
Menge: 1,000 St
Zuordnung: 443000000

**01.06.0350 24-V-DC-Akkumodul / Energiespeicher für USV**
Akkumodul/Energiespeicher für 24-V-DC-USV-Systeme.
Nennspannung 24 V DC, Kapazität ca. 0,8 Ah zur
kurzzeitigen Pufferung von Steuer-, Schutz- und
Überwachungsgeräten.
Mit integrierter Lade-/Schutzschaltung und
Diagnoseanschluss zur USV-Einheit.
Für Hutschienenmontage geeignet.

Leistungsumfang: Lieferung, Montage, Anschluss und
Funktionstest.
Menge: 1,000 St
Zuordnung: 443000000

**01.06.0360 Unterspannungsauslöser 24 V DC für Leistungsschalter**
Leistungsbeschreibung:
Liefern, montieren und anschließen eines
Unterspannungsauslösers (UVR/MN) für einen
Leistungsschalter in der Netzanschlusseinrichtung zur
sicheren, automatischen Freischaltung gemäß VDE-AR-N
4105 / TAB.
Spulenspannung 24 V DC, fail-safe-Ausführung (Schalter
fällt bei Spannungsabfall ab).
Eignung für NA-Freischaltung, geeignet für Steuerung
durch externes Netz- und Anlagenschutzrelais (NA-
Schutz).
Einbau in vorhandenen Leistungsschalter (Baugröße
x160), inklusive Funktionsprüfung und Dokumentation.

Leistungsumfang:
Lieferung UV-Auslöser 24 V DC
Mechanischer Einbau in Leistungsschalter
Verdrahtung im 24 V-Steuerkreis (USV-gestützt)
Probelauf / Abschalt- und Wiederanlauftest
Eintrag in Anlagendokumentation (NA-Schutzschema)
Menge: 1,000 St
Zuordnung: 443000000

**01.06.0370 Dämmerungsschalter Schalt-P 2200 W 3-2000lx**
StL-Nr. STLB-Bau 04/2025
Dämmerungsschalter 230 V AC, für Montage auf
Tragschiene DIN EN 60715 (VDE 0660-520), mit
Fernmesselement,

Schaltleistung '2200'
W, Einstellbereich 3 bis 2000 lx,

Einschaltverzögerung mind. '60'
s,

Ausschaltverzögerung mind. '60'
s.
Menge: 1,000 St
Zuordnung: 444000000

**01.06.0380 Installationsschütz 2polig AC-1 20A 230V Betätigungsspannung 230VAC**
StL-Nr. STLB-Bau 04/2025
Installationsschütz DIN EN 61095 (VDE 0637-3), als
Reiheneinbaugerät, Maße DIN 43880, fingersicher DIN EN
50274 (VDE 0660-514), 2-polig, zur Montage auf
Tragschiene DIN EN 60715 (VDE 0660-520),
Gebrauchskategorie AC-1, Bemessungsbetriebsstrom mind.
20 A, Bemessungsbetriebsspannung 230 V AC,
Bemessungsbetätigungsspannung 230 V AC.
Menge: 2,000 St
Zuordnung: 443000000

**01.06.0390 Installationsschütz 4polig AC-1 25A 400VAC Betätigungsspannung 230VAC**
StL-Nr. STLB-Bau 04/2025
Installationsschütz DIN EN 61095 (VDE 0637-3), als
Reiheneinbaugerät, Maße DIN 43880, fingersicher DIN EN
50274 (VDE 0660-514), 4-polig, zur Montage auf
Tragschiene DIN EN 60715 (VDE 0660-520),
Gebrauchskategorie AC-1, Bemessungsbetriebsstrom mind.
25 A, Bemessungsbetriebsspannung 400 V AC,
Bemessungsbetätigungsspannung 230 V AC.
Menge: 2,000 St
Zuordnung: 443000000

**01.06.0400 Installationsschütz 4polig AC-1 63A 400VAC Betätigungsspannung 230VAC**
StL-Nr. STLB-Bau 04/2025
Installationsschütz DIN EN 61095 (VDE 0637-3), als
Reiheneinbaugerät, Maße DIN 43880, fingersicher DIN EN
50274 (VDE 0660-514), 4-polig, zur Montage auf
Tragschiene DIN EN 60715 (VDE 0660-520),
Gebrauchskategorie AC-1, Bemessungsbetriebsstrom mind.
63 A, Bemessungsbetriebsspannung 400 V AC,
Bemessungsbetätigungsspannung 230 V AC.
Menge: 6,000 St
Zuordnung: 443000000

*Hinweis*
Sonstiges:
===========

**01.06.0410 Zähler beim EVU auf den Namen des Bauherrn beantragen**
Menge: 1,000 St
Zuordnung: 443000000

#### 01.07 Sprechanlage

*Hinweis*
An der Haupteinfahrt bzw. Torzufahrt wird eine
komplette Freisprechanlage vorgesehen.
Die Außenstation wird im Briefkastenmodul am
Haupteingang im Bereich des Zauns installiert und
bildet die zentrale Sprechstelle für Besucher und
Lieferverkehr. Die Innenstation wird im Büro
installiert.

Die Sprechanlage ist auf die vorhandene Telefonanlage
aufzuschalten, sodass eingehende Tür- bzw. Toranrufe
auch über interne Telefone angenommen werden können.
Von der Innenstation aus sind das Einfahrtstor und das
Ausfahrtstor anzusteuern. Zusätzlich ist über die
Sprechanlage die Möglichkeit zu schaffen,
Besucheraufrufe im Wartezimmer durchzuführen.

Die Anlage ist als BUS-Audio-Türkommunikationssystem
auszuführen, bestehend aus Außenstation (im
Briefkastenmodul integriert), Innensprechstelle, BUS-
Aktor(en) zur Toransteuerung, Netzgerät, analoger
Schnittstelle zur Einbindung in die Telefonanlage
(DoorCom-Analog) sowie sämtlichem Zubehör.

Leistungsumfang:
Lieferung, Montage, Verdrahtung, Anschluss,
Inbetriebnahme und Dokumentation der kompletten
Sprechanlage einschließlich aller erforderlichen
Nebenleistungen.
Dazu gehören insbesondere die Lieferung und der
fachgerechte Einbau sämtlicher Komponenten wie
Sprechmodule, Innensprechstellen, Netzgeräte,
Schnittstellen, Bus-Aktoren, Verdrahtungen,
Halterungen, Montageplatten und Verbindungselemente.
Alle Arbeiten sind gemäß den anerkannten Regeln der
Technik, den Herstellerangaben sowie den geltenden
DIN-, EN- und VDE-Vorschriften auszuführen.

Nach der Montage sind sämtliche Funktionen - Sprechen,
Türöffnung, Torsteuerung, Rufweiterleitung und Aufruf
im Wartezimmer - zu prüfen, zu protokollieren und
betriebsbereit zu übergeben. Alle Einstellungen,
Programmierungen und Beschriftungen sind im Rahmen der
Leistung vorzunehmen.

**01.07.0010 Freistehende Briefkastenanlage mit Vorbereitung zur Aufnahme einer Aud**
Liefern und montieren einer freistehenden,
witterungsbeständigen Briefkastenanlage in
Modulbauweise, zur Aufnahme einer Audio-
Türsprechstelle. Die Anlage ist vollständig vorbereitet
für den späteren Einbau einer Gegensprechanlage und
wird im Außenbereich freistehend im Fundament montiert.

Gehäuse und Rahmen aus Aluminium, pulverbeschichtet,
Farbton Anthrazit (ähnlich RAL 7016 oder nach Vorgabe
des Auftraggebers). Abdeckungen aus Aluminium,
gleichfarbig. Anlage in Modulbauweise mit Montage- und
Kombirahmen zur Aufnahme eines Einbaumoduls. Integriert
ist ein Briefkastenelement mit Mindestmaßen 435 × 380 ×
185 mm (H × B × T), Frontklappe mit Namensschild und
Entnahmeklappe rückseitig oder frontseitig je nach
Montageart.

In der Frontblende ist ein Sprechsieb mit
Universalhalterung zur Aufnahme einer Audiosprechstelle
vorgesehen, einschließlich beschriftbarem Klingeltaster
mit transparenter Abdeckung oder LED-Hinterleuchtung.
Eine Hausnummer aus Aluminium oder Edelstahl ist
integriert oder aufgesetzt. Frontblende
vandalismussicher, wetterfest, Schutzart mindestens
IP54.

Lieferung und Montage einschließlich Fundamentarbeiten,
Befestigungsmaterialien, Abdichtung, Beschriftung,
Sprechsieb mit Universalhalterung, Klingeltaster mit
Beschriftungsfeld und sämtlichem Zubehör. Farbe
Anthrazit, Ausführung gemäß Vorgabe des Auftraggebers.
Menge: 1,000 St
Zuordnung: 452000000

**01.07.0020 BUS-Audio-Sprechmodul zur Integration in Briefkastenanlage**
Liefern und einbauen eines BUS-Audio-Sprechmoduls zur
Integration in eine vorbereitete Briefkastenanlage.
Das Modul dient der Sprachkommunikation zwischen Außen-
und Innensprechstelle und ist für den Anschluss an ein
vorhandenes BUS-Türkommunikationssystem vorgesehen.

Das Sprechmodul ist für den Außenbereich geeignet,
witterungsbeständig, vandalismussicher und für den
Einbau in ein vorhandenes Türstationsfeld oder
Modulrahmen vorbereitet.
Die Bauform ist passend für den vorgesehenen
Einbauausschnitt in der Briefkastenanlage.

Ausführung:
Funktion: Audio-Sprechstelle mit integriertem Mikrofon
und Lautsprecher
Anschluss über 2-Draht- oder BUS-Leitungssystem nach
Herstellervorgabe
Spannungsversorgung über BUS-Leitung (Netzgerät separat
vorgesehen)
Anschlussmöglichkeit für externen Klingeltaster in der
Briefkastenanlage
Betriebstemperaturbereich -20 °C bis +50 °C
Kompatibel mit gängigen 2-Draht-/BUS-
Türkommunikationssystemen
Lieferung inklusive Befestigungs- und
Anschlussmaterial, Montageadapter und Verdrahtung zum
Klingeltaster

Lieferung, Einbau und Anschluss des Audio-Sprechmoduls
in die vorbereitete Briefkastenanlage einschließlich
aller erforderlichen Befestigungs- und
Anschlussarbeiten.
Netzgeräte und Innensprechstellen sind bauseits oder in
separaten Positionen vorgesehen.
Menge: 1,000 St
Zuordnung: 452000000

**01.07.0030 BUS-Audio-Innensprechstelle mit Multifunktionstasten**
Liefern und montieren einer BUS-Audio-Innensprechstelle
zur Kommunikation mit Außenstationen einer
Türsprechanlage.

Die Innensprechstelle dient zusätzlich zur Ansteuerung
von Toranlagen im Außenbereich sowie zur internen Ruf-
und Kommunikationsfunktion, z. B. für Besucheraufrufe
im Wartezimmer.

Ausführung:
Anschluss an bestehendes 2-Draht- oder BUS-
Türkommunikationssystem gemäß Herstellervorgabe
Vollduplex-Audiokommunikation zwischen Innen- und
Außenstelle
Mehrfach belegbare Funktionstasten, u. a. für
Türöffner, Toransteuerung, Licht- oder Nebenstellenruf
Mindestens drei frei programmierbare Funktionstasten
mit LED-Statusanzeige
Rufannahme über Taste, optional automatischer
Gesprächsaufbau
Lautsprecher und Mikrofon integriert,
Freisprechfunktion mit einstellbarer Lautstärke
Möglichkeit zur internen Kommunikation zwischen
mehreren Innensprechstellen (Intercom-Funktion)
Anschlussmöglichkeit für externen Klingeltaster oder
Signalgeber
Wandaufbau- oder Unterputzmontage, flache Bauform
Gehäusefarbe: Weiß oder nach Architektenvorgabe
Versorgung über das gemeinsame BUS-System (separates
Netzgerät in anderer Position vorgesehen)
Betriebsspannung: 24 V DC über BUS-Leitung
Abmessungen ca. 90 × 150 × 25 mm
Kompatibel mit gängigen 2-Draht-BUS-
Kommunikationssystemen
Lieferung einschließlich Befestigungsmaterial und
Anschluss an vorhandene Busleitung

Lieferung, Montage und Anschluss der Innensprechstelle
einschließlich Inbetriebnahme und Funktionsprüfung. Die
Ansteuerung der Toranlage erfolgt über konfigurierbare
Funktionstaste der Innensprechstelle.
Menge: 3,000 St
Zuordnung: 452000000

**01.07.0040 BUS-Schaltaktor mit potentialfreien Kontakten zur Toransteuerung**
Liefern und anschließen eines BUS-Schaltaktors zur
Ansteuerung von zwei Toranlagen (Einfahrt und Ausfahrt)
über das Türkommunikationssystem.
Der Aktor dient zur Umsetzung von Schaltsignalen aus
der Türsprechanlage in potentialfreie Relaiskontakte
für den Anschluss an externe Steuerungen oder
Torantriebe.

Ausführung:
Betrieb am vorhandenen 2-Draht- oder BUS-
Türkommunikationssystem gemäß Herstellervorgaben
Zwei unabhängige potentialfreie Schaltausgänge (z. B.
für Tor Einfahrt / Tor Ausfahrt)
Kontaktbelastbarkeit mind. 30 V DC / 2 A oder 230 V AC
/ 2 A
Galvanische Trennung zwischen Bus und Schaltausgängen
Manuelle Schaltbetätigung am Gerät zur Funktionsprüfung
Ansteuerung über programmierbare Funktionstasten an
Innensprechstellen oder Außentastern
LED-Betriebsanzeige für Status und Bus-Kommunikation
Spannungsversorgung über das Bus-System oder separates
24 V DC Netzteil (je nach Systemanforderung)
Montage auf Hutschiene (DIN EN 60715) im
Verteilerschrank
Schutzart mindestens IP20
Betriebstemperaturbereich -10 °C bis +50 °C

Lieferung, Montage, Anschluss und Inbetriebnahme des
Bus-Schaltaktors einschließlich Verdrahtung der
potentialfreien Ausgänge zu den Steuerleitungen der
Toranlagen Einfahrt und Ausfahrt.
Konfiguration und Parametrierung zur Ansteuerung über
die Innensprechstellen der Sprechanlage.
Menge: 2,000 St
Zuordnung: 452000000

**01.07.0050 Netzgerät für BUS-Audio-Türkommunikationssystem**
Liefern und anschließen eines Netzgerätes zur
Spannungsversorgung und Bus-Kommunikation für das
Türkommunikationssystem mit Außenstation,
Innensprechstellen und Bus-Schaltaktor.
Das Netzgerät stellt die Busspannung bereit und
ermöglicht die Kommunikation der angeschlossenen
Teilnehmer.

Ausführung:
Betriebsspannung: 230 V AC ±10 %, 50 Hz
Ausgangsspannung: 24 V DC (stabilisierte Busversorgung)
Ausgangsleistung: mindestens 30 W (entsprechend
Systemanforderung)
Kurzschluss- und Überlastschutz integriert
Netz- und Bus-LED zur Funktionsanzeige
Anschlussklemmen für Bus, Versorgung und ggf.
Erweiterungsmodule
Für Audio-BUS-Systeme geeignet (2-Draht-Technik)
Hutschienenmontage nach DIN EN 60715, Schutzart IP20
Eigenüberwachung mit thermischer Abschaltung
Betriebstemperaturbereich -10 °C bis +50 °C
Kompatibel mit gängigen 2-Draht-/BUS-
Türkommunikationssystemen
Lieferung einschließlich Befestigungs- und
Anschlussmaterial

Lieferung, Montage, Anschluss und Inbetriebnahme des
Netzgerätes einschließlich aller erforderlichen
Verdrahtungen zur Spannungsversorgung der Bus-
Komponenten (Außenstation, Innensprechstellen, Bus-
Aktor).
Absicherung gemäß den Vorgaben des Herstellers und der
anerkannten Regeln der Technik.
Menge: 1,000 St
Zuordnung: 452000000

**01.07.0060 Schnittstellenmodul zur Anbindung der BUS-Türsprechanlage an eine IP-T**
Liefern und anschließen eines Schnittstellenmoduls zur
Anbindung der BUS-Türsprechanlage an eine IP-
Telefonanlage (SIP-Gateway).
Das Modul dient als IP-Türfreisprech-Schnittstelle
(DoorCom IP) zur Kommunikation zwischen der
Türsprechanlage und der VoIP-Telefonanlage über das
Netzwerk.

Ausführung:
Verbindung der BUS-Türkommunikationsanlage mit einer
IP-basierten Telefonanlage über LAN (Ethernet)
Umsetzung der Audiosignale (Sprechen/Hören) und
Steuersignale (Ruf, Türöffner, Zusatzfunktionen) in
SIP-konformes Format
Automatischer Rufaufbau beim Klingelsignal der
Türstation zu einer oder mehreren SIP-Teilnehmernummern
Türöffnerfunktion über DTMF-Befehl oder programmierbare
Taste am SIP-Telefon bzw. Softphone
Unterstützt Ein- und Mehrteilnehmerbetrieb
Konfigurierbar für unterschiedliche Rufverteilungen,
Rufnummern und SIP-Accounts
Anschluss: Eingang BUS-Leitung, Ausgang Ethernet (RJ45)
Spannungsversorgung 24 V DC (über separates Netzgerät
oder PoE, je nach Ausführung)
Integrierter Webserver zur Konfiguration und Diagnose
Betriebsanzeige über LED
Montage auf Hutschiene nach DIN EN 60715 (35 mm) oder
Wandmontage
Schutzart IP20
Betriebstemperaturbereich -10 °C bis +50 °C
Kompatibel mit gängigen 2-Draht-/BUS-
Türkommunikationssystemen und IP-Telefonanlagen nach
SIP-Standard
Lieferung einschließlich Befestigungsmaterial und
Anschlusszubehör

Lieferung, Montage, Anschluss und Inbetriebnahme der
IP-Türkommunikations-Schnittstelle einschließlich
Netzwerkanbindung, Parametrierung und Funktionstest in
Verbindung mit der bestehenden Türsprech- und VoIP-
Telefonanlage.
Menge: 1,000 St
Zuordnung: 452000000

**01.07.0070 Schnittstellenmodul zur Anbindung der BUS-Türsprechanlage an eine anal**
Liefern und anschließen eines Schnittstellenmoduls zur
Anbindung der BUS-Türsprechanlage an eine analoge
Telefonanlage (a/b-Schnittstelle).
Das Modul dient als Türfreisprech-Schnittstelle
(DoorCom Analog) zur Kommunikation zwischen der
Türsprechanlage und der internen Telefonanlage.

Ausführung:
Verbindung der BUS-Türkommunikationsanlage mit einer
a/b-Schnittstelle einer Telefonanlage oder eines
analogen Endgeräts
Umsetzung der Audiosignale (Sprechen/Hören) und der
Steuersignale (Ruf, Türöffner, Zusatzfunktionen)
Automatischer Rufaufbau beim Klingelsignal der
Türstation
Türöffnerfunktion über DTMF-Befehl oder programmierbare
Taste am Telefon
Unterstützt Ein- und Mehrteilnehmerbetrieb
Konfigurierbar für unterschiedliche Rufverteilungen und
Rufnummern
Anschluss: Eingang BUS-Leitung, Ausgang a/b-
Schnittstelle (RJ11 oder Schraubklemme)
Spannungsversorgung 24 V DC (über separates Netzgerät
oder Bus-System)
Betriebsanzeige über LED
Montage auf Hutschiene nach DIN EN 60715 (35 mm) oder
Wandmontage
Schutzart IP20
Betriebstemperaturbereich -10 °C bis +50 °C
Kompatibel mit gängigen 2-Draht-/BUS-
Türkommunikationssystemen und analogen TK-Anlagen
Lieferung einschließlich Befestigungsmaterial und
Anschlusszubehör

Lieferung, Montage, Anschluss und Inbetriebnahme der
analogen Türkommunikations-Schnittstelle einschließlich
Parametrierung und Funktionstest in Verbindung mit der
bestehenden Türsprech- und Telefonanlage.
Menge: 1,000 St
Zuordnung: 452000000

#### 01.08 Datenanlage

*Hinweis*
Im Leistungsumfang sind sämtliche Arbeiten zur
vollständigen Errichtung der strukturierten Daten- und
Kommunikationsanlage enthalten. Hierzu zählen
Lieferung, Montage, Installation, Anschlüsse, Messungen
sowie die Dokumentation aller im Leistungsverzeichnis
aufgeführten Komponenten. Die Serverschränke sind
einschließlich aller Einbauteile, Tragschienen,
Rangierfelder, Patchfelder, Steckdosenleisten,
Belüftungseinrichtungen und Zubehörteile vollständig zu
montieren und betriebsbereit zu installieren. Alle
Stecker, Buchsen, LWL- und Datenverbindungen sind
fachgerecht anzuschließen, zu beschriften, zu messen
und zu dokumentieren. Die Installation umfasst alle im
Leistungsverzeichnis beschriebenen Komponenten
einschließlich aller Nebenarbeiten,
Befestigungsmaterialien und Abstimmungen zur
vollständigen, funktionsfähigen Übergabe der Anlage.

Die Datenanlage ist gemäß den Vorbemerkungen Datennetz
Klasse EA nach ISO/IEC 11801 für Übertragungen bis 10
Gigabit Ethernet zu errichten. Grundlage bilden die
Normen EN 50173-1 bis -6, ISO/IEC 11801 und IEEE 802.3
(10Base-T, 100Base-TX, 1000Base-T, 10GBase-T). Die
elektromagnetische Verträglichkeit ist gemäß EN 55022,
EN 50024 und EN 61000-6-1 bis -3 sicherzustellen. Zur
Realisierung der universellen, dienstneutralen,
strukturierten und sternförmigen Datenverkabelung
kommen ausschließlich Komponenten zum Einsatz, die den
Kategorien und der Verkabelungsklasse EA entsprechen
und diese Anforderungen mit ausreichenden
Leistungsreserven erfüllen.

Die Datenkabel sind als PiMF-Konstruktion mit
Schirmgeflecht aus verzinnten Kupferdrähten,
halogenfrei und flammwidrig in mindestens Kategorie 7
auszuführen. Sie müssen den Normen EN 50288, EN 50289-
3-5, EN 50266-2-4, EN 50267, EN 50268, IEC 61156-5, IEC
60332-3, IEC 60754-2, IEC 61034 und IEEE 802.3an
entsprechen. Für die Anschlusstechnik sind voll
geschirmte RJ45-Keystone-Module der Kategorie 6A
(tiefgestellt) nach IEC 11801 mit Zinkdruckgussgehäuse
einzusetzen, PoE- und PoE+-tauglich nach IEC 60603-7-
51. Die Komponentenperformance ist durch neutrale
Zertifikate nachzuweisen. Patchkabel sind halogenfrei,
flammwidrig, Kategorie 6A (tiefgestellt) und für 10
Gigabit Ethernet gemäß IEEE 802.3an ausgelegt. Sie
verfügen über vergoldete Kontakte, integrierte
Zugentlastung, Knick- und Rastnasenschutz sowie
Kodiermöglichkeit.

Die Verlegung der Datenkabel erfolgt fachgerecht,
getrennt von Starkstromleitungen und in Abstimmung mit
dem Errichter der Starkstrominstallation. Alle
Normvorgaben und Herstellerangaben, insbesondere zu
Biegeradien, sind einzuhalten. Die maximale Länge einer
Datenleitung beträgt 90 m, unter Beachtung der
Metrierung auf dem Kabel. Alle eingesetzten Komponenten
müssen den jeweils gültigen Normen entsprechen, der
Nachweis erfolgt durch Datenblätter und Zertifikate.
Grundlage für die Installation ist die EN 50174. Die
Verarbeitung erfolgt ausschließlich durch fachkundiges
Personal nach Herstellerangaben. Der Nachweis erfolgt
zu 100 % mittels Messprotokollen "Permanent Link Klasse
EA ISO/IEC 11801" aller fertig installierten Strecken.
Alle Leistungen umfassen Lieferung, Montage, Messung,
Dokumentation und erforderliche Nebenleistungen.
Abweichungen sind vorab mit dem Auftraggeber
abzustimmen.

Vor Beginn der Installation sind alle vorgesehenen
Komponenten mit zugehöriger Dokumentation zu bemustern
und vom Auftraggeber freizugeben. Der als Referenz-Link
Klasse EA aufzubauende Musteraufbau ist mit
Messprotokoll vorzulegen und vom Auftraggeber
freizugeben. Der Referenz-Link dient als verbindliche
Grundlage für die weitere Installation; Dokumentation
und Messprotokoll verbleiben beim Auftraggeber.

Alle Datenstrecken sind nach DIN EN 50173-1 und ISO/IEC
11801 über alle vier Adernpaare bis 500 MHz zu messen.
Messgeräte müssen gültig kalibriert und aktuell sein.
Zu messen und zu dokumentieren sind mindestens
Einfügedämpfung (IL), Rückflussdämpfung (RL),
Nahnebensprechdämpfungen (NEXT, PSNEXT), ACR-N, PSACR-
N, ACR-F, PSACR-F, Laufzeit und Laufzeitunterschiede
sowie Gleichstrom-Schleifenwiderstand und -Unterschied.
Die Messprotokolle sind digital (PDF) und in dreifacher
Ausfertigung bereitzustellen und eindeutig den Strecken
zuzuordnen. Der Auftraggeber kann Stichprobenmessungen
zur Qualitätssicherung durchführen.

Alle Komponenten sind gemäß Vorgaben des Auftraggebers
dauerhaft und beidseitig zu kennzeichnen. Kabel, Dosen
und Verteiler sind fortlaufend zu nummerieren.
Beschriftungsmuster sind vor Installationsbeginn zur
Freigabe vorzulegen. Die Dokumentation umfasst
Messprotokolle, Übersichtspläne, Kabelverzeichnisse und
Freigabedokumente.

Soweit gefordert, sind sämtliche Leistungen zur
Systemgarantie des Herstellers, einschließlich
Schulungen, Zertifikate, Abnahmen, Messungen,
Dokumentationen und Garantieunterlagen, im Angebot
einzurechnen. Angegebene Fabrikate gelten als
Leitfabrikate und definieren den Qualitätsstandard.
Gleichwertige Fabrikate können angeboten werden, sofern
ihre Gleichwertigkeit durch technische Unterlagen und
Bemusterung nachgewiesen und durch den Auftraggeber
freigegeben wird.

Die Montage und Installation des LWL-zu-Ethernet-
Konverters erfolgt gemäß Leistungsverzeichnis im
Lichtmast. Das Gerät ist witterungsbeständig, für den
Außeneinsatz (IP66) geeignet und nach der Installation
fachgerecht anzuschließen, zu messen und zu
dokumentieren.

**01.08.0010 LWL-zu-Ethernet-Konverter (Außenmontage Lichtmast)**
Liefern, montieren und anschließen eines
Medienkonverters zur Umsetzung von LWL (Singlemode
9/125 µm) auf Ethernet (RJ45) mit PoE-Funktion zur
Versorgung eines angeschlossenen Endgerätes (z. B. IP-
Kamera).
Das Gerät ist im Lichtmast zu montieren und muss für
den Außeneinsatz geeignet sein.

Technische Anforderungen:
LWL-Typ: Singlemode 9/125 µm, Duplex-Betrieb
Anschlüsse: 1× LWL-Port (SC oder LC, je nach
Ausführung), 1× RJ45-Port (10/100/1000Base-T)
PoE-Ausgang: gemäß IEEE 802.3af/at (mind. 30 W)
Wellenlänge: 1310 nm
Reichweite: mind. 10 km
Versorgungsspannung: 48 V DC
Temperaturbereich: -30 °C bis +70 °C
Schutzart: mind. IP66, witterungsbeständiges Gehäuse
Inklusive Montagezubehör, Kabelverschraubungen,
Zugentlastung und Potentialausgleich
Menge: 4,000 St
Zuordnung: 457000000

**01.08.0020 Datenanschlussdose symm. Kat.6A 2Ausbrüche 2Ports**
StL-Nr. STLB-Bau 04/2025
Datenanschlussdose, symmetrisch, Kategorie 6 Index A
tiefgestellt DIN EN 50173-1 (VDE 0800-173-1), Link-
Klasse E Index A tiefgestellt, DIN EN 50173-1 (VDE
0800-173-1), Potentialausgleich DIN EN 50310 (VDE 0800-
2-310), modular, Anzahl Ausbrüche 2 St, 2 Ports, RJ45-
Buchse DIN EN 60603-7-51, mit Staubschutz, in
Schneidklemmtechnik, mit Beschriftungsfeld und Fenster.
Menge: 74,000 St
Zuordnung: 457000000

**01.08.0030 Buchse dienstneutral Kat.6A**
StL-Nr. STLB-Bau 04/2025
Buchse, dienstneutral, RJ45 DIN EN 60603-7-51 (VDE
0687-603-7-51), Kategorie 6 Index A tiefgestellt DIN EN
50173-1 (VDE 0800-173-1).
Menge: 344,000 St
Zuordnung: 457000000

**01.08.0040 Stecker dienstneutral Kat.6A**
StL-Nr. STLB-Bau 04/2025
Stecker, dienstneutral, GG45 DIN EN 60603-7-7 (VDE
0687-603-7-7), rückwärtskompatibel zu RJ45, Kategorie 6
Index A tiefgestellt DIN EN 50173-1 (VDE 0800-173-1),
zum Anschluss von massivem Datenkabel.
Menge: 20,000 St
Zuordnung: 457000000

**01.08.0050 Serverschrank 19" 42HE**
42 HE Serverschrank, Standschrank (BxTxH) 800 x 1000 x
2000mm

1 x Fronttür mit 4mm-Sicherheitsglas, abschließbarer
Türgriff mit Zylinderschloss
 Türanschlag rechts/links wechselbar
 Zweiteiliges Gehäuse: Der hintere Teil wird an einer
Wand angebracht. Das vordere Teil ist durch ein
Scharnier linksseitig am hinteren Teil befestigt. Das
Scharnier ist leichtgängig und ermöglicht es, dass der
vordere Teil fast vollständig weggedreht werden kann.
Die Installation und Wartung im Schrank wird ein
Kinderspiel mit dieser Funktion.
 Dach mit Passivlüftung und vorbereiteten Öffnungen für
aktive Lüfter + Kabeleinführung
 Boden mit Kabeleinführung
 4 x 19"-Montageschienen, in der Tiefe verstellbar!
 2 x Seitenwände, herausnehmbar und abschließbar
 Der Serverschrank wird vollständig vormontiert
geliefert

Maximale Einbautiefe = 700 mm
(50mm Abstand zur Fronttür und 50mm zur Rückwand/-tür)
Menge: 1,000 St
Zuordnung: 457000000

**01.08.0060 Datenverteilerschrank 19" 22HE**
22 HE Netzwerkschrank, wendbares Wandgehäuse mit
Glastür (BxTxH) 600 x 800 x 1000mm

1 x Fronttür mit 4mm-Sicherheitsglas, abschließbarer
Türgriff mit Zylinderschloss
 Türanschlag rechts/links wechselbar
 Zweiteiliges Gehäuse: Der hintere Teil wird an einer
Wand angebracht. Das vordere Teil ist durch ein
Scharnier linksseitig am hinteren Teil befestigt. Das
Scharnier ist leichtgängig und ermöglicht es, dass der
vordere Teil fast vollständig weggedreht werden kann.
Die Installation und Wartung im Schrank wird ein
Kinderspiel mit dieser Funktion.
 Dach mit Passivlüftung und vorbereiteten Öffnungen für
aktive Lüfter + Kabeleinführung
 Boden mit Kabeleinführung
 4 x 19"-Montageschienen, in der Tiefe verstellbar!
 2 x Seitenwände, herausnehmbar und abschließbar
 Der Serverschrank wird vollständig vormontiert
geliefert

Maximale Einbautiefe = 700 mm
(50mm Abstand zur Fronttür und 50mm zur Rückwand/-tür)
Menge: 1,000 St
Zuordnung: 457000000

**01.08.0070 USV-Anlage zur Rackmontage im 19"-Schrank**
Lieferung, Montage, elektrischer Anschluss,
Inbetriebnahme und Funktionsprüfung einer USV-Anlage
nach IEC 62040-3, Klasse VFI-SS-111 (Online-
Doppelwandler) zur Versorgung kritischer Verbraucher.

Technische Daten:
Leistung: = 5000 VA / 5000 W, cos f = 1
Eingang: 1-phasig 230 V ± 20 %, 50/60 Hz
Ausgang: 1-phasig 230 V ± 1,5 %, 50/60 Hz
Autonomiezeit: = 15 min bei 50 % Last
Betriebsarten: Online, Eco-Mode, Smart-Active, Standby
Automatischer Bypass, Hot-Swap-Batterien
Parallelschaltbar: = 3 Anlagen
Wirkungsgrad = 95 % Online / = 98 % Eco
Geräuschpegel < 48 dB(A)
Normen: EN 62040-1, EN 62040-2 C2

Anschlüsse & Kommunikation:
Mind. 3 direkt anschließbare Verbraucherleitungen
beispiel Leitung 3x2,5mm² mit Schutz
zusätzliche IEC-Ausgänge zulässig
RS-232 & USB, Steckplatz für SNMP
Display mit Klartextanzeigen
Management-/Shutdown-Software

Montage & Übergabe:
Tower- oder 19"-Rack-Montage
Lieferung inkl. Zubehör & Batterien
Anschluss, Konfiguration, Testprotokoll
Einweisung Betreiber
Menge: 1,000 St
Zuordnung: 457000000

**01.08.0080 Schrankbelüftung 50m3/h 230V**
StL-Nr. STLB-Bau 04/2025
Schrankbelüftung als Dachlüftereinbauteil, Luftleistung
freiblasend mind. 50 m3/h, Bemessungsbetriebsspannung
230 V AC, Geräuschentwicklung kleiner 40 dB(A), mit
Temperaturregler und integriertem Staubfilter.
Menge: 2,000 St
Zuordnung: 457000000

**01.08.0090 Fachboden 1HE**
StL-Nr. STLB-Bau 04/2025
Fachboden, als 19-Zoll-Bauteil, eine Höheneinheit.
Menge: 2,000 St
Zuordnung: 457000000

**01.08.0100 Rangierpanel 1HE**
StL-Nr. STLB-Bau 04/2025
Rangierpanel, waagerecht, eine Höheneinheit.
Menge: 10,000 St
Zuordnung: 457000000

**01.08.0110 Leerfeldplatte Stahlblech besch 1HE**
StL-Nr. STLB-Bau 04/2025
Leerfeldplatte, aus Stahlblech, beschichtet, als 19-
Zoll-Bauteil, eine Höheneinheit.
Menge: 4,000 St
Zuordnung: 457000000

**01.08.0120 Kabelführung 42HE**
StL-Nr. STLB-Bau 04/2025
Kabelführung, senkrecht, 42 Höheneinheiten.
Menge: 2,000 St
Zuordnung: 457000000

**01.08.0130 Kabelabfangschiene**
StL-Nr. STLB-Bau 04/2025
Kabelabfangschiene.
Menge: 4,000 St
Zuordnung: 457000000

**01.08.0140 19" Professional Line LED Schrankbeleuchtung**
19" Professional Line LED Schrankbeleuchtung
Die perfekte Lichtquelle in Ihrem Gehäuse. Horizontal
oder vertikal installierbar via Magnetbefestigung.
Die LED Schrankbeleuchtung, mit Schalter für autom.
Tür- oder Berührungsmodus (Sensor), inkl. Poweradapter
Menge: 10,000 St
Zuordnung: 457000000

**01.08.0150 Schublade 482,6 mm (19 Zoll) 2HE, RAL 9005, DK**
Schublade 482,6 mm (19 Zoll) 2HE, RAL 9005, DK
Schublade, für eine 482,6 mm (19´´)-Befestigungsebene,
2 HE, abschließbar, Sicherheitsschließung 12321
Menge: 2,000 St
Zuordnung: 457000000

**01.08.0160 Steckdosenleiste 230V Abzweigd. Überspannungsschutz 6Steckdosen**
StL-Nr. STLB-Bau 04/2025
Steckdosenleiste, 230 V mit Abzweigdose, mit
Überspannungsschutz, mit 6 Steckdosen, als 19-Zoll-
Bauteil.
Menge: 4,000 St
Zuordnung: 457000000

**01.08.0170 19Zoll-Verteilerfeld 1HE 24Steckplätze geschirmt 600MHz Stahlblech bes**
StL-Nr. STLB-Bau 04/2025
19-Zoll-Verteilerfeld, eine Höheneinheit, 24 Ausbrüche
für Steckplätze, für Steckverbindung DIN EN 60603-7-7,
geschirmt, bis 600 MHz, abwärts kompatibel zu RJ 45,
aus Stahlblech, beschichtet, mit Zugentlastungs-,
Abschirmungs- und Erdungseinrichtung, mit
Beschriftungsstreifen je Einbauplatz.
Menge: 8,000 St
Zuordnung: 457000000

**01.08.0180 19Zoll-Verteilerfeld 1HE Switch 12 PoE-fähige Ports**
Liefern, montieren, anschließen und betriebsfertig in
Betrieb nehmen eines Netzwerkswitches für die Montage
in 19"-Verteilerschränken, zur Versorgung und
Vernetzung von IP-Kameras, Netzwerk- und Steuergeräten.

Technische Mindestanforderungen:
Bauform: 19"-Rackeinbau, 1 HE
Anzahl Ports: mindestens 12 PoE-fähige Ports (IEEE
802.3af/at)
Übertragungsgeschwindigkeit: 1 Gbit/s (Gigabit
Ethernet)
Backplane-Kapazität: = 24 Gbit/s
PoE-Leistung gesamt: mind. 180 W
interne Stromversorgung 230 V AC
automatische Erkennung und Zuweisung der PoE-Leistung
je Port
lüfterloser oder geräuscharmer Betrieb
Schutz gegen Überspannung und Kurzschluss
Betriebsanzeige über LED für Power, Link, PoE-Status
Gehäuse: Metall, pulverbeschichtet, für 19"-Rackmontage
mit Erdungspunkt
Schutzart: mind. IP20, Umgebungstemperatur 0-50 °C

Leistungsumfang:
Lieferung, Montage im vorhandenen 19"-Schrank,
Anschluss an Stromversorgung und Netzwerkverkabelung,
Funktionsprüfung, Inbetriebnahme und Beschriftung der
Ports.
Menge: 2,000 St
Zuordnung: 457000000

**01.08.0190 Anschlussleiste symm. 10DA**
StL-Nr. STLB-Bau 04/2025
Anschlussleiste, symmetrisch, für 10 DA, mit farblicher
Bedruckung, in löt-, schraub- und abisolierfreier
Technik (LSA-Technik), einschl. systembedingtem
Zubehör.
Menge: 1,000 St
Zuordnung: 457000000

**01.08.0200 Überspannungsschutzgerät analog 10DA Blitzstromableiter D1 Nennableits**
StL-Nr. STLB-Bau 04/2025
Überspannungsschutzgerät für analoge
Übertragungstechnik, für Montage auf LSA-Plus-
Trennleiste, für 10 DA, Blitzstromableiter Kategorie D1
DIN EN 61643-21 (VDE 0845-3-1), erdfreies Potential,
Nennableitstoßstrom (8/20) je Leiter mind. 0,5 kA,
Blitzstoßstrom (10/350) je Leiter mind. 1 kA.
Menge: 1,000 St
Zuordnung: 446000000

**01.08.0210 Patchfeld Spleißkassette LWL 1HE fix OS 2 SC 12Ausbrüche 12Kupplungen**
StL-Nr. STLB-Bau 04/2025
Patchfeld mit Spleißkassette und allem systembedingten
Zubehör, LWL, eine Höheneinheit, zum Festeinbau,
Einmodenfaser OS 2, DIN EN 50173-1 (VDE 0800-173-1),
mit Steckgesicht SC-Durchführungskupplungen, Ferrulen
aus Zirkonia Keramik, Kontakte mit APC 9 Grad, Anzahl
Ausbrüche 12 St, Anzahl Kupplungen 12 St,

Anzahl Pigtails '12'
St, Anzahl Fusionsspleiße wie Anzahl Pigtails.
Menge: 2,000 St
Zuordnung: 457000000

**01.08.0220 Patchfeld Spleißkassette LWL 1HE fix OM 4 SC 12Ausbrüche 12Kupplungen**
StL-Nr. STLB-Bau 04/2025
Patchfeld mit Spleißkassette und allem systembedingten
Zubehör, LWL, eine Höheneinheit, zum Festeinbau,
Mehrmodenfaser OM 4, typisch 10 Gbps bis 550 m, mit
Steckgesicht SC-Durchführungskupplungen, Ferrulen aus
Zirkonia Keramik, Kontakte mit PC, Anzahl Ausbrüche 12
St, Anzahl Kupplungen 12 St,

Anzahl Pigtails '12'
St, Anzahl Fusionsspleiße wie Anzahl Pigtails.
Menge: 2,000 St
Zuordnung: 457000000

**01.08.0230 Anschlussdose LWL REG OS 2 2xLCD**
StL-Nr. STLB-Bau 04/2025
Anschlussdose, LWL, als Reiheneinbaugerät,
Einmodenfaser OS 2, DIN EN 50173-1 (VDE 0800-173-1),
mit Steckgesicht 2 x LCD-Buchse, Ferrulen aus Zirkonia
Keramik, Anzahl Ausbrüche 1 St, Anzahl Kupplungen 1 St,

Anzahl Pigtails '4'
St.
Menge: 2,000 St
Zuordnung: 457000000

**01.08.0240 Verteilerkasten LWL Stahlblech besch IP2X**
StL-Nr. STLB-Bau 04/2025
LWL-Verteilerkasten aus Stahlblech, beschichtet,
Schutzart IP 2X DIN EN 60529 (VDE 0470-1), für Montage
in trockenen Räumen, mit Kabeleinführung einschl.
Staubschutz, Kabelabfang und Kabelführungsbügeln, mit
Halteschiene und LWL-Durchführungskupplungen,
Einmodenfaser OS 2, DIN EN 50173-1 (VDE 0800-173-1),
mit Steckgesicht DIN-Durchführungskupplung, Ferrulen
aus Zirkonia Keramik, Kontakte mit PC, Anzahl Ausbrüche
2 St, Anzahl Kupplungen 2 St,

Anzahl Pigtails '24'
St, verschließbar mit Vorreiber/Schrauben.
Menge: 2,000 St
Zuordnung: 457000000

**01.08.0250 Pigtail LWL L 2 m LC**
StL-Nr. STLB-Bau 04/2025
Pigtail, LWL, Mehrmodenfaser OM 4, typisch 10 Gbps bis
550 m, 1 G 50/125, als Aderpigtail,

Länge Kabel '2'
m, mit Steckgesicht LC-Stecker, Kontakte mit PC, mit
Lichtbogenspleiß und Kennzeichnung der Fasern.
Menge: 12,000 St
Zuordnung: 457000000

**01.08.0260 Konf. Datenkabel Stecker Stecker Kat.6A L 1 m**
StL-Nr. STLB-Bau 04/2025
Konfektioniertes Datenkabel/Twisted Pair,
Stecker/Stecker, DIN EN 50173-1 (VDE 0800-173-1),
Kategorie 6 Index A tiefgestellt geprüft DIN EN 61935-2
(VDE 0819-935-2), halogenfrei,

Länge Kabel '1'
m, Kabelenden bestückt mit Steckerverbindung RJ45 DIN
EN 60603-7-51, Leitungswiderstand 0,065 Ohm/m und
Kabeldurchmesser 0,007 m DIN EN 50174-2 (VDE 0800-174-
2).
Menge: 12,000 St
Zuordnung: 457000000

**01.08.0270 Konf. Datenkabel Stecker Stecker Kat.6A L 2 m**
StL-Nr. STLB-Bau 04/2025
Konfektioniertes Datenkabel/Twisted Pair,
Stecker/Stecker, DIN EN 50173-1 (VDE 0800-173-1),
Kategorie 6 Index A tiefgestellt geprüft DIN EN 61935-2
(VDE 0819-935-2), halogenfrei,

Länge Kabel '2'
m, Kabelenden bestückt mit Steckerverbindung RJ45 DIN
EN 60603-7-51, Leitungswiderstand 0,065 Ohm/m und
Kabeldurchmesser 0,007 m DIN EN 50174-2 (VDE 0800-174-
2).
Menge: 12,000 St
Zuordnung: 457000000

**01.08.0280 Konf. Datenkabel Stecker Stecker Kat.6A L 8 m**
StL-Nr. STLB-Bau 04/2025
Konfektioniertes Datenkabel/Twisted Pair,
Stecker/Stecker, DIN EN 50173-1 (VDE 0800-173-1),
Kategorie 6 Index A tiefgestellt geprüft DIN EN 61935-2
(VDE 0819-935-2), halogenfrei,

Länge Kabel '8'
m, Kabelenden bestückt mit Steckerverbindung RJ45 DIN
EN 60603-7-51, Leitungswiderstand 0,065 Ohm/m und
Kabeldurchmesser 0,007 m DIN EN 50174-2 (VDE 0800-174-
2).
Menge: 4,000 St
Zuordnung: 457000000

**01.08.0290 Messung Cu PL Link Ea**
StL-Nr. STLB-Bau 04/2019
Messung Kupferkabel PL (Permanent Link) -
Installationsstrecke, DIN EN 50173, Link Klasse E Index
A tiefgestellt, Darstellung der Messung als Tabelle und
als Grafik, Dokumentation vorab digital zur Prüfung und
nach Freigabe als Ausdruck und auf Datenträger, im PDF-
Format und mit Originaldateien, als ausführlicher
Report, in 3-facher Ausfertigung.
Menge: 172,000 St
Zuordnung: 457000000

**01.08.0300 Messung LWL OM4**
StL-Nr. STLB-Bau 04/2025
Messung LWL-Faser, DIN VDE 0800-173-100 (VDE 0800-173-
100), Mehrmodenfaser OM 4, beidseitig, Optische Klasse
OMA-4, Wellenlänge 850 nm, Darstellung der Messung als
Tabelle, Dokumentation vorab digital zur Prüfung und
nach Freigabe auf Datenträger, im PDF-Format, als
Kurzreport (Sammelreport), in einfacher Ausfertigung.
Menge: 12,000 St
Zuordnung: 457000000

**01.08.0310 Messung LWL OS2**
StL-Nr. STLB-Bau 04/2025
Messung LWL-Faser, DIN VDE 0800-173-100 (VDE 0800-173-
100), Einmodenfaser OS 2, beidseitig, Wellenlänge 1310
und 1550 nm, Darstellung der Messung als Tabelle,
Dokumentation vorab digital zur Prüfung und nach
Freigabe auf Datenträger, im PDF-Format, als Kurzreport
(Sammelreport), in einfacher Ausfertigung.
Menge: 10,000 St
Zuordnung: 457000000

**01.08.0320 LWL-Steckeroberflächenbewertung**
LWL-Steckeroberflächenbewertung
Es ist der schriftliche Nachweis zu erbringen, dass
jeder LWL-Stecker, Kupplung und -Pigtail frei von
Verunreinigungen, Kratzern und anderem Schmutz ist.
Die Norm DIN IEC 61300-3-35 ist nicht genau genug.
Steckeroberflächen gelten als sauber, wenn keine
Verunreinigungen, Kratzer und anderer Schmutz auf den
Bildern sichtbar ist.
Die Steckeroberflächenbewertung ist erst nach der OTDR-
Messung zu protokollieren.
Die Messprotokolle sind in Schriftform und auf
Datenträger in der Dokumentation zu übergeben.
Menge: 44,000 St
Zuordnung: 457000000

**01.08.0330 Lichtbogenspleiß**
Zur Verbindung Pigtail mit LWL-Kabel, inklusive
Spleißschutz und vorbereiten des LWL-Kabels für diesen
Arbeitsschritt.
Überlänge ca. 1,8 m je LWL-Faserende, davon
1,2 m in der Spleißkassette und 0,6 m in der
Spleißablage, ablegen und befestigen.
Einschl. aller Verbrauchsmaterialien
Menge: 44,000 St
Zuordnung: 457000000

**01.08.0340 Potentialausgleichsschiene**
StL-Nr. STLB-Bau 04/2025
Potentialausgleichsschiene DIN EN 50310 (VDE 0800-2-
310).
Menge: 2,000 St
Zuordnung: 457000000

**01.08.0350 Datennetz-Dokumentation**
StL-Nr. STLB-Bau 04/2019
Datennetz-Dokumentation nach Reihe DIN EN 50174 (VDE
0800-174) erstellen, anhand vom AG zur Verfügung
gestellter Grundriss-, Schnitt- oder sonstiger
Baupläne, Übergabe vor der Abnahme, als
Papierzeichnung/Plotterausdruck und
Datenträger/Schnittstelle zur CAD-Verarbeitung,
einfach, farbig, gefaltet DIN A4, Datenträger DVD.
Menge: 1,000 St
Zuordnung: 457000000

**01.08.0360 Weiterleitung von Störmeldungen**
Zur Sicherstellung der Betriebsbereitschaft der USV-
Anlage sind auftretende Störmeldungen aus der
Anlagenüberwachung (Anzeige- oder Meldesystem,
Gebäudemanagementsystem, Fernüberwachung o. Ä.)
unverzüglich zu erfassen und an die zuständige
Bauleitung bzw. den Auftraggeber weiterzuleiten.

Die Weiterleitung erfolgt nach Eingang der Störmeldung,
spätestens jedoch innerhalb von 24 Stunden, per E-Mail
oder telefonisch.
Die Leistung umfasst die regelmäßige Überwachung der
USV-Anlage, das Erkennen und Dokumentieren von
Betriebsstörungen sowie die unverzügliche Information
der Bauleitung und/oder des zuständigen Fachpersonals.

Die Kosten für die Erfassung und Weiterleitung von
Störmeldungen werden pauschal vergütet.
Menge: 1,000 psch
Zuordnung: 456000000

#### 01.09 Brandwarnanlage

*Hinweis*
Die Brandwarnanlage ist als interne Brandwarnanlage
gemäß DIN VDE V 0826-2 in der Kategorie 1: Vollschutz
auszuführen. Sie dient der frühen Branderkennung und
Alarmierung von Personen im Gebäude (z. B.
Kindertagesstätten, Heime, Pensionen oder vergleichbare
Sonderbauten kleiner bis mittlerer Größe). Eine
Aufschaltung auf die Feuerwehr ist nicht vorgesehen.

Das gesamte Gebäude bzw. alle überwachten
Nutzungseinheiten werden vollständig durch automatische
und nichtautomatische Brandmelder überwacht (Vollschutz
gemäß DIN VDE V 0826-2).
Handfeuermelder (Hausalarm) sind mindestens an den
Zugängen zu den notwendigen Treppenräumen, an
Außentreppen sowie an den direkten Ausgängen ins Freie
zu installieren.
Die Anlage arbeitet autark und ist nicht an eine
Feuerwehr-Empfangsanlage (BMZ/FAT) angeschlossen.
Aufgrund der fehlenden Feuerwehraufschaltung werden
keine Erstinformationsstelle, kein Feuerwehr-
Schlüsseldepot (FSD), keine Feuerwehr-Schnittstelle
(FSE) sowie keine externe Blitzleuchte vorgesehen.
Die Personenalarmierung erfolgt ausschließlich über
anlageninterne akustische und optische Signalgeber der
Brandwarnanlage.

Technische Anforderungen:
Funktionserhalt der Leitungen: gemäß Brandschutzkonzept
nicht gefordert; Abweichung nach MLAR Punkt 5.3.2 wird
umgesetzt.
Energieversorgung und Notstromauslegung nach DIN VDE
0833-1 und EN 54-4 (mindestens 72 h Standby + 30 min
Alarmbetrieb).
Die Anlage ist so zu errichten, dass eine spätere
Erweiterung oder optionale Aufschaltung auf eine
Brandmeldeanlage nach DIN 14675-1 möglich bleibt.
Alle Geräte und Baugruppen müssen den einschlägigen
Teilen der EN 54-Reihe entsprechen und für den Betrieb
mit der eingesetzten Brandwarnzentrale zugelassen sein.
Beschriftung, Melderkennzeichnung, Dokumentation und
Einweisung des Betreibers erfolgen gemäß DIN 14675-1,
Abschnitt 11.

**01.09.0010 Brandwarnzentrale**
Lieferung und Montage einer Brandwarnzentrale gemäß DIN
VDE V 0826-2

Liefern, montieren, anschließen und betriebsbereit in
Betrieb nehmen einer mikroprozessorgesteuerten
Brandwarnzentrale mit integrierter Energieversorgung
gemäß DIN 14675 und DIN VDE V 0826-2.
Die Zentrale dient der Überwachung und Auswertung
automatischer und nichtautomatischer Brandmelder sowie
der Ansteuerung optischer und akustischer
Alarmierungseinrichtungen.

Einsetzbar gemäß DIN VDE V 0826-2, EN 54-2, EN 54-4
Adressierbares Ringleitungssystem (1 Loop)
Anschlussmöglichkeit für bis zu 128 Brandmelder
Insgesamt bis zu 254 adressierbare Komponenten (Melder,
Module, Signalgeber)
Optional bis zu 64 Funk-Komponenten integrierbar
Automatische oder manuelle Adressierung der Loop-
Komponenten
999 Meldergruppen parametrierbar
App-basierte Menüstruktur mit menügeführter
Inbetriebnahme direkt am Bedienteil oder über
Parametriersoftware
7-Zoll-Farb-Touch-Display, intuitiv bedienbar
Tag/Nacht-Umschaltung, Alarmverzögerung und
Zwischenspeicherung parametrierbar
Funktionssicherheit bei Kurzschluss, Drahtbruch oder
gestörter Loop-Komponente
Lokalisierte Kurzschluss- und Drahtbrucherkennung
Integrierbarer Webserver zur Fernanzeige und
Protokollierung (z. B. Webserver 5088 oder
gleichwertig)
Relaisausgänge:
2 Ausgänge für "Alarm" und "Störung" (je max. 30 V DC /
2 A)
1 frei parametrierbarer, überwachter Spannungsausgang
(max. 250 mA)
Eingänge: 2 frei parametrierbare Eingänge
Verbraucherausgänge: 2 × 24 V DC für externe
Signalgeber
Integriertes Netzgerät: 22 - 25 V DC / 1,7 A mit
Ladeeinrichtung
Notstromversorgung: 2 × 12 V / 17 Ah Akkus, mind. 72 h
Standby + 30 min Alarmbetrieb
Betriebstemperatur: -5 °C bis +40 °C
Schutzart: IP 30
Gehäuse: Metall, abschließbar, Farbe RAL 9003
Signalweiß
Abmessungen: ca. 310 × 422 × 120 mm (B × H × T)
Stromaufnahme: ca. 110 mA (Ruhe) / 240 mA (Alarm)
Versorgung: 230 V AC

Lieferung aller erforderlichen Komponenten (Zentrale,
Netzgerät, Akku, Bedienelemente, Relaismodule, Loop-
Karten etc.)
Montage, Verdrahtung und Anschluss aller Feldgeräte
gemäß Systemplanung
Parametrierung, Funktionsprüfung und Inbetriebnahme
Übergabeprotokoll, Einweisungs- und Abnahmeunterlagen
Beschriftung sämtlicher Bedienelemente und Leitungen
Dokumentation der Programmierung
Menge: 1,000 St
Zuordnung: 456000000

**01.09.0020 Handmelder blau (Hausalarm)**
Lieferung und Montage eines Handfeuermelders in blauer
Ausführung (Hausalarm) mit Beschriftung "Hausalarm".
Das Gehäuse besteht aus robustem ABS-Kunststoff.
Der Melder verfügt über eine intelligente
Funktionsüberwachung der Tastermechanik und eine rote
LED-Anzeige zur Signalisierung im Alarmfall.
Der Anschluss erfolgt an ein adressierbares
Ringleitungssystem (Loop) mit automatischer
Adressierung.

Technische Anforderungen:
Anschluss über 2-Draht-Bus (Loop-System)
Kurzschlussisolator gemäß EN 54-17 integriert
Entspricht EN 54-11 (Handfeuermelder)
Betriebstemperatur: -10 °C bis +50 °C
Schutzart: IP 42
Stromaufnahme: ca. 1,6 mA (Ruhe) / 2,7 mA (Alarm)
Gehäusematerial: ABS, Farbe Blau
Abmessungen: ca. 135 × 135 × 35 mm
Menge: 6,000 St
Zuordnung: 456000000

**01.09.0030 Meldersockel mit integriertem akustischem Signalgeber**
Lieferung und Montage eines Meldersockels mit
integriertem akustischem Signalgeber (DIN-Ton) für den
Anschluss automatisch adressierbarer Brandmelder im
Loop-System. Der Signalgeber dient zur Signalisierung
mehrerer Zustände (z. B. Brandalarm, Voralarm, Störung)
und ist in den Meldersockel integriert. Die
Anschlusstechnik erfolgt über Federkraftklemmen zur
schnellen und sicheren Installation.

Technische Anforderungen:
Anschluss über 2-Draht-Bus (adressierbares Loop-System)
Automatische Adressierung der Loop-Komponenten
Akustischer Signalgeber gemäß EN 54-3
Lautstärke: max. 86 dB(A)
Betriebstemperatur: -10 °C bis +50 °C
Stromaufnahme: ca. 0,8 mA (Ruhe) / 3,5 mA (Alarm)
Anschlusstechnik: Federkraftklemmen
Abmessungen: ca. 161 × 102 × 25 mm
Gehäusefarbe: RAL 9003 (Signalweiß)
Menge: 65,000 St
Zuordnung: 456000000

**01.09.0040 Optischer Rauchmelder**
Lieferung und Montage eines automatisch adressierbaren
optischen Rauchmelders zur frühzeitigen Detektion von
Schwel- und Rauchbränden. Der Melder ist zum Anschluss
an ein adressierbares Ringleitungssystem (Loop)
geeignet und wird auf einen Meldersockel mit
integriertem Signalgeber montiert. Er verfügt über eine
automatische Adressierung sowie einen integrierten
Kurzschlussisolator für erhöhte Leitungssicherheit.

Technische Anforderungen:
Anschluss über 2-Draht-Bus (adressierbares Loop-System)
Optischer Rauchmelder gemäß EN 54-7
Integrierter Kurzschlussisolator gemäß EN 54-17
Automatische Adressierung der Loop-Komponenten
Permanente Überwachung der Rauchkammer
LED-Anzeige für Betriebs- und Alarmzustand
Betriebstemperatur: -10 °C bis +50 °C
Ruhestromaufnahme: ca. 0,08 mA
Alarmstromaufnahme: ca. 3,5 mA
Montage auf Standard-Meldersockel (z. B. mit oder ohne
akustischem Signalgeber)
Farbe: RAL 9003 Signalweiß
Menge: 65,000 St
Zuordnung: 456000000

**01.09.0050 Optischer Signalgeber**
Lieferung und Montage eines adressierbaren optischen
Signalgebers zur Deckenmontage für den Einsatz in
Brandwarn- oder Brandmeldeanlagen. Der Signalgeber
dient zur optischen Alarmierung bei Brand- oder
Hausalarm und wird über das adressierbare
Ringleitungssystem (Loop) angesteuert. Er kann sowohl
alleinstehend als auch in Kombination mit einem
automatischen Melder oder Meldersockel betrieben
werden.

Technische Anforderungen:
Anschluss über 2-Draht-Bus (adressierbares Loop-System)
Automatische Adressierung der Loop-Komponenten
Optischer Signalgeber gemäß EN 54-23
Integrierter Kurzschlussisolator gemäß EN 54-17
Lichtfarbe: Rot (Alarm)
Hohe Lichtintensität gemäß Anforderung "Ceiling
Category C"
Rundum sichtbare Blitzsignalisierung
Betriebsart: Synchronisiert über Loop
Betriebstemperatur: -10 °C bis +50 °C
Stromaufnahme: ca. 0,8 mA (Ruhe) / 3,5 mA (Alarm)
Gehäusefarbe: RAL 9003 Signalweiß
Montageart: Deckenmontage
Schutzart: IP 42
Menge: 7,000 St
Zuordnung: 456000000

**01.09.0060 Ein-/Ausgangsmodul (Koppler)**
Lieferung und Montage eines adressierbaren
Ein-/Ausgangsmoduls (Kopplers) zur Anbindung externer
Signalgeber, Steuerungen oder Rückmeldungen an das
adressierbare Ringleitungssystem (Loop). Das Modul
verfügt über einen überwachten Ausgang zur Ansteuerung
von Lasten (z. B. Summer, Blitzleuchten, Relais) sowie
einen überwachten Eingang zur Auswertung
potenzialfreier Kontakte (z. B. Meldungen technischer
Anlagen). Die Kommunikation mit der Brandwarnzentrale
erfolgt über den 2-Draht-Bus (Loop-System).

Technische Anforderungen:
Anschlussprinzip: 2-Draht-Bus (adressierbares Loop-
System)
Automatische Adressierung
1 überwachter Eingang für potenzialfreie Kontakte
1 überwachte Ausgangsstufe (z. B. 24 V DC, max. 250 mA)
Integrierter Kurzschlussisolator gemäß EN 54-17
LED-Anzeige für Betriebs- und Schaltzustände
Gehäuse für Aufputz- oder Unterputzmontage geeignet
Betriebstemperatur: -10 °C bis +50 °C
Ruhestromaufnahme: ca. 0,8 mA
Stromaufnahme bei Aktivierung: ca. 3,5 mA
Farbe: RAL 9003 Signalweiß
Menge: 5,000 St
Zuordnung: 456000000

**01.09.0070 Beschriftungschilder "Meldelinie/Meldenummer"**
Lieferung und Montage von gravierten
Beschriftungsschildern gemäß DIN 14675 und DIN 4066,
zur dauerhaften Kennzeichnung der Meldegruppen und
Melder. Die Schilder sind aus hochwertigem, UV-
beständigem Kunststoff oder Aluminium gefertigt und mit
eingravierter Beschriftung (Meldelinie und Meldenummer)
versehen. Montage unmittelbar an oder unter den
jeweiligen Meldern, Handfeuermeldern, Signalgebern oder
Modulen.

Gravur mit Melderlinie und Meldenummer gemäß
Anlagenplanung
Lieferung, Anbringung und Ausrichtung vor Ort
Material: Kunststoff oder Aluminium, wisch- und
kratzfest
Farbe: Weiß mit schwarzer Gravur (alternativ Rot/Weiß
je nach Vorgabe)
Befestigung: Klebung oder Schraubmontage
Menge: 72,000 St
Zuordnung: 456000000

**01.09.0080 Ersatzglasscheiben für Handfeuermelder**
Lieferung von Ersatzglasscheiben für Handfeuermelder
gemäß DIN 14655. Die Scheiben dienen als
Sollbruchscheiben zum Wiederverschließen ausgelöster
Handfeuermelder (Brand- oder Hausalarm). Material und
Abmessungen müssen den Vorgaben der eingesetzten
Handfeuermelder entsprechen und eine sichere Funktion
des Drucktasters gewährleisten.

Technische Anforderungen:
Ausführung gemäß DIN 14655
Klarsichtglas oder transparenter Kunststoff
Bruchsicher vorgespannt, splitterarm
Passend für genormte Handfeuermeldergehäuse
Kennzeichnung: "Bei Brand Scheibe einschlagen" bzw.
entsprechendem Einsatzzweck
Menge: 5,000 St
Zuordnung: 456000000

**01.09.0090 Modul zur Weiterleitung von Störmeldungen**
Lieferung und Montage eines Meldeweitergabemoduls zur
Weiterleitung von Störmeldungen der Brandwarnanlage an
externe Systeme (z. B. Hausleittechnik,
Parallelanzeige, Sammelstörungsanzeige oder
Fernübertragungseinrichtung). Das Modul empfängt
interne Störsignale der Brandwarnzentrale und schaltet
diese über einen potenzialfreien Relaiskontakt an die
angeschlossene Einrichtung weiter.

Technische Anforderungen:
Anschluss an die Brandwarnzentrale über Systembus oder
potentialfreien Signalausgang
1 potenzialfreier Wechslerkontakt für Störung (max. 30
V DC / 2 A)
Funktion: Weiterleitung von Sammelstörung (z. B. Netz-,
Melder-, Kommunikationsfehler)
LED-Anzeige für Betriebs- und Schaltzustand
Integrierter Kurzschluss- und Leitungsüberwachung
Versorgungsspannung: 24 V DC (aus Zentrale)
Montage im Zentralengehäuse oder im separaten
Aufputzgehäuse
Betriebstemperatur: -10 °C bis +50 °C
Farbe: RAL 9003 Signalweiß
Menge: 1,000 psch
Zuordnung: 456000000

#### 01.10 Brand- und Schallschutz

*Hinweis*
Alle Brandschutzabschottungen sind gemäß den gültigen
technischen Regelwerken, Normen und Richtlinien
auszuführen. Grundlage sind insbesondere die Muster-
Leitungsanlagen-Richtlinie (MLAR), die DIN 4102-9, die
DIN EN 1366-3 sowie die jeweils gültigen allgemeinen
bauaufsichtlichen Zulassungen (AbZ) oder europäischen
technischen Bewertungen (ETA) der eingesetzten Systeme.

Es dürfen ausschließlich zugelassene
Abschottungssysteme verwendet werden, die für die
jeweilige Wand- oder Deckenkonstruktion, die Art der
Leitungsführung (Elektro-, Kommunikations- oder
Versorgungsleitungen) und die geforderte
Feuerwiderstandsklasse (z. B. EI30, EI60, EI90)
geeignet sind. Kombinationen verschiedener Systeme
innerhalb einer Abschottung sind nicht zulässig.

Die Montage der Abschottungen erfolgt nach
Herstellervorgaben, einschließlich aller
Systemkomponenten und Zubehörteile. Abweichungen oder
Sonderlösungen bedürfen der schriftlichen Zustimmung
des Auftraggebers. Die Montage darf nur durch
geschultes Fachpersonal erfolgen, das mit dem
jeweiligen System vertraut ist.

Alle Brandschotts sind dauerhaft und eindeutig zu
kennzeichnen.
Die Kennzeichnung erfolgt durch ein Metallschild (z. B.
Aluminium eloxiert oder Edelstahl), das angeschraubt
oder genietet wird.

Das Schild muss mindestens enthalten:
Hersteller und Systembezeichnung
Zulassungsnummer (AbZ oder ETA)
Klassifizierung (z. B. EI90 S)
Ausführungsdatum
Name oder Firma des Errichters

Die Schilder sind gut sichtbar neben oder auf dem
Schott anzubringen. Selbstklebende Schilder dürfen nur
in trockenen Innenbereichen verwendet werden.

Für jede hergestellte Abschottung ist eine
Dokumentation anzufertigen, bestehend aus:
Fotodokumentation,
Hersteller- und Systemnachweisen (AbZ oder ETA,
technische Datenblätter, Montageanleitung).

Die Dokumentation ist dem Auftraggeber in digitaler
Form (PDF) zur Abnahme zu übergeben.

Alle Arbeiten sind nach den anerkannten Regeln der
Technik, den baurechtlichen Anforderungen an den
Brandschutz sowie den Herstellervorschriften
auszuführen.

**01.10.0010 Brandschutzabschottung Leitungsanlagen MW-Pl.Schott EI90 0,05-0,1m2 Ge**
StL-Nr. STLB-Bau 04/2025
Brandschutzabschottung an Kabel-/Leitungsanlagen als
Mineralwolleplattenschott, Klassifizierung EI 90 DIN EN
13501-2, mit allgemeinem bauaufsichtlichen
Prüfzeugnis/allgemeiner bauaufsichtlicher Zulassung,
eckiger Durchbruch, Querschnitt über 0,05 bis 0,1 m2,
Baustoffklasse DIN 4102-1 A (nichtbrennbar),
Schmelzpunkt größer gleich 1000 Grad C, im Gebäude,
Arbeitshöhe des Montageortes bis 3,5 m über der
Standfläche des hierfür erforderlichen Gerüstes, Wand
aus Kalksandstein, Dicke 240 mm.
Menge: 8,000 St
Zuordnung: 444000000

**01.10.0020 Bezeichnungsschild Alu Beschriftung gedruckt**
StL-Nr. STLB-Bau 04/2025
Bezeichnungsschild, aus Aluminium, Beschriftung
gedruckt, befestigen mit Schrauben.
Menge: 8,000 St
Zuordnung: 444000000

**01.10.0030 Fotodokumentation / Brandschutzkataster**
Menge: 8,000 St
Zuordnung: 444000000

**01.10.0040 Kabel-/Ltg-Durchführung Schallschutzmäßige Ertüchtigung**
Kabel-/Ltg-Durchführung Schallschutzmäßige Ertüchtigung
Kabel-/Leitungsdurchführung mit Mineralwolle
verschließen, Wand aus Mauerwerk oder Gipskarton, Dicke
bis 240 mm, eckiger Durchbruch, Querschnitt über 0,05
bis 0,1 m2
Menge: 34,000 St
Zuordnung: 444000000

#### 01.11 PV-Anlage

*Hinweis*
Auf dem vorhandenen Gründach ist eine netzgekoppelte
Photovoltaikanlage zur Eigenstromnutzung mit
Überschusseinspeisung zu errichten.
Das Montagegestell für die PV-Module wird durch den
Dachdecker installiert. Hierbei ist eine enge
Abstimmung und Zusammenarbeit zwischen den beteiligten
Gewerken erforderlich, insbesondere hinsichtlich
Dachabdichtung, Durchdringungen und Leitungsführung.

Die DC-Strings der PV-Anlage werden über Schwanenhälse
(Kabeldurchführungen) fachgerecht vom Dach geführt und
entlang der vorgesehenen Trassen bis zu den
Wechselrichtern verlegt.
Die Wechselrichter befinden sich im Technikraum, in dem
sich auch die Niederspannungshauptverteilung (NSHV)
befindet.
Die erforderlichen Abgänge in der NSHV sind bereits
bauseits vorhanden, sodass die PV-Anlage dort
angeschlossen werden kann.

Zur Überwachung, Steuerung und Visualisierung der
Photovoltaikanlage ist eine Anbindung an das
Gebäudenetzwerk herzustellen.

Der Leistungsumfang dieses Leistungsverzeichnisses
umfasst die komplette Errichtung, Inbetriebnahme,
Dokumentation, Visualisierung und Übergabe der PV-
Anlage einschließlich sämtlicher Nebenarbeiten und
Abstimmungen mit anderen Gewerken.

Technische Vorbemerkungen

Die Planung, Errichtung und Inbetriebnahme der Anlage
haben gemäß den allgemein anerkannten Regeln der
Technik zu erfolgen. Insbesondere sind folgende
Regelwerke und Vorschriften einzuhalten:

Die jeweils gültigen gesetzlichen und behördlichen
Vorschriften
Die VDE- und DIN-Normen
Die Arbeitsschutz- und Unfallverhütungsvorschriften der
Berufsgenossenschaften
Die AVBEltV (Verordnung über allgemeine Bedingungen für
die Elektrizitätsversorgung von Tarifkunden)
Die Technischen Anschlussbedingungen (TAB) des
zuständigen Netzbetreibers für den Parallelbetrieb von
Eigenerzeugungsanlagen im Niederspannungsnetz

Alle Anlagenteile sind in den Potentialausgleich
einzubeziehen.
Offene Leitungsenden oder Rohrdurchführungen sind
während der Bauphase gegen das Eindringen von
Feuchtigkeit oder Fremdkörpern zu schützen.

Dokumentation und Nachweise

Der Auftragnehmer hat eine vollständige Revisions- und
Anlagendokumentation zu erstellen, die den Endzustand
der Anlage beschreibt.
Die Unterlagen sind dreifach in geordneter Form zu
übergeben und bilden einen Bestandteil der
Schlussrechnung.

Erforderliche Unterlagen:
Übersichts- und Lagepläne mit Modulpositionen und
Seriennummern
Stromlauf-, Klemmen-, Schrank- und Verdrahtungspläne
Blockschaltbild der projektierten Anlage (Strings,
Beschaltung, Komponenten)
Mess- und Prüfprotokolle
Datenblätter sämtlicher Komponenten
Flashprotokolle aller Module (Modultoleranz max. -0 %)
Prüfzertifikate nach STC für jedes Modul
Betriebshandbücher und Funktionsbeschreibung
Abnahme, Inbetriebnahme und Übergabe

Die Anlage ist betriebsfertig zu übergeben und durch
den örtlichen Energieversorger abzunehmen.
Voraussetzungen für die Abnahme:
Einhaltung der Brandschutz- und
Schallschutzanforderungen
Vollständige Einweisung des Betreibers
Übergabe der vollständigen Revisionsunterlagen
Nachweis der Funktionsfähigkeit und Leistungsgarantien

Nicht erreichte Leistungswerte oder Mängel sind vom
Auftragnehmer auf eigene Kosten zu beheben.
Teilabnahmen einzelner Anlagenteile sind möglich. Alle
mit Mehrfachabnahmen verbundenen Kosten trägt der
Auftragnehmer bis zur mängelfreien Endabnahme.

Systembeschreibung der Photovoltaikanlage

Die Photovoltaikanlage arbeitet im Netzparallelbetrieb
als Überschusseinspeisungsanlage.
Überschüssige Energie wird in das öffentliche Netz
eingespeist und gemäß Erneuerbare-Energien-Gesetz (EEG)
vergütet.

Wechselrichter, Strangaufteilung und Modulverschaltung
sind so auszulegen, dass ein maximaler
Gesamtwirkungsgrad erreicht wird.
Die Module sind nach den jeweiligen Leistungswerten
(Flashprotokollen) optimal auf die Strings aufzuteilen.

Bei Angebotsabgabe sind Ertragsprognosen beizulegen.
Vor Montagebeginn sind die Dachflächen vor Ort exakt
aufzunehmen (± 5 cm) und zeichnerisch darzustellen.
Diese Planungsleistung ist in den Einheitspreisen des
Angebots enthalten.

**01.11.0010 Photovoltaikmodul mindP 455 Wp Glas-Glas-Modul Rahmen Rahmen Alu**
StL-Nr. STLB-Bau 04/2025
Photovoltaikmodul, zur Aufdachmontage,

Systemspannung '1500'
V,

Nennleistung mind. '455'
Wp,

Maße '
1762x1134x30mm'

Glas-Glas-Modul, monofazial, Schutzklasse II, Schutzart
mind. IP 68 DIN EN 60529 (VDE 0470-1), mit Rahmen aus
Aluminium.
Menge: 171,000 St
Zuordnung: 442000000

**01.11.0020 Modulwechselrichter 3phasig mindP 30 kW 2MPP-Tracker IP65 DC-Überspann**
StL-Nr. STLB-Bau 04/2025
Wechselrichter für Photovoltaikanlage, trafolos, AC-
seitig kurzschlussfest, erdschlussüberwacht, DC-seitig
einschl. Lasttrennschalter, als Modulwechselrichter,
netzseitig 3-phasig,

Bemessungsleistung mind. '30'
kW, 2 Maximum Power Point (MPP) Tracker,

min. Eingangsspannung MPP-Tracker '160'
V,

max. Eingangsspannung MPP-Tracker '1100'
V,

max. nutzbarer Eingangsstrom MPP-Tracker '30'
A,
mit Netz- und Schaltüberwachung (ENS), mit RS485-
Schnittstelle, Kommunikationsprotokoll Modbus RTU,
Innenaufstellung, Schutzart IP 65 DIN EN 60529 (VDE
0470-1), Wirkungsgrad mind. 95 %, min.
Betriebstemperatur -20 Grad C, max. Betriebstemperatur
60 Grad C, integrierter DC-Überspannungsableiter Typ 2.
Menge: 4,000 St
Zuordnung: 442000000

**01.11.0030 String Combiner- / Generatoranschlusskastens ÜSS Typ 1+2**
Lieferung und Montage eines String Combiner- /
Generatoranschlusskastens zur sicheren Zusammenführung
der PV-Stränge und zum Schutz der DC-Eingänge von
Wechselrichtern. Der Anschlusskasten dient der
Verteilung, Absicherung und dem Überspannungsschutz der
Gleichstromleitungen einer Photovoltaikanlage.

Technische Anforderungen
Nennspannung: mindestens 1.000 V DC
Zwei String-Eingänge je MPPT (insgesamt zwei MPPT-
Eingangskreise)
Integrierter Überspannungsschutz Typ 1+2 (Kombi-
Ableiter) für alle DC-Leitungen, wartungsfreundlich
austauschbar
Integrierte String-Sicherungen je Eingang zur
Absicherung gegen Rückstrom
DC-Lasttrennschalter zur sicheren Trennung bei Wartung
oder Störung
Schutzart mindestens IP65 (außenmontagegeeignet, UV-
beständig, witterungsresistent)
Gehäusematerial: korrosionsbeständig, vorzugsweise
Kunststoff oder Edelstahl
Temperaturbereich: mindestens -20 °C bis +55 °C
Anschlussklemmen bzw. steckbare Anschlusstechnik für
PV-Leitungen (z. B. 4-10 mm²)
Integrierter Potenzialausgleichs- / Erdungsanschluss
Vormontiert, geprüft und anschlussfertig geliefert

Lieferumfang
Vollständig montierter und geprüfter
Generatoranschlusskasten
Inklusive aller erforderlichen Klemm-, Kontakt- und
Befestigungsmaterialien
Beschriftung der Anschlüsse und Stromkreise
Beiliegende technische Dokumentation (Datenblatt,
Schaltplan, Montage- und Wartungsanleitung)
Funktions- und Schutzprüfung gemäß geltender Normen vor
Inbetriebnahme

Normen und Zulassungen
Entsprechend VDE 0100-712, DIN EN 62548, IEC 61643-31,
IEC 61439
Überspannungsschutz gemäß DIN EN 61643-31 (DC-Seite von
PV-Systemen)
Komponenten müssen PV-tauglich und CE-konform sein

Besondere Bedingungen
Das Gerät ist kompatibel mit den eingesetzten PV-
Modulen, Wechselrichtern und DC-Leitungen auszuwählen.
Menge: 4,000 St
Zuordnung: 442000000

**01.11.0040 Feuerwehrschalter / PV-String-Freischalter (DC-Trennschalter für PV-An**
Leistungsbeschreibung / Funktion
Lieferung und Montage eines Feuerwehrschalters (PV-
String-Freischalters) zur automatischen Trennung der
Gleichstromleitungen (DC-Seite) zwischen PV-Modulen und
Wechselrichter im Brandfall oder bei Netzabschaltung.
Das Gerät dient dem Personenschutz der Feuerwehr und
zur Erhöhung der Anlagensicherheit.

Technische Anforderungen
Ausführung als mehrpoliger DC-Lasttrennschalter,
geeignet zur gleichzeitigen Freischaltung aller PV-
Strings
Mindestens 4 PV-Strings anschließbar (mehrere Eingänge
/ Ausgänge)
Nennspannung: mindestens 1.000 V DC (optional bis 1.500
V DC je nach Systemspannung)
Nennstrom: entsprechend der angeschlossenen
Strangströme (typ. 18 A oder höher)
Automatische Abschaltung bei
Spannungsverlust auf der AC-Seite (Netzausfall oder
Not-Aus),
Aktivierung über externe Steuerleitung (z. B.
Feuerwehr-Not-Aus, Relaiskontakt, Brandmeldeanlage)
Manuelle Wiedereinschaltung nach Auslösung möglich
Schaltzustand optisch erkennbar (Anzeige "Ein/Aus")
Schutzart mindestens IP65, UV-beständig,
witterungsresistent, für Außenmontage geeignet
Anschluss über steckbare PV-Leitungen (z. B. PV-
Steckverbinder passend zu Modulen und Wechselrichter)
Gehäusematerial nicht leitend, korrosionsbeständig,
flammwidrig gemäß VDE / IEC
Betriebstemperaturbereich mindestens -20 °C bis +55 °C
Geeignet für den Betrieb mit gängigen PV-
Wechselrichtern mit mehreren MPP-Trackern

Lieferumfang
Feuerwehrschalter betriebsfertig vormontiert und
geprüft
Inklusive aller Klemm-, Befestigungs- und
Anschlussmaterialien
Beschriftung aller DC-Stränge und Bedienungselemente
Dokumentation mit Schaltplan, Montageanleitung und
Prüfnachweis

Normen und Zulassungen
Entsprechend VDE 0100-712, DIN EN 60947-3, DIN EN
60204-1, DIN EN 50548
Gerät CE-konform und für PV-Anwendungen geprüft
Abschaltfunktion entsprechend den Empfehlungen der
Feuerwehr und den Anforderungen der VDE-AR-E 2100-712

Besondere Bedingungen
Der Feuerwehrschalter ist mit den eingesetzten PV-
Modulen und Wechselrichtern kompatibel auszuwählen.
Menge: 4,000 St
Zuordnung: 442000000

**01.11.0050 Feuerwehr-Abschaltelement**
Leistungsbeschreibung / Funktion
Lieferung und Montage eines Feuerwehr-Abschaltelements
zur automatischen und manuellen Freischaltung der DC-
Leitungen (PV-Strings) zwischen den Photovoltaikmodulen
und dem Wechselrichter. Das Gerät dient der
spannungsfreien Schaltung der DC-Leitungen im Gebäude
zur Unterstützung von Rettungs- und Löscharbeiten durch
die Feuerwehr sowie zum Schutz von Einsatzkräften und
Anlagenkomponenten.

Technische Anforderungen
Ausführung als DC-Freischaltelement zur vollständigen
galvanischen Trennung der PV-Strings
Nennspannung: mindestens 1.000 V DC (optional bis 1.500
V DC, abhängig vom System)
Nennstrom: mindestens 16 A je Strang oder entsprechend
den Moduldaten
Automatische Abschaltung bei
Netzspannungsverlust (AC-Abschaltung des Gebäudes) oder
Ansteuerung über externen Schaltkontakt (z. B.
Feuerwehr-Not-Aus, Brandmeldeanlage, manuelle
Betätigung)
Manuelle Betätigung über abschließbaren Schalter mit
Profilzylinder, zur Sicherung gegen unbeabsichtigtes
oder unbefugtes Schalten
Manuelle Wiedereinschaltung nach Freigabe möglich
Sichtbare Statusanzeige (z. B. LED-Anzeige oder
mechanische Stellung "Ein/Aus")
Montageort: in der Nähe des PV-Generators oder am
Gebäudeeintritt der DC-Leitungen
Gehäuse: UV-beständig, witterungsfest,
korrosionsbeständig, Schutzart mindestens IP65
Anschlusstechnik: steckbar oder klemmenbasiert, passend
zu den eingesetzten PV-Leitungen
Temperaturbereich: mindestens -20 °C bis +55 °C
Montageart: Wand- oder Aufputzmontage geeignet
Kompatibel mit ein- oder mehrsträngigen PV-Systemen
(auch mit mehreren MPP-Trackern)

Lieferumfang
Feuerwehr-Abschaltelement betriebsfertig vormontiert
und geprüft
Inklusive Profilzylinder mit Schlüssel, Klemm- und
Befestigungsmaterialien
Vollständige Dokumentation (Montage-, Anschluss- und
Betriebsanleitung, Schaltplan)
Beschriftung aller Anschlüsse und Schaltstellungen

Normen und Zulassungen
Entsprechend VDE 0100-712, VDE-AR-E 2100-712, DIN EN
60947-3, DIN EN 60204-1
CE-konform, PV-tauglich und nach geltenden
Sicherheitsnormen geprüft

Besondere Bedingungen
Das Abschaltelement ist kompatibel zu den eingesetzten
PV-Modulen, Wechselrichtern und Feuerwehranforderungen
auszuwählen.
Menge: 1,000 St
Zuordnung: 442000000

**01.11.0060 Smart Meter Gateway für Photovoltaikanlage**
Leistungsbeschreibung / Funktion
Lieferung, Montage und Inbetriebnahme eines Smart Meter
Gateways zur Erfassung, Übermittlung und Steuerung von
Energieflüssen einer Photovoltaikanlage.
Das Smart Meter Gateway dient der sicheren und
eichrechtskonformen Kommunikation zwischen der PV-
Anlage, dem Netzbetreiber, dem Messstellenbetreiber
sowie ggf. weiteren Energiemanagementsystemen.
Es ermöglicht die Übermittlung von Erzeugungs-,
Verbrauchs- und Einspeisedaten sowie die Umsetzung
netzseitiger Steuerbefehle (z. B. Einspeisemanagement,
Laststeuerung).

Technische Anforderungen
Einsatzbereich: Photovoltaikanlagen mit Eigenverbrauch
und Netzeinspeisung
Zertifiziertes Smart Meter Gateway nach BSI TR-03109
und BSI-CC-PP-0073
Kompatibilität: moderne Messeinrichtung (mME) gemäß
Messstellenbetriebsgesetz (MsbG)

Schnittstellen:
WAN (z. B. Ethernet, LTE, Mobilfunk) zur externen
Kommunikation
HAN (z. B. Modbus TCP, M-Bus, DLMS/COSEM) zur lokalen
Anbindung von Wechselrichtern, Energiemanagern oder
Batteriespeichern
Unterstützung für bidirektionale Datenübertragung
(Erzeugung / Verbrauch / Netzeinspeisung)
Sichere Datenübertragung: verschlüsselt gemäß BSI-
Sicherheitsvorgaben
Steuerbare Verbrauchseinrichtungen (SBE) und
Einspeisemanagement nach §14a EnWG vorbereitbar
Montage im Zählerschrank gemäß DIN 43870, mit
geeigneter Befestigung (z. B. Hutschiene oder
Steckplatz)
Schutzart: mindestens IP51
Betriebstemperatur: -25 °C bis +55 °C
Anzeigeelemente: LED oder Display für Kommunikations-
und Betriebszustand
Optionale Integration: Anbindung an Energie-Management-
System (EMS), Speicher, Wärmepumpe oder Wallbox

Lieferumfang
Smart Meter Gateway (vorkonfiguriert, geprüft und
zugelassen)
Alle erforderlichen Anschluss- und
Befestigungsmaterialien
Installation und Integration in bestehendes PV-System
(Zählerplatz, Kommunikationsnetz)
Inbetriebnahme und Parametrierung nach Vorgabe des
Netz- bzw. Messstellenbetreibers
Bereitstellung aller technischen Unterlagen
(Datenblatt, Zertifikate, Anschluss- und
Kommunikationsplan)

Normen und Zulassungen
Messstellenbetriebsgesetz (MsbG)
BSI TR-03109 / BSI-CC-PP-0073
VDE-AR-N 4105 / 4110 (je nach Netzanschluss)
DIN EN 62056 (DLMS/COSEM)
IEC 62053 / IEC 62052 (Messgenauigkeit und Sicherheit)

Besondere Bedingungen
Das Smart Meter Gateway ist auf die installierten
Wechselrichter, Speicher und das
Energiemanagementsystem abzustimmen.
Menge: 1,000 St
Zuordnung: 442000000

**01.11.0070 Errichtung und Einbindung zentraler NA-Schutz**
Leistungsbeschreibung / Funktion
Lieferung, Montage und Inbetriebnahme eines Netz- und
Anlagenschutzes (NA-Schutz) zur Überwachung der
Netzparameter (Spannung und Frequenz) und zur sicheren
Trennung der Photovoltaikanlage vom öffentlichen
Stromnetz bei Netzfehlern oder unzulässigen
Abweichungen. Der NA-Schutz dient dem Schutz des
Netzes, der Erzeugungsanlage und des Bedienpersonals
gemäß den geltenden technischen Anschlussregeln des
Netzbetreibers.

Technische Anforderungen
Ausführung gemäß VDE-AR-N 4105 (Niederspannungsnetz)
bzw. VDE-AR-N 4110 (Mittelspannungsnetz), je nach
Anschlussart
Schutzeinrichtung mit Überwachung der Parameter
Überspannung / Unterspannung
Überfrequenz / Unterfrequenz
Netzunsymmetrie (je nach Netzbetreiberanforderung)
Trennvorrichtung als zweipoliger Netztrennschalter
(Schütz) mit sicherer galvanischer Trennung zwischen
PV-Anlage und Netz
Redundante Abschaltstrecke (2 Schütze in Serie oder
gleichwertige Sicherheitseinrichtung)
Schnelle Abschaltzeit: gemäß Anforderungen des
Netzbetreibers (= 200 ms)
Externe Signaleinbindung (z. B. Rundsteuerempfänger,
Netzsperrsignal, Fernwirkeinrichtung) möglich
Anschlüsse: Klemmen oder steckbare Anschlusstechnik,
beschriftet und dokumentiert
Betriebsanzeige: optisch (LED oder Display) für
Betriebs- und Fehlerzustand
Schutzart: mindestens IP54 (bei Wandmontage im
Technikraum oder Schaltfeld)
Gehäuse: Kunststoff oder Metall, verschließbar und
plombierbar
Prüfvorrichtung / Prüftaste zur Funktionskontrolle
Parametrierbar / vorkonfiguriert gemäß
Netzbetreiberanforderungen

Lieferumfang
Kompletter NA-Schutz, inklusive Schaltgerät(e),
Schutzeinheit und Steuertechnik
Alle erforderlichen Anschluss-, Befestigungs- und
Hilfsmaterialien
Dokumentation (Datenblatt, Schaltplan, Prüfprotokoll,
Zertifikat nach VDE-AR-N 4105/4110)
Anschluss, Funktionsprüfung und Nachweisprüfung gemäß
Netzbetreiber-Vorgaben

Normen und Zulassungen
VDE-AR-N 4105 bzw. VDE-AR-N 4110
DIN EN 50549-1 / DIN EN 50549-2
DIN V VDE V 0126-1-1
CE- und ggf. VDE-Zulassung erforderlich

Besondere Bedingungen
Der NA-Schutz ist auf die installierten Wechselrichter
und die Anlagenleistung abzustimmen.
Menge: 1,000 psch
Zuordnung: 442000000

**01.11.0080 PV-Buchse**
Geprüfte und zugelassene PV-Buchse, passend zu den
eingesetzten PV-Modulen, Wechselrichtern und
Solarleitungen. Lieferung und betriebsfertige Montage
einschließlich aller erforderlichen Klemm-, Kontakt-
und Befestigungsmaterialien.
Menge: 64,000 St
Zuordnung: 442000000

**01.11.0090 PV-Stecker**
Geprüfter und zugelassener PV-Stecker, passend zu den
eingesetzten PV-Modulen, Wechselrichtern und
Solarleitungen. Lieferung und betriebsfertige Montage
einschließlich aller erforderlichen Klemm-, Kontakt-
und Befestigungsmaterialien.
Menge: 64,000 St
Zuordnung: 442000000

**01.11.0100 Funkrundsteuerempfänger**
Leistungsbeschreibung / Funktion
Bestellung, Lieferung und betriebsfertige Montage eines
vom Netzbetreiber vorgegebenen Funkrundsteuerempfängers
zur Leistungssteuerung und Netzkommunikation gemäß den
technischen Vorgaben des Netzbetreibers.
Der Einbau erfolgt im Bereich des Zählerplatzes bzw. in
unmittelbarer Nähe der Photovoltaikanlage.

Technische Anforderungen
Spannungsversorgung aus dem Stromkreisverteiler über
eine plombierbare Sicherung 10 A
Vorsicherung mit 25 kA Bemessungsschaltvermögen
Montage im vorgesehenen Gehäuse gemäß zugehöriger
Ausschreibungsposition
Anschluss entsprechend den Vorgaben des Netzbetreibers
(Anschlussplan, Klemmenbelegung,
Kommunikationsschnittstellen)
Funktionsprüfung und Inbetriebnahme durch Fachpersonal

Lieferumfang
Funkrundsteuerempfänger (vom Netzbetreiber
spezifiziert)
Alle erforderlichen Anschlussleitungen und
Befestigungsmaterialien
Leitung zur Spannungsversorgung
Vorsicherung und Sicherungselemente gemäß technischer
Anforderungen
Beschriftung der Komponenten und Leitungen
Prüf- und Inbetriebnahmedokumentation

Normen und Vorschriften
Nach den Technischen Anschlussbedingungen (TAB) des
zuständigen Netzbetreibers
Entsprechend VDE 0100, VDE 0660, VDE 0670 sowie den
allgemein anerkannten Regeln der Technik

Besondere Bedingungen
Das Gerät ist entsprechend der Vorgabe des
Netzbetreibers NGN zu beziehen.
Installation nur durch eine eingetragene
Elektrofachkraft gemäß TAB.
Menge: 1,000 St
Zuordnung: 442000000

**01.11.0110 Gehäuse für Funkrundsteuerempfänger**
Leistungsbeschreibung / Funktion
Lieferung und Montage eines Gehäuses zur Aufnahme des
ausgeschriebenen Funkrundsteuerempfängers.
Das Gehäuse dient der sicheren, normgerechten
Unterbringung und Verdrahtung des Gerätes im Bereich
des Zählerplatzes der Photovoltaikanlage.

Technische Anforderungen
Mindest-Innenabmessungen: 450 × 250 × 162,5 mm
Ausführung mit Tür
Zwei Reihen zur Aufnahme von Geräten und
Verdrahtungselementen
Plombierbar zur Sicherung gegen unbefugten Zugriff
Schutzklasse II (schutzisoliert)
Gehäusematerial aus korrosionsbeständigem, isolierendem
Werkstoff
Geeignet zur Wandmontage im Innenraum (Zählerplatznähe)
Ausführung nach den allgemein anerkannten Regeln der
Technik

Einbauort
Unmittelbar neben dem Zählerplatz der
Photovoltaikanlage

Lieferumfang
Gehäuse komplett mit Tür, Montageschienen und
Befestigungsmaterial
Montage, Anschlussvorbereitung und Kennzeichnung
Vollständige technische Dokumentation
Menge: 1,000 St
Zuordnung: 442000000

**01.11.0120 Anmeldung PV-Anlage**
Leistungsbeschreibung / Funktion
Durchführung der vollständigen Anmeldung der
Photovoltaikanlage beim zuständigen Netzbetreiber sowie
Antragsstellung für den Energieerzeugungszähler.
Das Messkonzept ist als Überschusseinspeisungsanlage
auszuführen.
Alle erforderlichen Schritte zur Anmeldung, Abnahme und
Inbetriebnahme der PV-Anlage beim
Energieversorgungsunternehmen (EVU) sowie den
relevanten Meldestellen (z. B. Marktstammdatenregister,
ggf. Bundesnetzagentur) sind zu übernehmen.

Umfang der Leistung
Erstellung und Einreichung der erforderlichen
Anschluss- und Inbetriebsetzungsanträge beim
Netzbetreiber
Anmeldung des Messkonzepts (Überschusseinspeisung gemäß
EEG und TAB des Netzbetreibers)
Koordination mit dem Netzbetreiber für
Zählerbereitstellung, Montage und Inbetriebsetzung
Abstimmung mit dem Auftraggeber über technische Details
und Terminplanung
Einreichung aller Antragsunterlagen, Datenblätter und
Nachweise (z. B. Wechselrichterzertifikate,
Schaltbilder, Stringpläne)
Meldung der Anlage im Marktstammdatenregister
Begleitung der Abnahme durch den Netzbetreiber bis zur
Inverkehrbringung
Dokumentation und Nachweisführung gemäß den Vorgaben
des Netzbetreibers und EEG

Technische Hinweise
Der Energieerzeugungszähler kann in der bauseitigen
Niederspannungshauptverteilung (NSHV) installiert
werden.
Ausführung und Anmeldung nach den jeweils gültigen
Technischen Anschlussbedingungen (TAB) und VDE-AR-N
4105.

Besondere Bedingungen
Alle Anträge sind im Namen des Auftraggebers zu stellen
und mit diesem abzustimmen.
Sämtliche Unterlagen sind nach Abschluss der Anmeldung
an den Auftraggeber zu übergeben.
Menge: 1,000 St
Zuordnung: 442000000

**01.11.0130 Hinweisschild Achtung Photovoltaikanlage**
eistungsbeschreibung / Funktion
Liefern und montieren eines Hinweisschildes aus
Aluminium mit der Aufschrift "Achtung -
Photovoltaikanlage" zur Kennzeichnung des Gefahren-
bzw. Anlagenbereichs im Außenbereich.
Das Schild dient der Information und Sicherheit von
Einsatz- und Servicepersonal.

Technische Mindestanforderungen
Material: Aluminium, eloxiert oder pulverbeschichtet,
witterungs- und UV-beständig
Abmessungen: ca. 200 × 300 mm (oder entsprechend
Vorgabe des Auftraggebers)
Schriftart: klare, gut lesbare Druckschrift (schwarz
oder rot auf weißem Grund)
Ecken: abgerundet, Kanten entgratet
Befestigung: Bohrungen oder Klebepunkte zur Montage
vorgesehen
Beschriftung: witterungsbeständig, UV-resistent und
abriebfest
Einsatzbereich: Außenmontage (z. B. an Fassade, Zaun,
Zugangstor oder Anlageneingang)

Leistungsumfang
Lieferung, Montage und Befestigung des Schildes an
geeigneter Stelle nach Vorgabe der Bauleitung
Inklusive aller erforderlichen Befestigungs- und
Montagematerialien
Kontrolle der Lesbarkeit, Haltbarkeit und
witterungsbeständigen Ausführung der Beschriftung

Besondere Bedingungen
Ausführung nach den allgemein anerkannten Regeln der
Technik
Schildstandort in Abstimmung mit dem Auftraggeber bzw.
der Bauleitung festzulegen
Menge: 1,000 St
Zuordnung: 442000000

**01.11.0140 Kran/Teleskopbühne**
Leistungsbeschreibung / Funktion
Bereitstellung und Einsatz eines geeigneten Kranes oder
einer Teleskopbühne zur sicheren Montage der
Photovoltaikmodule auf der Dachfläche bzw. an der
vorgesehenen Anlagenstruktur.
Die Hubtechnik dient dem Transport, Heben und
Positionieren der PV-Module sowie des erforderlichen
Montagezubehörs.

Umfang der Leistung
Bereitstellung, Anlieferung und Abtransport der
Hubtechnik (Kran oder Teleskopbühne)
Bedienung durch fachkundiges, qualifiziertes Personal
Bereitstellung der notwendigen Sicherungs- und
Abstützmittel
Einsatzdauer gemäß Bauablauf (inkl. Auf- und
Abbauzeiten)
Einhaltung der geltenden Arbeitsschutz-, Sicherheits-
und Unfallverhütungsvorschriften
Abstimmung mit der Bauleitung über Aufstellort und
Einsatzzeitraum

Besondere Bedingungen
Der Geräte- und Einsatztyp ist entsprechend den
örtlichen Gegebenheiten und Montagehöhen auszuwählen.
Alle Kosten für Transport, Aufbau, Bedienung,
Versicherung und Kraftstoff sind in der Pauschale
enthalten.
Menge: 1,000 psch
Zuordnung: 442000000

**01.11.0150 Weiterleitung von Störmeldungen**
Zur Sicherstellung des ordnungsgemäßen Betriebs der
Photovoltaikanlage sind auftretende Störmeldungen aus
der Anlagenüberwachung (Monitoring-System,
Wechselrichter, Datenlogger o. Ä.) unverzüglich zu
erfassen und an die zuständige Bauleitung bzw. den
Auftraggeber weiterzuleiten.

Die Weiterleitung erfolgt nach Erhalt der Störmeldung,
spätestens jedoch innerhalb von 24 Stunden, per E-Mail
oder telefonisch.
Die Aufgabe umfasst die regelmäßige Kontrolle der
Monitoring-Systeme, das Erkennen von Betriebsstörungen,
die Dokumentation der Meldungen sowie die Kommunikation
mit der Bauleitung und/oder dem Servicepersonal.

Die Kosten für die Erfassung und Weiterleitung von
Störmeldungen werden pauschal vergütet.
Menge: 1,000 psch
Zuordnung: 456000000

#### 01.12 Energiemanagement

*Hinweis*
Zur Erfassung und Steuerung der Energieflüsse im
Gebäude ist ein Energiemanagementsystem (EMS)
vorzusehen. Das System dient der Messung der
Gesamtleistung des Gebäudes sowie der
steuerungstechnischen Einbindung von
Photovoltaikanlage, Wärmepumpe und zukünftig geplanten
Ladeeinrichtungen für Elektrofahrzeuge.

Die Anlage soll folgende Funktionen erfüllen:
Erfassung der elektrischen Energieflüsse für Netzbezug,
PV-Erzeugung und Hauptverbraucher
Messung der Gesamtgebäudelast über Energiezähler mit
Stromwandlern
Datenkommunikation über Modbus (RTU/TCP) zwischen
Energiezählern, Gateway und Steuercontroller
Regelung und Steuerung von Verbrauchern entsprechend
der PV-Erzeugung (z. B. Freigabe oder Lastverschiebung
der Wärmepumpe)
Vorbereitung für die spätere Einbindung von
Ladeeinrichtungen für Elektrofahrzeuge
Erweiterbarkeit für zusätzliche Messpunkte und
Verbraucher

Das System besteht aus Energie-Messeinrichtungen,
Stromwandlern, Kommunikations-Gateway und
Steuercontroller einschließlich aller Nebenkomponenten,
Leitungsverbindungen und Netzteile.
Alle Komponenten sind zu einem vollständig
funktionsfähigen Gesamtsystem zu verbinden, zu
parametrieren, in Betrieb zu nehmen und aufeinander
abzustimmen.

Die Installation, Inbetriebnahme und Dokumentation
erfolgen gemäß den geltenden VDE-Bestimmungen, DIN EN
61010, EN 50470, den Richtlinien des Herstellers sowie
den anerkannten Regeln der Technik.

Alle erforderlichen Nebenleistungen wie
Buskommunikation, Spannungsversorgung, Funktionsprüfung
und Dokumentation sind in den jeweiligen Positionen
enthalten.

**01.12.0010 Energie-Messeinrichtung**
Liefern, montieren, anschließen und betriebsfertig in
Betrieb nehmen einer dreiphasigen, digitalen Energie-
Messeinrichtung zur Erfassung elektrischer Energie,
Leistung und Netzparameter, geeignet zur Einbindung in
ein übergeordnetes Energiemanagementsystem (EMS).

Messsystem für Dreiphasen-Netze 3×230/400 V, 50 Hz
Verwendung mit externen Stromwandlern 1 A oder 5 A
Messung von Wirk-, Blind- und Scheinleistung, Energie,
Strom, Spannung, Frequenz und Leistungsfaktor
Anzeige über hintergrundbeleuchtetes LCD-Display
Kommunikationsschnittstelle: RS-485 (Modbus RTU /
kompatibel zu Modbus-Master)
MID-Zulassung gemäß 2014/32/EU (Measuring Instruments
Directive) für abrechnungsrelevante Anwendungen
Genauigkeitsklasse: Klasse 1 nach EN 50470-3
Spannungsversorgung aus Messnetz
Parametrierbar über frontseitige Tasten oder
Kommunikationsschnittstelle
Übertragung aller Messdaten an ein zentrales
Energiemanagementsystem
Montage auf DIN-Hutschiene
Technische Mindestanforderungen:
Messstrom: 1 A / 5 A über externe Wandler
Spannungsbereich: 3 × 230/400 V AC, 50/60 Hz
Kommunikation: RS-485 (Modbus RTU)
Genauigkeitsklasse: Kl. 1 (Energie)
Betriebstemperatur: -25 °C +55 °C
Gehäuseschutzart: IP20 nach EN 60529
Normen: EN 50470-1/-3, EN 62053-21, CE-konform

Liefern, montieren, anschließen, adressieren und
betriebsfertig in Betrieb nehmen.
Inklusive sämtlicher Befestigungs-, Anschluss- und
Verdrahtungsmaterialien sowie Probelauf und
Dokumentation der Schnittstellenparameter.
Menge: 1,000 St
Zuordnung: 443000000

**01.12.0020 Stromwandler für Energie-Messeinrichtung (1 A / 5 A)**
Liefern, montieren, anschließen und betriebsfertig in
Betrieb nehmen von dreiphasigen Stromwandlern zur
galvanisch getrennten Erfassung von Strömen für
Energie-Messeinrichtungen mit Wandleranschluss 1 A oder
5 A. Ausführung für Einbau in Verteilungen, Kabel- oder
Sammelschienenmontage.

Stromwandler für Dreiphasen-Wechselstromsysteme 3 ×
230/400 V, 50 Hz
Sekundärstrom 1 A oder 5 A, passend zur Energie-
Messeinrichtung
Primärstrom entsprechend der angeschlossenen
Verbraucher (z. B. 63 A - 630 A, nach Auslegung)
Bauform: Durchsteck- oder Klapp-Stromwandler,
platzsparend für Nachrüstung geeignet
Genauigkeitsklasse: Klasse 1 oder besser, nach EN
61869-2 / VDE 0414-9-2
Thermische Kurzzeitstromfestigkeit: = 60 × In
Dauerstrombelastbarkeit: = 1,2 × In
Isolationsfestigkeit: = 3 kV RMS / 1 min
Umgebungstemperatur: -25 °C +55 °C
Gehäuseschutzart: mind. IP20, Isolierstoffgehäuse
halogenfrei
Anschluss über Sekundärklemmen mit Kurzschlussbrücke
oder Wandler-Kurzschlussklemme

Montage:
Direktmontage auf Sammelschiene oder Leitung, inklusive
Kurzschlussbrücke, Anschlussleitung und
Befestigungsmaterial.
Alle Wandler mit dauerhafter, eindeutiger Beschriftung
(z. B. L1, L2, L3, I?, I?).
EN 61869-1 / -2, VDE 0414-9-1 / -2, CE-konform

Liefern, montieren, anschließen und betriebsfertig in
Betrieb nehmen. Inklusive aller notwendigen
Anschlussleitungen, Befestigungsmaterialien und
Kurzschlussvorrichtungen.
Menge: 1,000 St
Zuordnung: 443000000

**01.12.0030 Kommunikations-Gateway / Datenlogger für Energiemanagementsystem**
Liefern, montieren, anschließen und betriebsfertig in
Betrieb nehmen eines Kommunikations-Gateways /
Datenloggers zur Erfassung, Bündelung und Weiterleitung
von Messdaten aus Energie-Messeinrichtungen mit Modbus-
Schnittstelle an ein zentrales Energiemanagementsystem
(EMS).

Kommunikationsschnittstellen: RS-485 (Modbus RTU, Slave
/ Master) sowie Ethernet (TCP/IP)
Funktion als Modbus-Master zur Abfrage mehrerer
Energiezähler im RS-485-Bus
Übertragung der Messdaten über Modbus TCP, BACnet/IP,
MQTT oder vergleichbares Protokoll an das
Energiemanagementsystem
Datenlogging mit konfigurierbarem Speicherintervall
Interne Uhr mit Gangreserve für Zeitstempelung der
Messwerte
Webbasierte Konfiguration über integriertes
Webinterface
Status-LEDs für Betrieb, Kommunikation und
Fehleranzeige
Spannungsversorgung: 24 V DC oder 230 V AC (je nach
Systemausführung)
Montage auf DIN-Hutschiene in der Elektroverteilung
Exportfunktion der Messdaten (CSV oder XML) für externe
Auswertung
Möglichkeit zur Einbindung von Temperatur- oder
Digital-Eingängen für zusätzliche Messgrößen
Technische Mindestanforderungen:
Kommunikation: RS-485 (Modbus RTU), Ethernet (Modbus
TCP / BACnet / MQTT)
Anzahl der Modbus-Slaves: = 32
Speicherintervall: 1 s bis 60 min frei einstellbar
Gehäuseschutzart: IP20 nach EN 60529
Betriebstemperatur: -10 °C +55 °C
Normen: EN 61010-2-201, EN 61326-1, CE-konform

Liefern, montieren, anschließen, parametrieren und
betriebsfertig in Betrieb nehmen.
Einbindung der vorhandenen Energiezähler in das
Gateway, Konfiguration der
Kommunikationsschnittstellen, Adressierung, Probelauf
und Dokumentation der Geräte- und Netzwerkparameter.
Menge: 1,000 St
Zuordnung: 443000000

**01.12.0040 Energiemanager / Steuercontroller für Energiemanagementsystem**
Liefern, montieren, anschließen und betriebsfertig in
Betrieb nehmen eines Steuer-Controllers zur Erfassung,
Verarbeitung und Regelung von Energieflüssen aus PV-
Anlage, Netz und Verbrauchern (z. B. Wärmepumpe,
Ladepunkte, Verbrauchersteuerung).

Kommunikationsschnittstellen: RS-485 (Modbus RTU),
Ethernet (Modbus TCP / MQTT)
Funktion als Modbus-Master / -Client zur Datenaufnahme
der Energiezähler und PV-Wechselrichter
Mindestens 4 digitale Ein- / Ausgänge zur Steuerung von
Lasten (z. B. Freigabe Wärmepumpe)
Interne Datenverarbeitung mit frei parametrierbaren
Schaltbedingungen (z. B. "Überschussbetrieb")
Parametrierung über Weboberfläche
Spannungsversorgung: 24 V DC oder 230 V AC
Montage auf DIN-Hutschiene
Speicherung der Messwerte und Ereignisse im internen
Speicher

Liefern, montieren, verdrahten, adressieren,
parametrieren und betriebsfertig in Betrieb nehmen.
Inklusive sämtlicher Anschluss- und
Befestigungsmaterialien sowie Programmierung der
Schaltlogik nach Abstimmung mit der Bauleitung.
Menge: 1,000 St
Zuordnung: 443000000

**01.12.0050 SG-Ready-Ansteuerung**
Liefern, montieren, anschließen und betriebsfertig in
Betrieb nehmen einer Schnittstelle zur SG-Ready-
Ansteuerung einer Wärmepumpe über das
Energiemanagementsystem.
Die Ansteuerung erfolgt durch den Steuercontroller (z.
B. Energiemanager) über potentialfreie Kontakte
(digitale Ausgänge).

Steuerung von mindestens zwei Betriebszuständen (z. B.
Normalbetrieb / Sperrbetrieb oder Heizbetrieb / PV-
Überschussbetrieb)
Realisierung über Relaismodul oder Schütz mit
potentialfreiem Umschaltkontakt (Wechsler)
Spulenspannung entsprechend der Controller-Ausgänge (24
V DC oder 230 V AC)
Kontaktbelastbarkeit mindestens 230 V AC / 10 A
Montage auf DIN-Hutschiene, inklusive Verdrahtung,
Beschriftung und Anschluss an den SG-Ready-Eingang der
Wärmepumpe
Steuer- und Signalleitungen entsprechend den
Herstellervorgaben der Wärmepumpe auszuführen

Liefern, montieren, anschließen und betriebsfertig in
Betrieb nehmen. Einbindung in die Steuerlogik des
Energiemanagementsystems einschließlich
Funktionsprüfung und Dokumentation.
Menge: 1,000 St
Zuordnung: 443000000

#### 01.13 Einbruchmeldeanlage und Zutrtittskontrolle

*Hinweis*
Zur Absicherung des Gebäudes wird eine
Einbruchmeldeanlage (EMA) mit integrierter
Zutrittskontrolle (ZK) vorgesehen. Die gesamte Anlage
ist gemäß den geltenden VDE-Bestimmungen, der DIN EN
50131, den VdS-Richtlinien (Klasse C) sowie den
anerkannten Regeln der Technik auszuführen. Es sind
ausschließlich VdS-zertifizierte Geräte und Komponenten
der Klasse C zu verwenden.

Einbruchmeldeanlage

Zur Absicherung gegen unbefugtes Eindringen wird eine
Einbruchmeldeanlage installiert.
In allen Räumen, die durch Türen oder Fenster einen
direkten Zugang zum Außenbereich ermöglichen, werden
Präsenz- bzw. Bewegungsmelder vorgesehen.
Zusätzlich werden sämtliche Außentüren mit
Magnetkontakten ausgestattet.
Im Bereich des Geldannahmeraumes ist ein Überfalltaster
zur Auslösung eines stillen Alarms zu installieren.

Zutrittskontrolle

Zur Steuerung des Gebäudezugangs werden an den
Haupteingangstüren auf der Süd- und Nordseite
Kartenlesegeräte mit Tastenfeld installiert.
Über diese Eingänge kann die Alarmanlage aktiviert bzw.
deaktiviert werden.
Ein weiteres Kartenlesegerät wird im Gebäudeinneren im
Bereich des Westflügels angebracht und dient
ausschließlich der Zutrittskontrolle für diesen
Gebäudebereich.

**01.13.0010 Einbruchmelderzentrale**
Liefern, montieren, anschließen und betriebsfertig in
Betrieb nehmen einer Einbruchmelderzentrale (EMZ) gemäß
DIN EN 50131, VdS-Klasse C oder gleichwertig, zur
Verwaltung, Steuerung und Überwachung einer Einbruch-
und Gefahrenmeldeanlage.

Die Zentrale muss in der Lage sein, drahtgebundene und
funkbasierte Melder gemeinsam zu verwalten
(Hybridtechnik) und eine modulare Systemerweiterung zu
ermöglichen.

Technische Mindestanforderungen:
Ausführung als zentrale Steuereinheit mit integrierter
Spannungsversorgung 230 V / 12 V DC und Ladeeinrichtung
für Notstrombatterie
Notstromversorgung für mindestens 12 Stunden bei
Volllast
Hybrid-System: Anschlussmöglichkeit für drahtgebundene
und Funkmelder
Min. 16 Meldegruppen, modular erweiterbar auf 128
Gruppen oder mehr
4 bis 8 unabhängige Sicherungsbereiche
Schnittstellen: RS-485 / BUS, Ethernet (TCP/IP), USB,
ggf. Funkmodul
Unterstützung für Bedienteile, Zutrittskontroll- und
Störmeldemodule
Frei programmierbare Ein- und Ausgänge (I/O) für
Alarmierung, Steuerung und Meldungsweitergabe
Kompatibel zu externen Übertragungseinrichtungen (z. B.
IP, GSM, analoge Wählgeräte)
Unterstützung für Sabotage-, Notruf-, Überfall- und
Brandmeldeschnittstellen
Speicher für mindestens 1000 Ereignisse, mit Datum und
Uhrzeit
Parametrierbare Benutzerverwaltung mit individuellen
Berechtigungsprofilen
Konfigurier- und wartbar über lokale oder
netzwerkfähige Softwareoberfläche
Gehäuse: Metall oder Kunststoff, abschließbar,
Sabotageüberwachung integriert
Umgebungsbedingungen: 0 °C bis +50 °C

Lieferung der Zentrale inkl. Netzgerät, Akku, Gehäuse
und Montagematerial
Installation, Verdrahtung und Anschluss aller
peripheren Komponenten (Melder, Signalgeber,
Übertragungseinrichtung)
Programmierung der Meldebereiche und Benutzer
Durchführung der Funktions- und Sabotageprüfung
Erstellung der Dokumentation inkl. Schaltplan,
Anschlussbelegung und Prüfbuch
Übergabe der Anlage betriebsfertig, inkl. Einweisung
des Betreibers
Menge: 1,000 St
Zuordnung: 456000000

**01.13.0020 Akku für Einbruchmelderzentrale, 12 V / 17 Ah**
Liefern und anschließen eines wartungsfreien Blei-Gel-
Akkumulators (verschlossen, gasungsarm) zur
Notstromversorgung der Einbruchmelderzentrale gemäß den
Anforderungen der DIN EN 50131 und VdS-Klasse C.

Technische Mindestanforderungen:
Nennspannung: 12 V DC
Nennkapazität: mindestens 17 Ah (ausgelegt für = 12 h
Notstromversorgung)
Bauart: verschlossene, ventilgeregelte Blei-Gel-
Batterie (VRLA / AGM)
Lebensdauer: mindestens 5 Jahre bei 20-25 °C
Umgebungstemperatur
Lade-/Entladezyklen gemäß IEC 60896-21/22
Selbstentladung = 3 % pro Monat
Anschlüsse: Faston- oder Schraubanschlüsse passend zur
Zentrale
Einbau innerhalb des EMZ-Gehäuses oder in separatem
Batteriegehäuse
Betriebstemperatur: -10 °C bis +50 °C
CE-gekennzeichnet, bleifrei vergossen, wartungsfrei

Lieferung, Anschluss an die Ladeeinrichtung der
Einbruchmelderzentrale,
Funktionsprüfung der Notstromversorgung sowie
Dokumentation der Messergebnisse (Spannung, Kapazität,
Ladezustand).
Menge: 1,000 St
Zuordnung: 456000000

**01.13.0030 BUS-Bewegungsmelder, kabelgebunden**
Liefern, montieren, anschließen und betriebsfertig in
Betrieb nehmen eines kabelgebundenen BUS-
Bewegungsmelders zur Integration in eine
Einbruchmeldeanlage gemäß DIN EN 50131, VdS-Klasse C
oder gleichwertig. Der Melder dient der Detektion von
Bewegungen in überwachten Innenbereichen über den
System-BUS der Einbruchmelderzentrale.

Technische Mindestanforderungen:
Anschluss über System-BUS der Einbruchmelderzentrale
(z. B. RS-485, proprietärer BUS)
Spannungsversorgung: über BUS-Leitung (typ. 10-30 V DC)
Detektionsverfahren: Passiv-Infrarot (PIR) oder Dual-
Technologie (PIR + MW)
Erfassungsbereich: mind. 12 × 12 m, Öffnungswinkel ca.
90°
Erfassungszonen mehrfach segmentiert, tierimmun oder
anpassbar
Empfindlichkeit und BUS-Adresse parametrierbar über
Zentrale oder Software
Sabotageüberwachung (Gehäuse und Abdeckschutz)
integriert
LED-Anzeige für Aktivität / Alarmauslösung
(abschaltbar)
Montagehöhe: ca. 2,2 - 2,5 m
Temperaturbereich: -10 °C bis +50 °C
Gehäuse: schlagfester Kunststoff, Farbe weiß, Schutzart
mind. IP41
Zertifiziert gemäß EN 50131-2-2 oder EN 50131-2-4

Lieferung, Montage, Adressierung und Anschluss an die
Einbruchmelderzentrale über BUS-Leitung einschließlich
Befestigungsmaterial, Verdrahtung, Prüfung,
Parametrierung und Funktionsnachweis.
Menge: 32,000 St
Zuordnung: 456000000

**01.13.0040 Außensignalgeber mit roter Blitzleuchte**
Liefern, montieren, anschließen und betriebsfertig in
Betrieb nehmen eines Außensignalgebers zur optischen
und akustischen Alarmierung bei Einbruch, Sabotage oder
technischer Störung, zur Verwendung mit
Einbruchmeldeanlagen gemäß DIN EN 50131, VdS Klasse C
oder gleichwertig.

Technische Mindestanforderungen:
Kombinierter optisch-akustischer Signalgeber für den
Außenbereich
Optische Signalisierung: rote Hochleistungs-LED- oder
Xenon-Blitzleuchte
Akustische Signalisierung: integrierter Piezo- oder
Magnetlautgeber
Schallpegel: mindestens 100 dB(A) in 1 m Entfernung
Blitzfrequenz: ca. 1 Hz (60 Impulse/min)
Spannungsversorgung: 12 V DC (typ. 10-30 V DC)
Stromaufnahme: = 300 mA
Sabotageüberwachung: Deckel- und Wandabhebekontakt
Gehäuse: UV-beständiger, schlagzäher Kunststoff oder
Aluminium
Farbe: weiß, mit transparenter roter Blitzhaube
Schutzart: mindestens IP54
Betriebstemperatur: -25 °C +55 °C
Montage: Wandmontage, vertikal, mit verdeckter
Kabelführung
Normen: EN 50131-4, CE-gekennzeichnet

Leistungsumfang:
Lieferung, Montage, Anschluss an die
Einbruchmelderzentrale, Sabotageüberwachung und
Funktionsprüfung, einschließlich sämtlicher
Befestigungsmaterialien und Beschriftung.
Menge: 2,000 St
Zuordnung: 456000000

**01.13.0050 Türmodul zur Ansteuerung von Sperrelementen und Freigabe der Einbruchm**
Liefern, montieren, anschließen und betriebsfertig in
Betrieb nehmen eines Türsteuer- und Ansteuermoduls zur
Kontrolle und Freigabe von Türen, Toren oder
Sperrelementen in Verbindung mit einer
Einbruchmeldeanlage (EMA) gemäß DIN EN 50131 und VdS-
Klasse C oder gleichwertig.

Das Modul dient der Ansteuerung von Zutrittspunkten,
der Überwachung von Türzuständen (offen, geschlossen,
verriegelt) sowie der Freigabe oder Sperrung von
Bereichen abhängig vom Schaltzustand der EMA (z. B.
intern/extern scharf).
Technische Mindestanforderungen:
Kommunikation über BUS-Schnittstelle zur
Einbruchmelderzentrale
Versorgungsspannung: 12-30 V DC
Mindestens 2 potentialfreie Relaisausgänge zur
Steuerung von Türöffnern, Magnetfallen oder
Motorschlössern
Mindestens 4 Eingänge für Türkontakte, Riegelkontakte
oder Freigabesignale
Überwachung der Türstellung und Ansteuerung gemäß VdS-
Vorgaben
Parametrierbare Logikfunktionen (z. B.
Türzeitüberwachung, Nachlaufzeit, Freigabe bei
unscharf)
Sabotageüberwachung integriert (Deckelkontakt, BUS-
Überwachung)
Montierbar im Schaltschrank oder Unterverteilung auf
Hutschiene
LED-Anzeigen für Status und Kommunikation
Betriebstemperaturbereich: 0 °C - +50 °C
Gehäuse: Kunststoff oder Metall, schutzisoliert,
Schutzart mind. IP30

Lieferung, Montage, Anschluss an die
Einbruchmelderzentrale über BUS-Leitung,
Einbindung in das Türsteuer- und EMA-System,
Parametrierung der Ein- und Ausgänge,
Funktions- und Sabotageprüfung, Dokumentation und
Übergabe betriebsfertig.
Menge: 3,000 St
Zuordnung: 456000000

**01.13.0060 RFID-Kartenleser mit Tastenfeld für Zutrittskontrolle**
Liefern, montieren, anschließen und betriebsfertig in
Betrieb nehmen eines RFID-Kartenlesers mit integriertem
Tastenfeld zur Identifikation und Zutrittsfreigabe an
Türen, Toren oder Schranken.
Der Leser dient der Authentifizierung mittels
berührungsloser RFID-Medien und zusätzlicher PIN-
Eingabe für erhöhte Sicherheit.

Technische Mindestanforderungen:
Kombination aus RFID-Leser und numerischem Tastenfeld
(0-9, Enter, Clear)
Unterstützte Transpondertechnologie: MIFARE®, LEGIC®,
DESFire® oder gleichwertig
Lesereichweite: mindestens 3 cm, abhängig vom Medium
Dual-Authentifizierung möglich (Karte + PIN)
Schnittstelle: RS-485 / BUS / Wiegand / OSDP
Spannungsversorgung: 10-30 V DC
Stromaufnahme: = 150 mA
Statusanzeigen über mehrfarbige LED (z. B. Rot/Grün)
und akustisches Signal (Buzzer)
Sabotageüberwachung (Gehäusekontakt) integriert
Gehäuse: Metall oder schlagfester Kunststoff,
vandalismusgeschützt (IK08)
Schutzart: mindestens IP65, für Außen- und Innenmontage
geeignet
Betriebstemperatur: -25 °C +60 °C
Abmessungen: ca. 50-100 mm × 100-150 mm × 30 mm
Montage: Unter- oder Aufputz
CE-konform, EN 61000 / EN 50133 / EN 62368

Lieferung, Montage, Anschluss an Zutrittscontroller
oder Türmodul, Integration in das
Zutrittskontrollsystem, Funktionsprüfung und
Parametrierung der Benutzerrechte, sowie Erstellung
einer Dokumentation mit Zuordnung der Leseradressen.
Menge: 3,000 St
Zuordnung: 456000000

**01.13.0070 Überfalltaster zur Anbindung an Einbruchmeldeanlage**
Liefern, montieren, anschließen und betriebsfertig in
Betrieb nehmen eines Überfalltasters (Paniktasters) zur
stillen Alarmierung über die Einbruchmeldeanlage gemäß
DIN EN 50131, VdS-Klasse C oder gleichwertig.

Der Taster dient zur manuellen Auslösung eines
Überfalls- oder Notrufalarms mit sofortiger
Weiterleitung an die Einbruchmelderzentrale und
gegebenenfalls eine angeschlossene Notruf- und
Serviceleitstelle (NSL).

Technische Mindestanforderungen:
Bauform: Handtaster mit mechanischer Verriegelung und
Entriegelung per Schlüssel
Tasterfunktion: Stiller Alarm (ohne akustische oder
optische Anzeige vor Ort)
Kontakte: Wechsler- oder Schließerkontakte,
potenzialfrei
Sabotageüberwachung: Gehäuse- und Abreißkontakt
integriert
Versorgungsspannung: über EMA-Zentrale (12-30 V DC)
Anschluss über BUS- oder verdrahtete Meldeleitung
Betätigungskraft = 30 N, Rückstellschlüssel im
Lieferumfang
Gehäuse: schlagzähes Kunststoffgehäuse, Farbe rot oder
grau
Schutzart: mind. IP40
Temperaturbereich: 0 °C - +50 °C
Zertifiziert nach EN 50131-3 und VdS Klasse C

Lieferung, Montage und elektrischer Anschluss an die
Einbruchmelderzentrale, Integration in den
Überfallmeldebereich der EMA inkl. Adressierung,
Parametrierung und Funktionsprüfung, Überprüfung der
Sabotagekontakte und Auslösefunktion, Dokumentation der
Anbindung im Anlagenschema
Menge: 1,000 St
Zuordnung: 456000000

**01.13.0080 Warnschild Alarmgesichert**
Liefern und montieren eines Hinweisschildes aus
Aluminium mit der Aufschrift "Achtung - Bereich
alarmgesichert" zur Kennzeichnung alarmgesicherter
Bereiche im Außenbereich.

Technische Mindestanforderungen:
Material: Aluminium, eloxiert oder pulverbeschichtet,
witterungs- und UV-beständig
Abmessungen: ca. 200 × 300 mm (oder entsprechend
Vorgabe des Auftraggebers)
Schriftart: klare, gut lesbare Druckschrift (schwarz
oder rot auf weißem Grund)
Ecken abgerundet, Kanten entgratet
Bohrungen oder Klebepunkte zur Befestigung
Witterungsbeständige und UV-resistente Beschriftung,
abriebfest
Einsatzbereich: Außenmontage (z. B. an Fassade, Zaun
oder Eingangstor)

Lieferung, Montage und Befestigung an geeigneter Stelle
nach Vorgabe der Bauleitung, Inklusive aller
Befestigungsmittel und Montagematerialien, Kontrolle
der Lesbarkeit und Haltbarkeit der Beschriftung
Menge: 3,000 St
Zuordnung: 456000000

**01.13.0090 RFID-Transpondern (12 Stück)**
Liefern von 12 unprogrammierten RFID-Transpondern
(Schlüsselanhänger oder Chipausführung) zur Verwendung
mit dem ausgeschriebenen Zutrittskontrollsystem.

Technische Mindestanforderungen:
Transpondertechnologie: MIFARE®, DESFire®, LEGIC® oder
gleichwertig (nach Vorgabe des Systems)
Bauform: robuster Kunststoff-Schlüsselanhänger (Keyfob)
oder Chip
Einzigartige, nicht veränderbare Identifikationsnummer
(UID)
Lesereichweite: = 3 cm, abhängig vom Leser
Lebensdauer: = 100 000 Lesezyklen
Betriebstemperatur: -20 °C +60 °C
Unprogrammiert, nicht benutzerzugeordnet

Lieferung lose oder in geeigneter Verpackung
Menge: 1,000 psch
Zuordnung: 456000000

**01.13.0100 Programmierung und Zuordnung von RFID-Transpondern (12 Stück)**
Programmierung, Registrierung und Systemeinbindung von
12 gelieferten RFID-Transpondern in das vorhandene
Zutrittskontrollsystem.

Aufnahme der gelieferten, unprogrammierten Transponder
(UID-Erfassung), Zuordnung der Transponder zu
Benutzerprofilen gemäß Betreiberangabe
Parametrierung der Zugangsberechtigungen (Bereiche,
Zeitprofile), Test der Funktion an mindestens einem
Leser je Bereich, Erstellung einer Übergabeliste mit
Transpondernummer, UID und Benutzerkennung
Menge: 1,000 psch
Zuordnung: 456000000

**01.13.0110 Alarm- und Störmeldemodul zur Weiterleitung von Meldungen**
Liefern, montieren, anschließen und betriebsfertig in
Betrieb nehmen eines Kommunikations- und Rufmoduls zur
automatischen Weiterleitung von Alarm-, Stör- und
Systemmeldungen einer Einbruchmelde- oder
Gefahrenmeldeanlage an externe Empfänger oder eine
Notruf- und Serviceleitstelle (NSL).

Technische Mindestanforderungen:
Unterstützte Übertragungswege: IP (Ethernet) und
optional GSM/LTE oder analoge Leitung
Kompatibel zur Einbruchmelderzentrale über BUS- oder
serielle Schnittstelle
Übertragung nach aktuellen Normen und Richtlinien (z.
B. DIN EN 50136, VdS 2471 oder gleichwertig)
Unterstützung von Protokollen wie Contact ID, SIA DC-
09, VdS-IP
Min. 4 frei programmierbare Meldetexte für Alarm-,
Sabotage- und Störmeldungen
Möglichkeit zur Sprach-, SMS-, E-Mail- oder IP-Meldung
an bis zu 8 Empfänger
Status- und Rückmeldungsüberwachung mit
Quittierfunktion
Interne Pufferung gegen Spannungsverlust (z. B.
Stützakku oder USV)
Betriebsspannung: 10-30 V DC
Stromaufnahme: = 250 mA
Gehäuse: Kunststoff oder Metall, abschließbar,
Sabotagekontakt integriert
Schutzart: mind. IP30, Betriebstemperatur: 0 °C +50 °C
Anzeige-LEDs für Betriebs- und Übertragungsstatus
CE- und EMV-konform

Lieferung, Montage, Anschluss an die
Einbruchmelderzentrale, Programmierung der
Übertragungsparameter und Empfänger, Durchführung einer
Funktions- und Übertragungsprüfung, sowie Erstellung
der Dokumentation und Parametrierungsprotokolle.
Menge: 1,000 psch
Zuordnung: 456000000

#### 01.14 Rufanlage

*Hinweis*
Die Rufanlage ist nach den geltenden VDE-Bestimmungen,
insbesondere DIN VDE 0834 und DIN 18040, auszuführen.
Es sind nur geprüfte und normkonforme Systemkomponenten
zu verwenden. Die Anlage muss auch bei Netzausfall über
eine Ersatzstromversorgung (z. B. DC-USV)
funktionsfähig bleiben.

Zum Leistungsumfang gehören Lieferung, Montage,
Verdrahtung, Prüfung, Inbetriebnahme und Dokumentation
sämtlicher Systemkomponenten einschließlich aller
Nebenleistungen und erforderlicher Materialien.
Die Installation ist betriebsfertig, sauber und nach
den anerkannten Regeln der Technik auszuführen.

**01.14.0010 Rufkompaktsets für ein barrierefreies WC**
Liefern, montieren und betriebsfertig anschließen eines
Rufkompaktsets für ein barrierefreies WC nach DIN 18040
und den einschlägigen VDE-Bestimmungen.
Das System dient zur optischen und akustischen
Alarmierung bei Notfällen in Sanitärräumen und umfasst
alle erforderlichen Bedien-, Anzeige- und
Auswertekomponenten.

Ausführung:

2 - Zugtaster mit roter LED-Beruhigungslampe und 2 m
PVC-Zugschnur, einschließlich Abdeckplatte, Rahmen,
Dichtsatz und Unterputz-Schalterdose

1 - Abstelltaster mit grüner Abstelltaste und LED-
Erinnerungslampe, einschließlich Abdeckplatte, Rahmen
und Unterputz-Schalterdose

2 - Dienstzimmer-Anzeigeeinheiten mit roter LED-
Kontrollleuchte, integriertem Schallgeber und
Quittiertaste, einschließlich Abdeckplatte, Rahmen und
Unterputz-Schalterdose

2 - Elektronikmodule mit integrierter
Zimmersignalleuchte, LED-Kolbenlampen und
Anlagenelektronik, einschließlich Anschlussträger und
Unterputz-Kombidose

System in 24 V- oder 230 V-Technik, zur Verwendung in
Notruf- und Rufanlagen gemäß DIN VDE 0834, mit
optischer und akustischer Signalisierung.
Alle Komponenten sind aufeinander abgestimmt und
vollständig zu verdrahten, zu prüfen und betriebsbereit
zu übergeben.
Menge: 1,000 St
Zuordnung: 444000000

**01.14.0020 Notstromversorgung der Rufanlage**
Liefern, montieren und betriebsfertig anschließen eines
DC-USV-Moduls zur unterbrechungsfreien
Gleichspannungsversorgung von 27 V DC-Verbrauchern.
Das Gerät wandelt eine Eingangsspannung von 115 - 230 V
AC in 27 V DC um und stellt bei Netzausfall die
Versorgung über eine integrierte Bleibatterie sicher.
Nach Wiederkehr der Netzspannung erfolgt eine
automatische Umschaltung auf Netzbetrieb und Ladung der
Batterie.

Technische Daten (Mindestanforderungen):
Nenneingangsspannung: 115 - 230 V AC
Eingangsspannungsbereich: 90 - 264 V AC / 127 - 370 V
DC
Eingangsfrequenz: 47 - 63 Hz
Nennausgangsspannung: 27 V DC ± 2 %
Nennausgangsstrom: 0,8 A DC
Ausgangsleistung: ca. 22 W
Überbrückungszeit bei Netzausfall: ca. 60 min bei
Nennausgangsstrom
Interne Batterie: Bleigel 24 V / 1,2 Ah
Batterieladestrom max.: 0,3 A
Tiefentladeschutz und Batteriewarnung integriert
Wirkungsgrad: = 78 %
EMV-konform gemäß EN 61000-4-2/3/4/5, EN 61000-3-2
Klasse A, EN 55022 Klasse B
Kühlung: natürliche Konvektion
Umgebungstemperatur: 0 - 45 °C
Befestigung: Hutschiene NS 35
Anschluss: Schraub- oder Steckklemmen
Abmessungen: ca. 137 × 131 × 108 mm

Komplettes Modul inklusive integrierter Batterie,
Montagematerial, Klemmen, Beschriftung und Anschluss an
vorhandene Netzversorgung.
Inbetriebnahme, Funktionsprüfung und Übergabe im
betriebsfertigen Zustand.
Menge: 1,000 St
Zuordnung: 442000000

#### 01.15 Überwachung Kamera

*Hinweis*
Die Videoüberwachungsanlage ist vollständig,
betriebsfertig und gemäß den anerkannten Regeln der
Technik, den geltenden VDE-Bestimmungen sowie den
Herstellerangaben auszuführen.
Alle Komponenten sind so aufeinander abzustimmen, dass
ein zuverlässiger und dauerhafter Betrieb gewährleistet
ist.

Zum Leistungsumfang gehören sämtliche Arbeiten zur
Lieferung, Montage, Installation, Verdrahtung,
Inbetriebnahme und Dokumentation der gesamten
Videoüberwachungsanlage einschließlich aller
erforderlichen Nebenleistungen.
Dies umfasst insbesondere:

die Herstellung aller erforderlichen
Leitungsverbindungen zwischen Kameras,
Netzwerkkomponenten, Stromversorgung und Rekorder
einschließlich Befestigung, Beschriftung und Prüfung,

die Lieferung und Montage aller erforderlichen
Halterungen, Adapter und Montagemittel (z. B. Mast-,
Wand- oder Deckenhalterungen) entsprechend den
baulichen Gegebenheiten,

die Beschriftung aller Geräte, Leitungen, Anschlüsse
und Komponenten gemäß Planungs- und Betreiberangaben
sowie die Dokumentation der Anlage mit Übersichtsplan,
IP-Adressliste, Gerätezuordnung und Prüfprotokollen.

Die Inbetriebnahme umfasst die vollständige
Funktionsprüfung, Netzwerkeinbindung, Bild- und
Aufzeichnungsprüfung, Parametrierung der Kameras und
des Rekorders sowie eine Einweisung des Betreibers in
Bedienung und Systemfunktionen.

Alle Leistungen sind komplett und betriebsfertig zu
kalkulieren. Die Montage hat sauber, fachgerecht und
unter Beachtung der Sicherheits- und EMV-Vorschriften
zu erfolgen.

**01.15.0010 Netzwerkkamera Dome, 4K-Ultra-HD, motorisiertes Objektiv, IP67**
Liefern, montieren, anschließen und betriebsfertig in
Betrieb nehmen einer netzwerkbasierten Domekamera in
wetterfester Ausführung für den Innen- und
Außenbereich. Kamera zur hochauflösenden
Videoüberwachung mit motorisiertem Zoomobjektiv,
automatischer Belichtungsregelung und
Nachtsichtfunktion.

Technische Mindestanforderungen:
Bauform: Domekamera, vandalismusgeschützt
Gehäuse: Aluminiumlegierung, pulverbeschichtet,
Abdeckung aus Polycarbonat, Schutzart mindestens IP67
gemäß IEC 60529
Abmessungen: ca. Ø 150 mm, Höhe 118 mm
Betriebstemperaturbereich: -30 °C bis +55 °C
Montage: für Wand- oder Deckenmontage geeignet
Kabelführung verdeckt über Kamerafuß

Bild- und Aufnahmetechnik:
Auflösung: Ultra HD (4K), mind. 3840 × 2160 Pixel
Bildrate: mind. 25 fps
Bildsensor: rückseitig beleuchtet (BSI) CMOS
Dynamikumfang: HDR / WDR (Wide Dynamic Range)
Rauschunterdrückung: 3D-DNR
Automatische Verstärkungsregelung (AGC)
Objektiv: motorisiertes Zoomobjektiv mit Autofokus,
optischer Zoom mind. 5-fach
Horizontaler Blickwinkel: ca. 112° (Weitwinkel) bis 28°
(Tele)
Mindestbeleuchtungsstärke: = 0,002 Lux (Farbe)
Integrierte Infrarotbeleuchtung mit Reichweite bis ca.
50 m

Netzwerk und Anschluss:
Anschluss: RJ45 (PoE nach IEEE 802.3af)
Datenübertragung über Netzwerkkabel, z. B. Cat. 5e oder
höher
Stromversorgung über PoE (Power over Ethernet)
Unterstützte Protokolle: TCP/IP, UDP, HTTP, HTTPS,
DHCP, DNS, RTSP, ONVIF-kompatibel
Verschlüsselte Datenübertragung

Sonstiges:
Energieverbrauch: max. 7 W (mit IR)
CE-zertifiziert, EMV- und Niederspannungsrichtlinie
entsprechend
Lieferung inkl. Befestigungsmaterial, Montagesockel,
Anschlusskabel und Zubehör

Leistungsumfang:
Lieferung, Montage, Verdrahtung, Ausrichtung,
Konfiguration und Inbetriebnahme der Kamera,
einschließlich Funktionstest und Dokumentation.
Menge: 12,000 St
Zuordnung: 456000000

**01.15.0020 Masthalterung zur Befestigung einer Domekamera**
Liefern und montieren einer Masthalterung zur
Befestigung einer Domekamera an Rund- oder
Vierkantmasten. Halterung aus witterungsbeständigem,
korrosionsgeschütztem Metall (z. B. Aluminium oder
Edelstahl) mit Befestigungsschellen, Schrauben und
sämtlichem Montagematerial.

Technische Anforderungen:
Für Mastdurchmesser ca. 60 - 150 mm geeignet
Trägerplatte mit passendem Lochbild für Domekameras
gängiger Hersteller
Material: korrosionsbeständig, pulverbeschichtet oder
Edelstahl V2A/V4A
Montage: Außenbereich geeignet, witterungs- und UV-
beständig
Belastbarkeit und Stabilität für Kamera mit ca. 1,5 - 3
kg Eigengewicht
Befestigung mit rostfreien Bandschellen oder
Schraubverbindungen, vibrationssicher
Montageposition horizontal oder vertikal möglich

Lieferung, Montage und Befestigung der Halterung
einschließlich aller notwendigen Schrauben,
Bandschellen, Dichtungen und Verbindungselemente.
Anpassung an den vorhandenen Mastdurchmesser,
Befestigung der Kamera und Prüfung der sicheren
Montage.
Menge: 10,000 St
Zuordnung: 456000000

**01.15.0030 Netzwerkvideorekorders (NVR) für bis zu 12 IP-Kameras**
Liefern, montieren, anschließen und betriebsfertig in
Betrieb nehmen eines Netzwerkvideorekorders (NVR) zur
digitalen Aufzeichnung, Verwaltung und Wiedergabe von
IP-Kameras. Der Rekorder dient der zentralen
Videoüberwachung und wird in das vorhandene
Datennetzwerk integriert.

Technische Mindestanforderungen:
Anschlussmöglichkeit für mindestens 12 IP-Kameras über
LAN / PoE-Switch
Netzwerkschnittstelle: Gigabit-Ethernet (RJ45)
Unterstützung von Kameras gemäß ONVIF-Standard
Aufzeichnungsauflösung bis Ultra HD (4K) je Kanal
Bildfrequenz: mind. 25 fps pro Kanal
Komprimierungsverfahren: H.265 / H.264
Lokaler Monitoranschluss: HDMI / VGA
Gleichzeitige Live-Ansicht, Aufzeichnung, Wiedergabe
und Export möglich
Interne Festplatte(n) mit einer Gesamtkapazität von
mind. 4 TB, erweiterbar
Ereignisgesteuerte, zeitgesteuerte und manuelle
Aufnahme möglich
Benutzerverwaltung mit unterschiedlichen
Berechtigungsstufen
Datensicherung über USB oder Netzwerk (FTP / NAS)
Fernzugriff über Browser oder App (HTTPS-verschlüsselt)
Betriebssystem: Embedded Linux oder vergleichbar,
stabil und wartungsarm

Gehäuse und Montage:
Kompaktes Metallgehäuse zur Wand- oder Regalmontage
Spannungsversorgung 230 V AC, inkl. Netzgerät und
Anschlussmaterial

Lieferung, Montage, Einbindung in das bestehende
Netzwerk, Einrichtung der angeschlossenen Kameras,
Konfiguration, Funktionsprüfung und Dokumentation.
Schulung / Einweisung des Betreibers in Grundfunktionen
(Live-Ansicht, Wiedergabe, Export).
Menge: 1,000 St
Zuordnung: 456000000

#### 01.16 Revisionsunterlagen, Inbetriebnahme und Dokumentation

**01.16.0010 Revisionsunterlagen, Inbetriebnahme und Dokumentation**
Die Revisionsunterlagen sind gemäß DIN 6026 und VOB/C
DIN 18381 sowie entsprechend den CAD-Richtlinien und
Dokumentationsanforderungen des Auftraggebers (AG)
auszuführen.

1. Allgemeines

Der Pauschalpreis umfasst sämtliche Leistungen für die
Inbetriebnahme der im Leistungsverzeichnis aufgeführten
Installationsanlagen sowie die Erstellung der
vollständigen Revisionsunterlagen.

Die Inbetriebnahme ist zusammen mit dem MSR-Gewerk
durchzuführen. Die Koordination und Abstimmung erfolgt
eigenverantwortlich durch den Auftragnehmer (AN).

Bestandteil des Pauschalpreises sind auch alle
erforderlichen Messungen, Prüfungen und Nachweise
einschließlich der Erstellung der zugehörigen Mess- und
Prüfprotokolle sowie die Stellung der erforderlichen
Anschlussanträge.

Die Abnahme der Anlagen erfolgt durch den Auftraggeber
auf Grundlage dieser Unterlagen.

Ohne Vorlage der vollständigen und geprüften
Revisionsunterlagen kann keine Abnahme erfolgen.

2. Übergabeform und Fristen

Die nachfolgend beschriebenen Unterlagen sind in 1-
facher Ausfertigung in DIN-A4-Ordnern, gegliedert mit
Registertrennblättern und Inhaltsverzeichnis, drei
Wochen vor der Abnahme vollständig an den Bauherrn zu
übergeben.

Alle Unterlagen sind zusätzlich in digitaler Form
(Dateiformate DWG, PDF, PLT) in gleicher Struktur auf
Datenträger (CD/DVD/USB) bereitzustellen.

Sechs Wochen nach Abnahme sind die final geprüften und
abgestimmten Revisionsunterlagen in der vom AG
vorgegebenen Ordnerstruktur zu übergeben.

Ohne fristgerechte und vollständige Übergabe der
Dokumentation ist eine Abnahme der Leistungen nicht
möglich.

3. Form der Unterlagen

2 Sätze Papierausfertigung, gefaltet mit
Lochverstärkung im Ordner mit Registern

3 Sätze Datenträger (CD/DVD/USB) mit allen Unterlagen
in den Formaten DWG, PDF, PLT

Planunterlagen sind maßstäblich (M 1:50 bis M 1:5) nach
dem tatsächlichen Ausführungsstand zu erstellen.

Die Revisionspläne sind nach dem CAD-Standard des AG
anzufertigen (Layerstruktur, Plotstiltabellen,
Planbezeichnung usw. werden durch den AG
bereitgestellt).

Einheitliche Planköpfe des AG sind zu verwenden und mit
den Angaben des AN (inkl. Firmenlogo) zu ergänzen.

4. Inhalt der Dokumentation

Die Revisionsunterlagen müssen mindestens folgende
Bestandteile enthalten:

4.1 Deckblatt

Bauvorhaben, Baumaßnahme, Gewerk

Gewährleistungszeiten

Vollständige Anschrift des AN mit Ansprechpartner für
Störfälle und Notrufnummer

4.2 Inhaltsverzeichnis

4.3 Technische Daten / Anlagenübersichten

Datenblätter mit Material-, Typen- und
Dimensionsangaben

Kennwerte, Auslegedaten, Gerätelisten,
Ersatzteillisten, Garantiefristen

Bauaufsichtliche Zulassungen, Hersteller- und
Händlerverzeichnis

Pflege- und Wartungshinweise inkl. Intervall,
Pflegeart, Pflegemittel, Umweltverträglichkeit,
Hersteller/Händler, Entsorgungshinweis

4.4 Anlagenbeschreibung / Prozessschemata

Konzept- und Versorgungsschemata

Prinzip-, Hydraulik- und Strangschemata

Einstellungen und Abgleichwerte (z. B. Drosselorgane,
STA)

4.5 System- und Funktionsbeschreibungen

Bedienungsanleitung

Funktionsbeschreibung für Techniker und Nutzer

GA-Prinzipschema, GA-Dokumentation und
Softwareapplikation

4.6 Energie- und Medienmesskonzept

Messstellenübersicht

Messstellenprinzipschema, Zählerkenndaten

4.7 Dokumentation der Inbetriebnahme /
Außerbetriebnahme

Nachweis der Funktionsprüfung und Einregulierung

Prüf-, Mess- und Inbetriebnahmeprotokolle

Hydraulischer Nachweis der Trinkwarmwasseranlage gemäß
Hygienevorschriften

4.8 Prüf-, Abnahme- und Messprotokolle

Abnahmeprotokolle (inkl. behördlicher Abnahmen,
Prüfzeugnisse, Fachunternehmererklärungen)

Prüfprotokolle nach VDE 0100-600 / DGUV V3

Bescheinigung nach § 5 Abs. 4 DGUV V3

Prüf- und Prüfbuch Sicherheitsbeleuchtung gemäß DIN EN
50172 / ASR A3.4/7 / PrüfVO NRW

Druckproben, Spülprotokolle, Messnachweise

4.9 Bestandsunterlagen

Revisionszeichnungen im Stand des fertiggestellten
Bauwerks

Montage- und Installationspläne (M 1:50)

Detailzeichnungen (M 1:20)

Regel- und Elektroschemata, Stromlauf- und Klemmenpläne

Aufstellungs- und Prinzipschaltpläne

Programm- und Quelldateien von Steuerungen (MSR/DDC)

Datenpunktlisten, Schaltschemata auch auf Folie zum
Aushang

4.10 Weitere Unterlagen

Technische Merkblätter

Baumusterzulassungen, Prüfzeugnisse

Behördliche Bescheinigungen, Abnahme- und
Genehmigungsprotokolle

Inbetriebnahme-, Einstell- und Einweisungsprotokolle

Nachweis der Einweisung des Bedien- und
Reinigungspersonals

Fachunternehmerbescheinigung, Konformitätserklärungen

Produktdatenblätter sämtlicher verbauter Komponenten

4.11 Ersatzteillisten und Störfallmanagement

Ersatzteilliste mit Hersteller-, Typen- und
Bezugsangaben

Liste der möglichen Störmeldungen inkl. Prioritäten

Notfall- und Störfallplan mit Ansprechpartnern und
Kontaktdaten

5. Organisation und Abstimmung

Eine Liste der zu übergebenden Dokumentationsunterlagen
ist mindestens drei Monate vor Abnahme mit dem AG
abzustimmen.

Die Kosten für Messungen, Prüfungen und die Erstellung
der erforderlichen Nachweise sind in den
Einheitspreisen bzw. im Pauschalpreis enthalten.

Die Übergabe der vollständigen Dokumentationsunterlagen
einschließlich Pflege- und Wartungshinweise ist
Voraussetzung für die Abnahme der Leistung.

6. Inbetriebnahme, Übergabe und Abnahme

Vor Übergabe sind an allen technischen Anlagen
Funktionsprüfungen und Messungen durchzuführen.

Die entsprechenden Abnahmeprotokolle sind dem AG
spätestens zur Abnahme vorzulegen.

Eine fachtechnische Abnahme erfolgt nur, wenn gültige
Revisionsunterlagen, Bedienungsanweisungen und
Beschilderungen vorliegen.

Protokolle von Werksabnahmen, Prüfungen und
Inbetriebnahmen sind Bestandteil der Abnahme.
Menge: 1,000 psch
Zuordnung: 490000000

#### 01.17 Abnahmen

**01.17.0010 Teilnahme an Abnahmen (SV-Abnahmen)**
Die Teilnahme an Abnahmen durch einen staatlich
anerkannten bzw. geprüften Sachverständigen, welche vom
Auftraggeber direkt beauftragt werden und das Gewerk
des Auftragnehmers betreffen, ist durch einen orts- und
sachkundigen Bauleiter des Auftragnehmers dauerhaft zu
begleiten.

Die Begleitung der Abnahme umfasst die Anwesenheit
während der gesamten Dauer der Prüfung, die fachliche
Unterstützung bei der Beurteilung des betreffenden
Gewerks sowie die Entgegennahme und Protokollierung
etwaiger Feststellungen.

Die Kosten für die Abnahmebegleitung werden pauschal
vergütet. Der Abnahmetermin wird durch die Bauleitung
mit dem Sachverständigen abgestimmt und dem
Auftragnehmer so früh wie möglich mitgeteil
Menge: 1,000 psch
Zuordnung: 490000000

**01.17.0020 Teilnahme an Zwischenabnahmen (Bauleitung)**
Die Teilnahme an von der Bauleitung angesetzten
Zwischenabnahmen, die durch die Bauleitung selbst oder
durch einen vom Auftraggeber beauftragten staatlich
geprüften Sachverständigen durchgeführt werden und das
Gewerk des Auftragnehmers betreffen, ist durch einen
orts- und sachkundigen Bauleiter des Auftragnehmers
dauerhaft zu begleiten.

Die Begleitung der Zwischenabnahme umfasst die
Anwesenheit während der gesamten Prüfung, die fachliche
Unterstützung bei der Beurteilung des betreffenden
Gewerks sowie die Entgegennahme und Protokollierung
etwaiger Feststellungen.

Die Kosten für die Abnahmebegleitung werden pauschal
vergütet. Der Termin der Zwischenabnahme wird durch die
Bauleitung festgelegt und dem Auftragnehmer so früh wie
möglich mitgeteilt.
Menge: 1,000 psch
Zuordnung: 490000000

**01.17.0030 Teilnahme an Endabnahmen (Bauleitung)**
Die Teilnahme an von der Bauleitung angesetzten
Endabnahmen, die durch die Bauleitung selbst oder durch
einen vom Auftraggeber beauftragten staatlich geprüften
Sachverständigen durchgeführt werden und das Gewerk des
Auftragnehmers betreffen, ist durch einen orts- und
sachkundigen Bauleiter des Auftragnehmers dauerhaft zu
begleiten.

Die Begleitung der Endabnahme umfasst die Anwesenheit
während der gesamten Prüfung, die fachliche
Unterstützung bei der Beurteilung des betreffenden
Gewerks sowie die Entgegennahme und Protokollierung
etwaiger Feststellungen.

Die Kosten für die Abnahmebegleitung werden pauschal
vergütet. Der Termin der Endabnahme wird durch die
Bauleitung festgelegt und dem Auftragnehmer so früh wie
möglich mitgeteilt.
Menge: 1,000 psch
Zuordnung: 490000000
